# 20578 BG HegnebergII, RW
Angebotsaufforderung (GAEB DA XML 3.2, DA83)
Währung: EUR
Erstellt mit: G&W CALIFORNIA PRO, CALIFORNIA PRO V08.2.11, 27.10.2026

## #20578 BG Hegneberg V1 RW
Datum: 27.10.2026

### 01 BAUTEIL A - BAUSTELLENALLGEMEINKOSTEN

#### 01.01 Baustelleneinrichtung

**01.01.0001 Baustelle einrichten**
Geräte, Werkzeuge und sonstige Betriebsmittel, die zur
vertragsgemäßen Durchführung der Bauleistungen erforderlich sind, auf die Baustelle bringen, bereitstellen und - soweit der Geräteeinsatz nicht gesondert berechnet wird - betriebsfertig aufstellen einschl. der
dafür notwendigen Arbeiten. Die erforderlichen festen
Anlagen herstellen.
Baubüros, Unterkünfte, Werkstätten, Lagerschuppen
und dgl., soweit erforderlich, antransportieren, aufbauen und einrichten.
Strom-, Wasser-, Fernsprechanschluss sowie Entsorgungseinrichtungen und dgl. für die Baustelle, soweit
erforderlich, herstellen.
Bei Bedarf Zufahrtswege zur Baustelle sowie Lagerplätze, sonstige Platzbefestigungen und Wege im Baustellenbereich anlegen.
Oberbodenarbeiten einschl. Beseitigen von Aufwuchs für
die Baustelleneinrichtung, soweit erforderlich,
ausführen.
Flächen beschaffen, sofern die vom AG zur Verfügung
gestellten nicht ausreichen.
Kosten für Vorhalten, Unterhalten und Betreiben der
Geräte, Anlagen und Einrichtungen einschl. Mieten,
Pacht, Gebühren und dgl. werden nicht mit dieser Pauschale, sondern mit den Einheitspreisen der
betreffenden Teilleistungen vergütet.
Soweit nicht für bestimmte Leistungen (z.B. Bedarfsleistungen) für das Einrichten der Baustelle
gesonderte Positionen im Leistungsverzeichnis enthalten
sind, gilt die Pauschale für alle Leistungen dieses
Leistungsverzeichnisses.
Menge: 1,000 psch

**01.01.0002 Baustelle räumen**
Baustelle von allen Geräten, Anlagen, Einrichtungen
und dgl. räumen.
Benutzte Flächen und Wege entsprechend dem ursprünglichen Zustand unter Wahrung der landschaftspflegerischen Belange ordnungsgemäß herrichten. Verunreinigungen beseitigen.
Soweit nicht für bestimmte Leistungen (z.B. Bedarfsleistungen) für das Räumen der Baustelle gesonderte Positionen im Leistungsverzeichnis enthalten sind, gilt die Pauschale für alle Leistungen dieses Leistungsverzeichnisses.
Menge: 1,000 psch

**01.01.0003 Anliegerabsicherung**
Für die Anlieger muß jederzeit ein gesicherter Fußweg
zu den Gebäudeeingängen vorhanden sein.
Vorhalten, Betreiben, Auf- und Abbauen einschließlich
Transport entsprechender Absperrmaterialien.
Warnlichteinrichtungen, Fußgängerbrücken über offene
Gräben und sonstige Sicherheitseinrichtungen.
Diese Position wird für die gesamte Baumaßnahme nur einmal vergütet.
Menge: 1,000 psch

**01.01.0004 Verkehrssicherg.b .Vollsperrg.einr. Warnl. VZ des AN VZ-Plan Umleitung AN**
Katalog-Nr. 905 0094 113110103
Einrichtungen zur Verkehrssicherung und Verkehrsregelung nach StVO bei Bauarbeiten auf einbahnigen Straßen
bei Vollsperrung des Durchgangsverkehrs aufbauen, ständig unterhalten und betreiben, ggf.umsetzen und abbauen. Beschädigte und abhanden gekommene Teile ersetzen.
Der Anliegerverkehr wird an der Baustrecke ermöglicht.
60 v.H. der Pauschale werden nach betriebsfertigem Aufbau, der Rest nach Abbau der Verkehrssicherungseinrichtungen vergütet.
Sicherung mit elektrischen Warnleuchten
Verkehrszeichen, -einrichtungen und Geräte werden vom
AN gestellt und vorgehalten.
Ausführung nach vom AN vorgelegten Verkehrszeichenplan.
Beschilderung zur Umleitung des Verkehrs wird vom AN
gestellt.
Menge: 1,000 psch

**01.01.0005 StVO Schilder für Umleitung**
Schild mit Verkehrszeichen nach StVO und VwV-StVO
einschl. Aufstellvorrichtung nach Angabe des AG bzw.
nach Angabe der verkehrsrechtlichen Anordnung aufstellen, unterhalten, abbauen
Menge: 4,000 St

**01.01.0006 Halbschranken aufstellen**
Halbschranken am Beginn und Ende der gesperrten Straße
aufstellen, beseitigen.
Halbschranken rot/weiß schraffiert mit 5 roten elektrisch betriebenen Warnleuchten sowie Zeichen 250 und Zeichen
1028 - 32.
Menge: 2,000 St

**01.01.0007 Planskizze für Umleitung**
Planskizze für Umleitung bis 2.00 x 2.50 m einschl.
Aufstellvorrichtung nach Angabe der verkehrsrechtlichen
Anordnung.
Aufstellen, unterhalten, abbauen.
Menge: 2,000 St

**01.01.0008 Bauzaun auf- und abbauen Zaunhoehe 2,0 m - verschraubt**
Bauzaun nach Angaben des AG einschl. der erforderlichen
Tore standsicher herstellen, waehrend der Bauzeit vorhalten und unterhalten sowie nach Beendigung der Bauzeit entfernen. 70 v.H. des Preises werden nach Aufstellung, der Rest nach Entfernen des Bauzaunes verguetet.
Zaunhoehe ueber Gelaende 2,0 m.
Zaun aus Stabgitter, Elemente miteinander verschrauben.
Menge: 140,000 m

**01.01.0009 Bauzaun umbauen Zaunhoehe 2,0 m - verschraubt**
Bauzaun abbauen, innerhalb der Baustelle transportieren
und nach Angabe des AG aufbauen.
Zaunhoehe ueber Gelaende 2,0 m.
Zaun aus Stabgitter, Elemente miteinander verschrauben.
Menge: 140,000 m

#### 01.02 Kontrollprüfungen

**01.02.0001 Plattendruckversuche durchführen - statisch**
Plattendruckversuch nach DIN 18 134 für Kontrollprüfung nach Angabe des AG durchführen.
Nach ZTV A-StB sollen vom AG beauftragte Kontrollprüfungen 30 % des Umfanges der Eigenüberwachungsprüfungen betragen.
Bereitstellung sämtlicher Geräte, mit Auswertung und Darstellung der Messergebnisse.
Belastungsfahrzeug als Gegengewicht bereitstellen.
Menge: 20,000 St

**01.02.0002 Dynamischer Plattendruckversuch durchführen**
Dynamischer Plattendruckversuch nach DIN 18 134 für Kontrollprüfungen nach Angabe des AG mit leichtem Fallgewichtsgerät durchführen.
Bereitstellung sämtlicher Geräte, mit Auswertung und Darstellung der Messergebnisse.
Menge: 20,000 St

**01.02.0003 Rammsondierungen durchführen**
Durchführung von Rammsondierungen nach DIN 4094 zur
Überprüfung der Gleichmäßigkeit der Grabenverdichtung
nach Angabe des AG.
Auswertung und Darstellung der Messergebnisse.
Menge: 15,000 St

#### 01.03 Stundenlohnarbeiten

**01.03.0001 Gemittelter Arbeitslohn für Arbeitskräfte**
*** Bedarfsposition mit GB
Stundenlohnarbeiten durch Arbeitskräfte auf
Anordnung des AG ausführen.
Der Verrechnungssatz für die jeweilige Arbeitskraft
umfasst sämtliche Aufwendungen, insbesondere den
tatsächlichen Lohn einschließlich
vermögenswirksamer Leistungen mit den Zuschlägen
für Gemeinkosten (Sozialkassenbeiträge,
Winterbauumlage und dgl.), sowie Lohn- bzw.
Gehaltsnebenkosten und Zuschläge für
Überstunden.
Der Mittellohn gilt unabhängig von der Anzahl der
abgerechneten Stunden.
Menge: 50,000 h

#### 01.04 Stundenlohnarbeiten - Maschinen mit Bedienungslohn

**01.04.0001 Verrechnungssatz für Minibagger**
*** Bedarfsposition mit GB
Stundenlohnarbeiten durch Baugeräte auf Anordnung
des AG ausführen.
Der Verrechnungssatz für das jeweilige Gerät umfasst
sämtliche Aufwendungen für den Einsatz,
insbesondere Gerätevorhalte- und Betriebsstoffkosten
sowie sämtliche Zuschläge einschließlich der Kosten
für das Bedienungspersonal.
Der Verrechnungssatz gilt für das zum Zeitpunkt des
Abrufs einsatzbereit auf der Baustelle befindliche
Baugerät.
Vergütet werden die tatsächlich geleisteten Arbeitsstunden.
Minibagger, bis 50 KW Motorleistung.
Menge: 30,000 h

**01.04.0002 Verrechnungssatz für Bagger**
*** Bedarfsposition mit GB
Stundenlohnarbeiten durch Baugeräte auf Anordnung
des AG ausführen.
Der Verrechnungssatz für das jeweilige Gerät umfasst
sämtliche Aufwendungen für den Einsatz,
insbesondere Gerätevorhalte- und Betriebsstoffkosten
sowie sämtliche Zuschläge einschließlich der Kosten
für das Bedienungspersonal.
Der Verrechnungssatz gilt für das zum Zeitpunkt des
Abrufs einsatzbereit auf der Baustelle befindliche
Baugerät.
Vergütet werden die tatsächlich geleisteten Arbeitsstunden.
Bagger bis 100 KW Motorleistung.
Menge: 25,000 h

**01.04.0003 Verrechnungssatz für Transporter**
*** Bedarfsposition mit GB
Stundenlohnarbeiten durch Lastkraftwagen auf
Anordnung des AG ausführen.
Der Verrechnungssatz für den jeweiligen LKW umfasst
sämtliche Aufwendungen für den Einsatz des LKW,
insbesondere Gerätevorhalte- und Betriebsstoffkosten
sowie sämtliche Zuschläge einschließlich der Kosten
für den Fahrer.
Der Verrechnungssatz gilt für das zum Zeitpunkt des
Abrufs einsatzbereit auf der Baustelle befindliche
Fahrzeug.
Vergütet werden die tatsächlich geleisteten Arbeitsstunden nach der tatsächlichen Nutzlast des jeweiligen
LKW (ohne Erhöhung der Nutzlaststufe für
Sonderfahrzeuge).
Transporter bis 7.5 t.
Menge: 10,000 h

**01.04.0004 Verrechnungssatz f. LKW-Kipper 2-Achsig**
*** Bedarfsposition mit GB
Stundenlohnarbeiten durch Lastkraftwagen auf
Anordnung des AG ausführen.
Der Verrechnungssatz für den jeweiligen LKW umfasst
sämtliche Aufwendungen für den Einsatz des LKW,
insbesondere Gerätevorhalte- und Betriebsstoffkosten
sowie sämtliche Zuschläge einschließlich der Kosten
für den Fahrer.
Der Verrechnungssatz gilt für das zum Zeitpunkt des
Abrufs einsatzbereit auf der Baustelle befindliche
Fahrzeug.
Vergütet werden die tatsächlich geleisteten Arbeitsstunden nach der tatsächlichen Nutzlast des jeweiligen
LKW (ohne Erhöhung der Nutzlaststufe für
Sonderfahrzeuge).
LKW-Kipper, 2-Achsig.
Menge: 10,000 h

**01.04.0005 Verrechnungssatz f. LKW-Kipper 3-Achsig**
*** Bedarfsposition mit GB
Stundenlohnarbeiten durch Lastkraftwagen auf
Anordnung des AG ausführen.
Der Verrechnungssatz für den jeweiligen LKW umfasst
sämtliche Aufwendungen für den Einsatz des LKW,
insbesondere Gerätevorhalte- und Betriebsstoffkosten
sowie sämtliche Zuschläge einschließlich der Kosten
für den Fahrer.
Der Verrechnungssatz gilt für das zum Zeitpunkt des
Abrufs einsatzbereit auf der Baustelle befindliche
Fahrzeug.
Vergütet werden die tatsächlich geleisteten Arbeitsstunden nach der tatsächlichen Nutzlast des jeweiligen
LKW (ohne Erhöhung der Nutzlaststufe für
Sonderfahrzeuge).
LKW-Kipper, 3-Achsig.
Menge: 10,000 h

#### 01.05 Stundenlohnarbeiten Baugeräte ohne Personalkosten

**01.05.0001 Verrechnungssatz für Frontlader**
*** Bedarfsposition mit GB
Stundenlohnarbeiten durch Baugeräte auf Anordnung
des AG ausführen.
Der Verrechnungssatz für das jeweilige Gerät umfasst
sämtliche Aufwendungen für den Einsatz,
insbesondere Gerätevorhalte- und Betriebsstoffkosten
sowie sämtliche Zuschläge. Die Kosten für das
Bedienungspersonal werden extra vergütet.
Der Verrechnungssatz gilt für das zum Zeitpunkt des
Abrufs einsatzbereit auf der Baustelle befindliche
Baugerät.
Vergütet werden die tatsächlich geleisteten Arbeitsstunden.
Frontlader, luftbereift bis 50 kW.
Menge: 20,000 h

**01.05.0002 Verrechnungssatz für Vibrationsstampfer**
*** Bedarfsposition mit GB
Stundenlohnarbeiten durch Baugeräte auf Anordnung
des AG ausführen.
Der Verrechnungssatz für das jeweilige Gerät umfasst
sämtliche Aufwendungen für den Einsatz,
insbesondere Gerätevorhalte- und Betriebsstoffkosten
sowie sämtliche Zuschläge. Die Kosten für das
Bedienungspersonal werden extra vergütet.
Der Verrechnungssatz gilt für das zum Zeitpunkt des
Abrufs einsatzbereit auf der Baustelle befindliche
Baugerät.
Vergütet werden die tatsächlich geleisteten Arbeitsstunden.
Vibrationsstampfer bis 100 kg.
Menge: 15,000 h

**01.05.0003 Verrechnungssatz für Flächenrüttler**
*** Bedarfsposition mit GB
Stundenlohnarbeiten durch Baugeräte auf Anordnung
des AG ausführen.
Der Verrechnungssatz für das jeweilige Gerät umfasst
sämtliche Aufwendungen für den Einsatz,
insbesondere Gerätevorhalte- und Betriebsstoffkosten
sowie sämtliche Zuschläge. Die Kosten für das
Bedienungspersonal werden extra vergütet.
Der Verrechnungssatz gilt für das zum Zeitpunkt des
Abrufs einsatzbereit auf der Baustelle befindliche
Baugerät.
Vergütet werden die tatsächlich geleisteten Arbeitsstunden.
Flächenrüttler (Rüttelverdichter) bis 200 kg.
Menge: 10,000 h

**01.05.0004 Verrechnungssatz für Vibrationswalze**
*** Bedarfsposition mit GB
Stundenlohnarbeiten durch Baugeräte auf Anordnung des
AG ausführen.
Der Verrechnungssatz für das jeweilige Gerät umfasst
sämtliche Aufwendungen für den Einsatz, insbesondere
Gerätevorhalte- und Betriebsstoffkosten sowie sämtliche Zuschläge einschließlich der Kosten für das
Bedienungspersonal.
Der Verrechnungssatz gilt für das zum Zeitpunkt des
Abrufs einsatzbereit auf der Baustelle befindliche
Baugerät.
Vergütet werden die tatsächlich geleisteten Arbeitsstunden.
Vibrationswalze bis 5 t.
Menge: 10,000 h

**01.05.0005 Verrechnungssatz für Motorflex**
*** Bedarfsposition mit GB
Stundenlohnarbeiten durch Baugeräte auf Anordnung
des AG ausführen.
Der Verrechnungssatz für das jeweilige Gerät
umfasst
sämtliche Aufwendungen für den Einsatz,
insbesondere Gerätevorhalte- und Betriebsstoffkosten
sowie sämtliche Zuschläge. Die Kosten für das
Bedienungspersonal werden extra vergütet.
Der Verrechnungssatz gilt für das zum Zeitpunkt des
Abrufs einsatzbereit auf der Baustelle befindliche
Baugerät.
Vergütet werden die tatsächlich geleisteten Arbeitsstunden.
Motorflex mit Diamantblatt.
Menge: 10,000 h

**01.05.0006 Verrechnungssatz für Motorsäge**
*** Bedarfsposition mit GB
Stundenlohnarbeiten durch Baugeräte auf Anordnung
des AG ausführen.
Der Verrechnungssatz für das jeweilige Gerät
umfasst
sämtliche Aufwendungen für den Einsatz,
insbesondere Gerätevorhalte- und Betriebsstoffkosten
sowie sämtliche Zuschläge. Die Kosten für das
Bedienungspersonal werden extra vergütet.
Der Verrechnungssatz gilt für das zum Zeitpunkt des
Abrufs einsatzbereit auf der Baustelle befindliche
Baugerät.
Vergütet werden die tatsächlich geleisteten Arbeitsstunden.
Motorsäge
Menge: 10,000 h

**01.05.0007 Verrechnungssatz für Kompressor**
*** Bedarfsposition mit GB
Stundenlohnarbeiten durch Baugeräte auf Anordnung
des AG ausführen.
Der Verrechnungssatz für das jeweilige Gerät
umfasst
sämtliche Aufwendungen für den Einsatz,
insbesondere Gerätevorhalte- und Betriebsstoffkosten
sowie sämtliche Zuschläge. Die Kosten für das
Bedienungspersonal werden extra vergütet.
Der Verrechnungssatz gilt für das zum Zeitpunkt des
Abrufs einsatzbereit auf der Baustelle befindliche
Baugerät.
Vergütet werden die tatsächlich geleisteten Arbeitsstunden.
Kompressor über 5 bis 10 m3/min mit 2 Druckluftanschlüssen und Bohr- oder Abbauhammer bis 20 kg.
Menge: 10,000 h

#### 01.06 Materialien frei Baustelle liefern für Stundenlohnarbeiten

**01.06.0001 Mineralgemisch liefern**
Kornabgestimmtes Gemisch aus gebrochenem
Naturstein 0/45 liefern
Menge: 10,000 t

**01.06.0002 Schotter liefern**
Schotter verschiedener Körnungen liefern
Menge: 10,000 t

**01.06.0003 Splitt liefern**
Kalksteinsplitt verschiedener Körnungen liefern
Menge: 10,000 t

**01.06.0004 Sand liefern**
Natursand 0-2mm liefern
Menge: 10,000 t

**01.06.0005 Beton liefern**
Beton C 20/25 liefern
Menge: 1,000 m3

**01.06.0006 Mörtel liefern**
Menge: 100,000 Liter

### 02 BAUTEIL B - STRASSENBAU

#### 02.01 Erdbau

*Hinweis: Allgemeiner Beschrieb zum Bodenmanagement*
Allgemeiner Beschrieb zum Bodenmanagement (Aushubpositionen)
gilt für alle entsprechenden Positionen im gesamten Leistungsverzeichnis

getrennter Abtrag und getrennte Lagerung von Ober- und Unterboden (B-Horizont Ø 40 cm)
Mieten ≤ 2 bzw. 3 m auf Geovlies, Zwischenbegrünung
Baustraßen und BE auf Oberboden befestigt (≥ 30 cm auf Vlies), danach Rückbau und Tiefenlockerung
Die für das Bodenmanagement erforderlichen Arbeiten sind in die Preise einzukalkulieren und werden nicht gesondert vergütet.

Zwischenlagerplatz
Als Zwischenlager für den Aushub wird vom AG innerhalb oder außerhalb der Baumaßnahme eine befestigte Fläche zur Verfügung gestellt.
Dieser Platz ist für die Ablage der Aushub - und Aufbruchmaterialien zu verwenden. Vor Beginn der Arbeiten erfolgt eine Zustandsfeststellung und Übergabe der Lagerfläche durch den AG.
Die Mieten sind fachgerecht herzustellen und gegen das Eindringen von Nässe abzudecken. Die Abdeckungen sind regelmäßig zu kontrollieren,
zu unterhalten und ggf. nachzuarbeiten.
Der Platz ist gegenüber abladen durch Dritter zu schützen (Bauzaun).
Nach Abschluss der Baumaßnahmen ist der Platz wieder zu räumen und herzurichten.
Es wird daher auch eine Abnahme vor Ort erfolgen.
Aufwendungen durch Transport, Organisation, Einrichten,
Unterhaltung und Räumung für diesen Platz,
sind in die Pauschale Zwischenlager einzurechnen.

Entsorgung
Der AG behält sich grundsätzlich vor, das belastete Material
auch ggf. separat und nicht über die LV Positionen zu
entsorgen. Kostennachforderungen hieraus werden nicht
anerkannt!
Die folgenden (Entsorgungs-) Positionen stehen unter Vorbehalt.

Das auf dem vorgenannten Zwischenlager lagernde Aufbruch - und Aushubmaterial wird durch den AG beprobt.
Wenn in den Aushub - und Entsorgungspositionen nichts weiter benannt oder beschrieben wird, sind folgende Punkte zu beachten und einzukalkulieren:
- Böden, die in unterschiedlicher Zusammensetzung angetroffen werden (steinig, felsig, lehmig usw.), oder aufgrund einer augenscheinlichen Belastung oder geruchlich auffällig sind oder in ihrer Zusammensetzung als Bauschutt erscheinen oder in anderer offensichtlicher Unterscheidbarkeit vorkommen, sind zu separieren und gesondert zu lagern.
- offensichtlich belastete Böden, Abbruchmaterial, Asphalt oder Aushubmaterial sind dicht abzudecken. Diese Abdeckung ist bis zur Prüfung und Entsorgung vorzuhalten und bei Beschädigungen wieder herzustellen.
- Bodenmieten sind fachgerecht herzustellen und deren Oberfläche sauber und eben abzuziehen.
- Organisation mit den Deponien ist Sache des Auftragnehmer, dieser hat sich über deren Satzungen, Bestimmungen und Öffnungszeiten selber zu erkundigen und abzustimmen.
- Nach Erhalt der Untersuchungsergebnisse der Aushub- und Aufbruchmassen, erfolgt die Entsorgung gemäß den dafür vorgesehenen Entsorgungspositionen.
- Entsorgungsnachweise sind zu liefern für alle anfallenden Materialien, in der notwendig vorgeschriebenen Formalität des jeweiligen Entsorgungsweges.

Folgende Vorschriften sind zu beachten:
- VwV - Boden (Verwaltungsvorschrift "Verwertung von als Abfall eingestuftem Bodenmaterial)
- DepV (Deponieverordnung)
- Hinweise zur Anwendung der Abfallverzeichnis - Verordnung vom 10. Dez. 2001, BGBI. I S. 3379, zuletzt geändert am 24. Juli 2002 (BGBI. I S : 2833), hier insbesonders im Anhang III:
Bestimmungswerte für die gefahrenrelevante Eigenschaft H 13, Konzentrationsgrenzen bei den Eluatkriterien, sowie im Anhang IV mit der Vorgehensweise zur Zuordnung von gefahrenrelevanten Eigenschaften.
- "Vorläufige Vollzugshinweise des Ministeriums für Umwelt und Verkehr Baden-Württemberg auf der Grundlage des Entwurfs einer Handlungshilfe des Abfalltechnikausschusses der LAGA" vom 28.10.2002 (Heft 69, Aktualisierung vom Februar 2006)
- "Einstufung der Gefährlichkeit von Abfällen in Baden - Württemberg, Abfallart: Bitumengemische und teerhaltige Produkte", Landesanstalt für Umwelt, Messung und Naturschutz BW vom November 2009

Abrechnung

Die in den nachfolgende Entsorgungspositionen angegebenen
Mengen sind vorläufige Schätzungen und daher unverbindlich.
Mehr- oder Mindermengen berechtigen nicht zu gesonderten
Vergütungen gem. § 2 .3 VOB/B.

**02.01.0001 Wurzelstöcke roden DU 0,1 - 03, m**
Gemessen wird der Durchmesser der Schnittstelle des
Wurzelstocks vor dem Roden.
Durchmesser über 0,1 bis 0,3 m.
Wurzellöcher mit geeignetem Boden verfüllen. Boden
des AG gewinnen und innerhalb der Baustelle fördern.
Wurzelstöcke in Eigentum des AN übernehmen und von
der Baustelle entfernen.
Menge: 3,000 St

**02.01.0002 Wurzelstöcke ausfräsen**
Wurzelstöcke einschließlich Wurzelansätze ausfräßen.
Abgerechnet wird der Durchmesser der Schnittstelle des Wurzelstockes.
Durchmesser über 0,3 bis 0,5 m
Frästiefe 30 - 50 cm
Wurzellöcher mit geeignetem Boden verfüllen und verdichten.
Fräsgut der Verwendung des AN zuführen.
Menge: 3,000 St

**02.01.0003 Bäume fällen mit Roden DU 0,1 - 0,3 m**
Bäume fällen, höchstens 0,25 m über dem Erdboden
absägen. Wurzelstöcke roden.
Gemessen wird der Durchmesser 1 m über dem Erdboden.
Stammdurchmesser über 0,1 bis 0,3 m.
Wurzellöcher mit geeignetem Boden verfüllen. Boden
des AG gewinnen und innerhalb der Baustelle fördern.
Gesamtes Holz in Eigentum des AN übernehmen und von
der Baustelle entfernen.
Wurzelstöcke in Eigentum des AN übernehmen und von
der Baustelle entfernen.
Schlagabraum in Eigentum des AN übernehmen und von der
Baustelle entfernen.
Menge: 3,000 St

**02.01.0004 Bäume fällen mit Roden DU 0,3 - 0,5 m**
Bäume fällen, höchstens 0,25 m über dem Erdboden
absägen. Wurzelstöcke roden.
Gemessen wird der Durchmesser 1 m über dem Erdboden.
Stammdurchmesser über 0,3 bis 0,5 m.
Wurzellöcher mit geeignetem Boden verfüllen. Boden
des AG gewinnen und innerhalb der Baustelle fördern.
Gesamtes Holz in Eigentum des AN übernehmen und von
der Baustelle entfernen.
Wurzelstöcke in Eigentum des AN übernehmen und von
der Baustelle entfernen.
Schlagabraum in Eigentum des AN übernehmen und von der
Baustelle entfernen.
Menge: 3,000 St

**02.01.0005 Bauliche Anlage abbrechen, Mauerwerk u. Beton**
Abgerechnet wird das Volumen des abzubrechenden
Materials nach Aufmaß.
Anlagen = versch. Stütz- und Einfriedungsmauern und Fundamente.
Material = Mauerwerk und Beton.
Abbruch ohne Sprengen und abspitzen.
Das Lösen von Teilabbrüchen von ganzen Stücken durch Trennen, Meiseln oder Abspitzen wird extra vergütet.
Abbruchgut in Eigentum des AN übernehmen und
fachgerecht entsorgen.
Menge: 5,000 m3

**02.01.0006 Bauliche Anlage abbrechen, Stahlbeton**
Abgerechnet wird das Volumen des abzubrechenden
Materials nach Aufmaß.
Anlagen = versch. Stütz- und Einfriedungsmauern und Fundamente.
Material = Stahlbeton
Abbruch ohne Sprengen und abspitzen.
Das Lösen von Teilabbrüchen von ganzen Stücken durch Trennen, Meiseln oder Abspitzen wird extra vergütet.
Abbruchgut in Eigentum des AN übernehmen und
fachgerecht entsorgen.
Menge: 5,000 m3

**02.01.0007 Heckengürtel roden**
Heckengürtel mit gemischten Hecken bis 2 m Höhe roden einschl. Wurzelwerk.
Material aufnehmen und fachgerecht entsorgen.
Menge: 30,000 m

**02.01.0008 Beton abspitzen - Handarbeit**
Betonbefestigungen abspitzen
mit Kompressor oder anderem geeigneten Gerät
unbewehrter Beton,
zur Erneuerung der sichtbaren Betonbereiche
In Handarbeit bei Schwellen von Garagen Türen,
Hofeinfahrten und entlang Gebäudewänden
und um Einbauten sowie Lichtschachtkränze
Unbrauchbare Stoffe lösen, laden, fördern
und in Eigentum des AN übernehmen und
von der Baustelle entfernen.
Abrechnung nach Aufmaß.
Menge: 1,000 m3

**02.01.0009 Oberboden abtragen und lagern**
Oberboden ggf. einschließlich Vegetationsdecke abtragen. Unrat vorher und während der Arbeiten aussondern.
Unrat in Eigentum des AN übernehmen und von der Baustelle entfernen.
Ansaat und Mähen einer Decksaat werden gesondert
vergütet.
Dicke des Abtrags über 10 bis 35 cm.
Oberboden innerhalb der Baustelle fördern und lagern.
Oberboden in regelmäßig geformten Mieten locker
aufsetzen.
Abgerechnet wird nach Abtragsprofilen.
Menge: 11075,000 m2

**02.01.0010 Oberboden andecken**
Gelagerten Oberboden des AG profilgerecht andecken.
Abgerechnet werden alle angedeckten Flächen.
Andeckung auch auf Böschungen, Seitenstreifen,
Trennstreifen, Mulden u.ä.
Dicke der Andeckung nach Angabe des AG.
Oberboden innerhalb der Baustelle fördern.
Menge: 4150,000 m2

**02.01.0011 Oberboden gelagert, weiterverwenden**
Gelagerten Oberboden laden, fördern und außerhalb der Baustelle auf Flächen des AG lagern.
Mittl. Länge des Förderweges ca, 5...,0 km.
Abfuhr auf die Humusdeponie des AG.
Oberboden in regelmäßig geformten Mieten aufsetzen.
Abgerechnet wird nach Abtragsprofilen.
Menge: 2077,500 m3

**02.01.0012 Rasenplanum herstellen**
Die Humusflächen sind abzuwalzen, so dass eine
geschlossene, gleichmäßige Oberfläche entsteht.
Abweichungen von der Ebenflächigkeit max. 2 cm, unter
der Viermeterlatte gemessen.
Steine, größer als 3 cm sind abzulesen.
Sonstiger Unrat wie Kunststoff, Metall oder Holzreste
sind zu entfernen und zu entsorgen.
Menge: 4150,000 m2

**02.01.0013 Oberboden fräsen**
Nach der Oberbodenandeckung sind die Humusflächen mit
entsprechendem Gerät durchzufräsen, so dass eine
feinkrümmelige Oberfläche entsteht.
Frästiefe ca. 20 cm.
Menge: 4150,000 m2

**02.01.0014 Rasenansaat herstellen**
Rasenansaat herstellen. Saatgut ohne Entmischung ausbringen und einarbeiten.
Ggf. Unrat ablesen. Ggf. vorwüchsige Kräuter ausmähen.
Unrat und Mähgut in Eigentum des AN übernehmen und
von der Baustelle entfernen.
Saatgutmenge 20 g/m2.
Saatgut vom AN liefern.
Menge: 4150,000 m2

**02.01.0015 Zwischenlager einrichten, vorhalten, räumen, wiederherrichten**
Zur Zwischenlagerung von Aushub - und Aufbruchmaterial, auf
Fläche des AG,
Das Zwischenlager ist gemäß den Vorgaben RSA und ZTV- SA
mittels Bauzaun und gelben Warnleuchten zu sichern.
Einzurechnen ist die getrennte Lagerung des anfallenden
Aufbruch - und Aushubmaterials, sowie das Herstellen und die
Pflege von Mieten.
Die Haufwerke sind so herzustellen und zu
glätten, dass eine geschlossene Oberfläche entsteht.
Das gelagerte Material ist gegen Witterungseinflüsse zu
schützen, durch Abdeckung mit Folie (Stärke 0,4 mm), dies ist in die Position
einzurechnen. Das mehrmalige Auf - und Abdecken auch im
Zuge der Bodenbeprobungen ist einzurechnen.
Nach Räumung des Zwischenlagers ist die Lagerfläche wieder
in ihren ursprünglichen Zustand zurück zu versetzen,
einschließlich Randbereiche. Nach Räumung wird es eine
Abnahme vor Ort geben.
Alle hierbei anfallenden Kosten sind einzurechnen.
Aufwendungen durch Transport, Organisation, Einrichten,
Unterhaltung und Räumung für diesen Platz sind
in die Pauschale einzurechnen.
Vorhalten und Betreiben über die gesamte Bauzeit.

Fläche des AG Entfernung ca 1,0 bis 5,0 km
Menge: 1,000 psch

**02.01.0016 Boden lösen und seitlich lagern**
Boden aus Abtragsbereichen profilgerecht lösen und seitlich lagern,
Boden in regelmäßig geformten Mieten locker aufsetzen.

Bodenklasse 3 bis 6 bzw Homogenbereiche B1, B2 und X1
Vertiefungen, die durch Aushub ungeeigneten Bodens
oder Abbruch von baulichen Anlagen entstanden sind,
verfüllen.
Das Herstellen des Planums wird gesondert vergütet.
Abgerechnet wird nach Auftragsprofilen.

Oberboden innerhalb der Baustelle fördern und lagern.
Abgerechnet wird nach Abtragsprofilen.
Menge: 100,000 m3

**02.01.0017 seitlich gelagerten Boden einbauen**
seitlich gelagerten Boden innerhalb der Baustelle fördern, in den Auftragsbereichen profilgerecht einbauen und verdichten.
Bodenklasse 3 bis 6 bzw. Homogenbereiche B1, B2 und X1
Vertiefungen, die durch Aushub ungeeigneten Bodens oder Abbruch von baulichen Anlagen entstanden sind, verfüllen.
Das Herstellen des Planums wird gesondert vergütet.
Abgerechnet wird nach Auftragsprofilen.
Menge: 100,000 m3

**02.01.0018 Boden lösen und abfahren auf Zwischenlager**
Boden aus Abtragsbereichen profilgerecht lösen,
direkt laden auf LKW des AN, transportieren bis 5,0 km
und abladen auf Lagerfläche des AG.

- bestehender Straßenkoffer (Schottermaterial) und
anstehender Boden nach Baugrundgutachten
Homogenbereiche B1 und B2 -

Das Herstellen des Planums wird gesondert vergütet.
Abgerechnet wird nach Abtragsprofilen, abzüglich
innerhalb der Baustelle eingebauter und nach
Auftragsprofilen abgerechneter Mengen.
(ohne Berücksichtigung eines Verdichtungs- oder
Auflockerungsfaktors).
Menge: 4347,500 m3

**02.01.0019 Boden lösen, transportieren und einbauen**
Boden aus Abtragsbereichen profilgerecht lösen,
direkt laden auf LKW des AN, transportieren bis 8,0 km
und abladen und lagenweises einbauen (max 50 cm)

- bestehender Straßenkoffer (Schottermaterial) und
anstehender Boden nach Baugrundgutachten
Homogenbereiche B1 und B2 -

Das Herstellen des Planums wird gesondert vergütet.
Abgerechnet wird nach Abtragsprofilen, abzüglich
innerhalb/ausserhalb der Baustelle eingebauter und nach
Auftragsprofilen abgerechneter Mengen.
(ohne Berücksichtigung eines Verdichtungs- oder
Auflockerungsfaktors).
Menge: 500,000 m3

**02.01.0020 Abfall nicht gefährlich schadstoffbelastet RuVA - StB Kl . A (Asphalt/Teer)**
Bau - und Abbruchabfälle, Bitumengemische, Kohlenteer und
teerhaltige Produkte,
nicht gefährlich, schadstoffbelastet, RuVA - StB
Verwertungsklasse A, PAK < = 25 mg / kg, auf Gelände / Fläche des
AG lagernd, laden, mit LKW des AN transportieren, entsorgen,
zum Lager / zur Anlage nach Wahl des AN

Anlage ' .................................................... '
vom Bieter einzutragen,
die Entsorgungsgebühren werden vom AG übernommen.
Nachweis über Lieferscheine.
Menge: 30,000 t

**02.01.0021 Abfall Bodenmaterial BM-0 enrsorgen**
Abfall Bodenmaterial mit Zuordnung der Klasse BM-0 entsorgen

nach Mantelverordnung Artikel 1 Ersatzbaustoffverordnung (ErsatzbaustoffV)  , auf Gelände/Fläche des AG lagernd, laden, mit LKW des AN transportieren, entsorgen, zum Lager/zur Anlage nach Wahl des AN,

Anlage ' .................................................... '
vom Bieter einzutragen,
die Entsorgungsgebühren werden vom AN übernommen.
Nachweis über Lieferscheine.
Menge: 6855,750 t

**02.01.0022 Abfall Bodenmaterial BM-0* enrsorgen**
Abfall Bodenmateria mit Zuordnung der Klasse BM-0* entsorgen

nach Mantelverordnung Artikel 1 Ersatzbaustoffverordnung (ErsatzbaustoffV)  , auf Gelände/Fläche des AG lagernd, laden, mit LKW des AN transportieren, entsorgen, zum Lager/zur Anlage nach Wahl des AN,

Anlage ' .................................................... '
vom Bieter einzutragen,
die Entsorgungsgebühren werden vom AN übernommen.
Nachweis über Lieferscheine.
Menge: 761,750 t

**02.01.0023 Abfall Bodenmaterial BM-F0* enrsorgen**
Abfall Bodenmaterial mit Zuordnung der Klasse BM-F0* entsorgen

nach Mantelverordnung Artikel 1 Ersatzbaustoffverordnung (ErsatzbaustoffV)  , auf Gelände/Fläche des AG lagernd, laden, mit LKW des AN transportieren, entsorgen, zum Lager/zur Anlage nach Wahl des AN,

Anlage ' .................................................... '
vom Bieter einzutragen,
die Entsorgungsgebühren werden vom AN übernommen.
Nachweis über Lieferscheine.
Menge: 50,000 t

**02.01.0024 Abfall Bodenmaterial BM-F1 enrsorgen**
Abfall Bodenmaterial mit Zuordnung der Klasse BM-F1 entsorgen

nach Mantelverordnung Artikel 1 Ersatzbaustoffverordnung (ErsatzbaustoffV)  auf Gelände/Fläche des AG lagernd, laden, mit LKW des AN transportieren, entsorgen, zum Lager/zur Anlage nach Wahl des AN,

Anlage ' .................................................... '
vom Bieter einzutragen,
die Entsorgungsgebühren werden vom AN übernommen.
Nachweis über Lieferscheine.
Menge: 50,000 t

**02.01.0025 Abfall Bodenmaterial BM-F2 ensorgen**
Abfall Bodenmaterial mit Zuordnung der Klasse BM-F2 entsorgen

nach Mantelverordnung Artikel 1 Ersatzbaustoffverordnung (ErsatzbaustoffV)  , auf Gelände/Fläche des AG lagernd, laden, mit LKW des AN transportieren, entsorgen, zum Lager/zur Anlage nach Wahl des AN,

Anlage ' .................................................... '
vom Bieter einzutragen,
die Entsorgungsgebühren werden vom AN übernommen.
Nachweis über Lieferscheine.
Menge: 20,000 t

**02.01.0026 Abfall Bodenmaterial BM-F3 entsorgen**
Abfall Bodenmaterial mit Zuordnung der Klasse BM-F3 entsorgen

nach Mantelverordnung Artikel 1 Ersatzbaustoffverordnung (ErsatzbaustoffV)  , auf Gelände/Fläche des AG lagernd, laden, mit LKW des AN transportieren, entsorgen, zum Lager/zur Anlage nach Wahl des AN,

Anlage ' .................................................... '
vom Bieter einzutragen,
die Entsorgungsgebühren werden vom AN übernommen.
Nachweis über Lieferscheine.
Menge: 20,000 t

**02.01.0027 Abfall mineralisch DK0 entsorgen**
Abfall mineralisch DK0 entsorgen

auf Gelände/Fläche des AG lagernd, laden, mit LKW des AN transportieren, entsorgen, zum Lager/zur Anlage nach Wahl des AN,

Anlage ' .................................................... '
vom Bieter einzutragen,
die Entsorgungsgebühren werden vom AN übernommen.
Nachweis über Lieferscheine.
Menge: 10,000 t

**02.01.0028 Abfall mineralisch DKI entsorgen**
Abfall mineralisch DKI entsorgen

auf Gelände/Fläche des AG lagernd, laden, mit LKW des AN transportieren, entsorgen, zum Lager/zur Anlage nach Wahl des AN,

Anlage ' .................................................... '
vom Bieter einzutragen,
die Entsorgungsgebühren werden vom AN übernommen.
Nachweis über Lieferscheine.
Menge: 10,000 t

**02.01.0029 Abfall mineralisch DKI entsorgen - gefährlich**
Abfall mineralisch schadstoffbelastet nach DKI entsorgen

 auf Gelände/Fläche des AG lagernd, laden, mit LKW des AN transportieren, entsorgen, zum Lager/zur Anlage nach Wahl des AN,

Anlage ' .................................................... '
vom Bieter einzutragen,
die Entsorgungsgebühren werden vom AN übernommen.
Nachweis über Lieferscheine.
Menge: 5,000 t

**02.01.0030 Abfall mineralisch DKII entsorgen**
Abfall mineralisch DKII entsorgen

auf Gelände/Fläche des AG lagernd, laden, mit LKW des AN transportieren, entsorgen, zum Lager/zur Anlage nach Wahl des AN,

Anlage ' .................................................... '
vom Bieter einzutragen,
die Entsorgungsgebühren werden vom AN übernommen.
Nachweis über Lieferscheine.
Menge: 5,000 t

**02.01.0031 Abfall mineralisch DKII entsorgen - gefährlich**
Abfall mineralisch schadstoffbelastet nach DKII entsorgen - gefährlich

auf Gelände/Fläche des AG lagernd, laden, mit LKW des AN transportieren, entsorgen, zum Lager/zur Anlage nach Wahl des AN,

Anlage ' .................................................... '
vom Bieter einzutragen,
die Entsorgungsgebühren werden vom AN übernommen.
Nachweis über Lieferscheine.
Menge: 5,000 t

**02.01.0032 Abfall mineralisch DKIII entsorgen**
Abfall mineralisch DKIII entsorgen

auf Gelände/Fläche des AG lagernd, laden, mit LKW des AN transportieren, entsorgen, zum Lager/zur Anlage nach Wahl des AN,

Anlage ' .................................................... '
vom Bieter einzutragen,
die Entsorgungsgebühren werden vom AN übernommen.
Nachweis über Lieferscheine.
Menge: 5,000 t

**02.01.0033 Abfall mineralisch DKIII entsorgen - gefährlich**
Abfall mineralisch schadstoffbelastet nach DKIII entsorgen - gefährlich

auf Gelände/Fläche des AG lagernd, laden, mit LKW des AN transportieren, entsorgen, zum Lager/zur Anlage nach Wahl des AN,

Anlage ' .................................................... '
vom Bieter einzutragen,
die Entsorgungsgebühren werden vom AN übernommen.
Nachweis über Lieferscheine.
Menge: 5,000 t

**02.01.0034 Zulage Bodenklasse 7 bzw Homogenbereich X2**
Zulage zu den Erd- und Grabarbeiten für das Lösen und Laden
von schwer lösbarem Fels, Klasse 7 nach DIN 18300,
bzw Homogenbereich X2.
Das Lösen hat möglichst erschütterungsfrei zu erfolgen, in
bebauten Bereichen bis 300 m Entfernung grundsätzlich mit
Anbau -/ Felsfräse . Sprengen ist nicht zulässig .
Mehrbreiten und - tiefen zusätzlich zu den Grabenbreiten nach
DIN EN 1610, welche durch Ausbrüche und Lockerungen nach
den Meisel- / Fräsarbeiten entstehen, werden nicht vergütet . Die
durch Ausbrüche entstehenden Hohlräume sind mit geeignetem
Material auf Kosten des AN zu verfüllen und zu verdichten
Menge: 100,000 m3

**02.01.0035 Zulage zu Boden lösen, entlang Mauern**
Zulage für Aushubarbeiten entlang von hohen Mauern und Gebäudewänden.
Vorsichtiges Graben, notfalls auch als Handaushub entlang Mauern und Gebäudewänden, die bestehen bleiben.
Sämtlicher Mehraufwand zu den normalen Arbeiten beim
Boden lösen.
Erforderliche Sicherungsmaßnahmen sind einzurechnen.
Abrechnung nach Aufmaß.
Menge: 20,000 m

**02.01.0036 Boden ungeeignet lösen**
Ungeeigneten Boden außerhalb der Sollprofile nach
Angabe des AG lösen,
direkt laden auf LKW des AN, transportieren bis 5,0 km
und abladen auf Lagerfläche des AG.
Homogenbereiche B1 und B2 (s. Bodengutachten), bzw Klasse 3 und 4,
Abgerechnet wird nach Abtragsprofilen.
Menge: 100,000 m3

**02.01.0037 Untergrundverbesserung durchführen**
Untergrundverbesserung nach Angabe des AG durchführen.
Material in nicht genügend tragfähigen Boden
einstampfen oder einrütteln.
Material = Naturgestein der Körnung 0 bis 100 mm.
Material liefern.
Abgerechnet wird nach Aufmaß und Nachweis durch Lieferscheine.
Menge: 100,000 m3

**02.01.0038 Bodenverbesserung**
Bindemittel auf Bodenflächen  zur Vorbereitung der Bodenverbesserung ausstreuen.
Bindemittel: Staubarmes Kalk-Zementgemisch z.B. Dorosol-Pro oder gleichwertiges. Eine Staubentwicklung ist so gut wie möglich zu vermeiden.
Bindemittelmenge 40-70 kg/m³
Boden nach Ausstreuen des Bindemittels mit geeigneter Fräse gleichmäßig durchmischen und verdichten.
Die Bodenverbesserung erfolgt in einer oder mehreren Lagen.
Anfallende Erdarbeiten bei Verbesserung in  mehreren
Lagen ausführen.
Nicht verdichteten Boden verbessern.
Boden mit Steinen durchsetzt.
Dicke der verbesserten Bodenschicht: 40 cm
Abrechnung nach Aufmass.
Bindemittelnachweis nach Lieferscheine.
Menge: 7235,000 m2

**02.01.0039 Zulage zur Bodenverdichtung**
Zulage zur Bodenverdichtung durch statische Verdichtung.
Die statische Verdichtung wird durch die Bauleitung oder den AG angeordnet und richtet sich nach den örtlichen Gegebenheiten.
Menge: 200,000 m2

**02.01.0040 Geotextil (GRK3)einbauen**
Triaxiales homogenes, gestrecktes, aus einer Kunststoffbahn hergestellte Gitterbahn aus gleichseitigen Dreiecken (Wabenstruktur mit 3 Verstärkungsachsen) in Anlehnung an das "Merkblatt über die Anwendung von Geokunstoffen im Erdbau des Strassenbaues" - M Geok E, Ausgabe 2005, liefern und zwischen Untergrund und Rohrbettung einbauen.
Die Verlegung erfolgt in Anlehnung an das Merkblatt M Geok E und den Verlegehinweisen des Herstellers.
Geogitter "Tensar TriAx TX 150" oder gleichwertiges.
Menge: 100,000 m2

**02.01.0041 Längslaufende Leitungen und Kabel sichern**
Längslaufende Leitungen und Kabel im Grabenbereich freilegen,
aufnehmen und sichern.
Handarbeit und alle Mehraufwendungen für die Leitungsbehinderung
sind einzurechnen.
Pro 50 cm Breite wird bei mehreren Leitungen nur eine Leitung
berechnet.  Zulage zum Erdaushub
Abgerechnet wird nach Aufmaß.
Menge: 100,000 m

**02.01.0042 Längslaufende Leitungen und Kabel wiederverlegen**
Längslaufende Leitungen und Kabel wie aufgenommen und
gesichert in Graben wiederverlegen.
Material für Leitungszone liefern und fachgerecht einbauen.
Handarbeit und alle Mehraufwendungen sind einzurechnen.
Pro 50 cm Breite wird bei mehreren Leitungen nur eine Leitung
berechnet.
Abgerechnet wird nach Aufmaß.
Menge: 100,000 m

#### 02.02 Entwässerung für Straßen

**02.02.0001 Sickerstrang herstellen**
Sickerstrang durch Einfüllen und Verdichten von Filtermaterial in Leitungsgraben herstellen.
Erdarbeiten in Boden Homogenbereiche B1 und B2
(s. Bodengutachten) bzw der Klassen 3 bis 5 ausführen.
Zum Verfüllen nicht verwendeten Aushub in Eigentum des
AN übernehmen und von der Baustelle entfernen.
Sickerrohrleitungen werden gesondert vergütet.
Sickerstrang im Bereich des Straßenkörpers.
Grabenbreite über 0,3 bis 0,4 m,
Grabentiefe über 0,3 bis 0,4 m,
Filter aus gebrochenem Naturgestein 2/32.
Material liefern und einbauen.
Menge: 766,500 m

**02.02.0002 Sickerrohrleitung verlegen**
Sickerrohrleitung liefern und in Sickeranlage verlegen.
Rohr-DN 100.
Teilsickerrohr aus PE nach DIN  4262-1, Typ R2, vormals Form D, in Verbundrohrbauweise (außen gewellt, innen glatt) entsprechend RAS-Ew. Einschließlich Verbindungsmaterial, Formteile usw. und aller Nebenarbeiten.
Anschlussleitungen und Anschlüsse an Schächte oder Vorfluteinrichtungen werden extra vergütet.
Menge: 766,500 m

**02.02.0003 Suchgraben herstellen**
Boden für Suchgraben ausheben, zur Wiederverwendung
seitlich lagern und nach Beendigung der Suche wieder
einbauen und verdichten.
Vorsichtiges Arbeiten, auch ohne maschinelle
Gerätschaften unter schwierigen Bedingungen sind
einzurechnen. ( Handaushub )
Vorschriften der Versorgungsunternehmen beachten.
Homogenbereiche B1 und B2, bzw Bodenklassen 3 bis 5.
Grabentiefe bis 3,00 m.
Abrechnung nach Aufmaß.
Menge: 50,000 m3

**02.02.0004 Rohranschluss herstellen**
Rohranschluss an Sammelrohrleitung herstellen,
Anschluss dichten.
Vergütet wird der Mehraufwand für das Herstellen des
Anschlusses (einschließlich eventueller Pass-Stücke
und Sattelstücke) gegenüber der bis zur Innenfläche
der Sammelrohrleitung durchgemessenen Rohrleitung.
Rohr DN der Anschlussleitung 150,
Anschlussleitung aus Kunststoff,
Sammelleitung aus Beton, Stahlbeton oder Steinzeug DN 250-400.
Öffnung für Rohranschluss durch Bohren herstellen.
Menge: 16,000 St

**02.02.0005 Schachtabdeckung abbauen und entsorgen**
Kanalschachtabdeckung Klasse D, im Asphalt freilegen und abbauen.
Material in Eigentum des AN übernehmen und fachgerecht entsorgen.
Menge: 5,000 St

**02.02.0006 Schachtabdeckung anpassen**
Schachtabdeckung freilegen und nach Bauablauf Zug um
Zug auf neue planmäßige Höhe setzen.
Aufbrucharbeiten zum Freilegen der Schachtabdeckung
ausführen in Fläche aus bituminösem Material.
Höher oder tiefer setzen bis 5 cm.
Fugen mit plastischem oder fließfähigem Schachtkopfmörtel nach DIN 19573
verfüllen. Schlauchschalungen verwenden.
Distanzringe ausbauen und in Eigentum des AN übernehmen.
Wasser- oder Kanalschachtabdeckung
Menge: 5,000 St

**02.02.0007 Schachtabdeckung abbauen und vorhalten**
Kanalschachtabdeckung im Gelände freilegen und abbauen.
Innerhalb der Baustelle lagern und zum späteren Einbau
für anderen Schacht vorhalten.
Menge: 1,000 St

**02.02.0008 Schachtabdeckung abbauen und entsorgen**
Wasserschachtabdeckung im Gelände freilegen und fachgerecht entsorgen
Menge: 1,000 St

**02.02.0009 Vorhandene Schachtabdeckung aufsetzen**
Schachtabdeckung, auf der Baustelle lagernd,
auf neuen Kanalschacht aufsetzen.
Zug um Zug auf neue planmäßige Höhe setzen.
Nötige Ausgleichsringe liefern und einbauen
Fugen mit plastischem oder fließfähigem Schachtkopfmörtel nach DIN 19573
verfüllen. Schlauchschalungen verwenden.
Menge: 1,000 St

**02.02.0010 Strassenablauf ausbauen**
Straßenablauf einschließlich Aufsatz und Rohrleitung (Beton oder Kunststoff) bis Hauptkanal vollständig ausbauen und entsorgen.
Anschlussleitungen, die bestehen bleiben, soweit erforderlich abdichten.
Erdarbeiten unterhalb der Leitungsanschlüsse in Boden
des Homogenbereiches B1 und B2 ausführen.
Das Ausbauen von Rohrleitungen wird gesondert vergütet.
Straßenablauf aus Betonfertigteilen,
Ausbautiefe ab OK Aufsatz über 1,25 bis 1,75 m.
Straßenablauf liegt in befestigter Fläche. Aufbruch-
und Erdarbeiten ausführen.
Wiederverwendbare Bauteile säubern und sortiert innerhalb der Baustelle lagern.
Nicht wiederverwendbare Stoffe und Aushub in Eigentum
des AN übernehmen und von der Baustelle entfernen.
Straßenablauf bis auf neue Planumshöhe verfüllen.
Material verdichten.
Menge: 2,000 St

**02.02.0011 Straßenablauf herstellen - bis 5,00 m**
Straßenablauf aus Betonfertigteilen nach DIN 4052 ohne
Aufsatz einbauen. Fugen mit Mörtel MG III nach DIN 1053
dicht füllen und glattstreichen. Boden und Schaftform
für Aufsätze 500 x 500 mm.
Aufsatz wird gesondert vergütet.
Boden Form 1a mit Abfluss.
Zwischenteil, Form 6 a.
Schaftkonus 11
Auflagering Form 10b.
Auflager und Leitungszone für Ablauf und Rohrleitung herstellen.
Erdarbeiten im Boden des Homogenbereiches B1 und B2 (siehe Bodengutachten) für Ablauf, Rohrleitung mit Leitungszone und Anschlüsse ausführen.
Erforderlicher Verbau ist einzurechnen.
Aushubmaterial soweit geeignet, zur Wiederverfüllung
verwenden. Übriges Material direkt laden, auf LKW des AN laden, transportieren zur zugelassenen Lagerfläche des AG und dort abladen. Die Entsorgung wird
gesondert vergütet, Abfall ist nicht gefährlich, Transportweg bis 5 km.
Liefern und Einbau von Fremdmaterial Schottergemisch 0/45 mm.
Horizontale Grabenlänge bis 5.00 m.
Sohltiefe Anschlußkanal (Steinzeug, teilweise inlinersaniert)
2,80 bis 3,80 m
Rohrleitung Kunststoffrohre, wandverstärkt, SLW 60,
Werkstoff PP oder PE, vollwandig, nicht mineralverstärkt,
SN 8 nach ISO 9969,
DN 150, mit sämtlichen Formstücken herstellen.
Anschluss an Hauptleitung oder Schacht herstellen.
Eine Aufmaßskizze ist nachzuweisen.
Material liefern und einbauen.
Menge: 12,000 St

**02.02.0012 Straßenablauf herstellen - bis 10,00 m**
Straßenablauf aus Betonfertigteilen nach DIN 4052 ohne
Aufsatz einbauen. Fugen mit Mörtel MG III nach DIN 1053
dicht füllen und glattstreichen. Boden und Schaftform
für Aufsätze 300 x 500 mm.
Aufsatz wird gesondert vergütet.
Boden Form 1a mit Abfluss.
Zwischenteil, Form 6 a.
Schaftkonus 11
Auflagering Form 10b.
Auflager und Leitungszone für Ablauf und Rohrleitung herstellen.
Erdarbeiten im Boden des Homogenbereiches B1 und B2 (siehe Bodengutachten) für Ablauf, Rohrleitung mit Leitungszone und Anschlüsse ausführen.
Erforderlicher Verbau ist einzurechnen.
Aushubmaterial soweit geeignet, zur Wiederverfüllung
verwenden. Übriges Material direkt laden, auf LKW des AN laden, transportieren zur zugelassenen Lagerfläche des AG und dort abladen. Die Entsorgung wird
gesondert vergütet, Abfall ist nicht gefährlich, Transportweg bis 5 km.
Liefern und Einbau von Fremdmaterial Schottergemisch 0/45 mm.
Horizontale Grabenlänge bis 10,00 .
Sohltiefe Anschlußkanal (Steinzeug, teilweise inlinersaniert)
2,80 bis 3,80 m
Rohrleitung Kunststoffrohre, wandverstärkt, SLW 60,
Werkstoff PP oder PE, vollwandig, nicht mineralverstärkt,
SN 8 nach ISO 9969,
DN 150, mit sämtlichen Formstücken herstellen.
Anschluss an Hauptleitung oder Schacht herstellen.
Eine Aufmaßskizze ist nachzuweisen.
Material liefern und einbauen.
Menge: 12,000 St

**02.02.0013 Aufsatz für Strassenablauf aufsetzen 500 x 500 (engmaschig)**
Aufsatz für Straßenablauf nach DIN EN 124/1229 aufsetzen,
Klasse D 400,
Ausführung nach DIN 19 571 ( für Fußgängerbereiche )
Z.B.  Aco Multitop oder Meier Guss Budatop
Größe: 500 x 500 mm.
Dämpfende Einlage.
mit vorgeformten Bauzeitentwässerungen,
Rost und Rahmen aus Gusseisen,
Verzinkter Eimer nach DIN 4052, Form A 4.
Aufsatz zunächst provisorisch auflegen und
entsprechend Bauablauf Zug um Zug bis auf planmäßige
Höhe setzen.
Fuge zwischen Fertigteilen mit Mörtel MG III
nach DIN 1053 füllen. Füllung glattstreichen.
Material liefern und einbauen.

____________________________________
Hersteller (Fabrikat/Typ)
Menge: 24,000 St

**02.02.0014 Hoftopf 30/30 cm inkl. Abdeckung Gusseisen**
BIRCO Filcoten® Punkteinlauf 30/30,
aus hochschlagzähem, mineralisch bewehrten, frost- und tausalzbeständigem Filcoten-Spezialbeton, baubiologisch unbedenklich, da harz-, lösemittel- und schwermetallfrei (Prüfsiegel IBR Rosenheim), oder gleichwertig

Länge 300 mm
Breite oben 300mm, Breite am Boden 194mm,
Bauhöhe 450 mm
mit Geruchsverschluss und Schlammeimer
mit einbetonierter KG-Muffe für Rohranschluss DN 100
mit Zargenrahmen aus Guss
mit einliegendem Guss-Rost, SW 18mm, Klasse B125
liefern und gemäß der Einbauanleitung des Lieferanten verlegen
auf mind. 20 cm hohen Fundamentstreifen aus Beton C 25/30
inklusive erforderliche Erdarbeiten ausführen

Bezugsquelle:
BIRCO GmbH
Herrenpfädel 142, 76532 Baden-Baden
Tel. 07221 - 5003-0; Fax 07221 - 5003-1149; www.birco.de
oder gleichwertig
Menge: 1,000 St

**02.02.0015 Entwässerungsrinne einbauen**
BIRCO Filcoten® tec- Nennweite 100 Entwässerungsrinne mit 0.5 % Innengefälle, Belastungsklasse C 250 gemäß DIN EN 1433, oder gleichwertig,

aus hochschlagzähem, mineralisch bewehrten, UV-, frost- und tausalzbeständigem Filcoten®-Spezialbeton, baubiologisch unbedenklich, da Harz-, Lösemittel- und Schwermetall-frei, (Prüfsiegel IBR Rosenheim), Brandklasse A1 (nicht brennbar), formstabil

Rinnenkörper ohne Querstege im Rinnenquerschnitt
mit integrierter zweiseitiger Aufschwemmsicherung
 mit Verschiebesicherung der Abdeckung
Länge: 1000 mm
Breite oben/am Boden: 130/123 mm

verzinkte Zarge, mit Sicherheitsfalz
[ ] BIRCO Filcoten® tec NW 100 Rinne Nr. 1
Bauhöhe an Nut 135 / an Feder 140 mm
[ ] BIRCO Filcoten® tec NW 100 Rinne Nr. 2
Bauhöhe an Nut 140 / an Feder 145 mm
[ ] BIRCO Filcoten® tec NW 100 Rinne Nr. 3
Bauhöhe an Nut 145 / an Feder 150 mm
[ ] BIRCO Filcoten® tec NW 100 Rinne Nr. 4
Bauhöhe an Nut 150 / an Feder 155 mm
[ ] BIRCO Filcoten® tec NW 100 Rinne Nr. 5
Bauhöhe an Nut 155 / an Feder 160 mm
[ ] BIRCO Filcoten® tec NW 100 Rinne Nr. 6
Bauhöhe an Nut 160 / an Feder 165 mm
[ ] BIRCO Filcoten® tec NW 100 Rinne Nr. 7
Bauhöhe an Nut 165 / an Feder 170 mm
[ ] BIRCO Filcoten® tec NW 100 Rinne Nr. 8
Bauhöhe an Nut 170 / an Feder 175 mm
[ ] BIRCO Filcoten® tec NW 100 Rinne Nr. 9
Bauhöhe an Nut 175 / an Feder 180 mm
[ ] BIRCO Filcoten® tec NW 100 Rinne Nr. 10
Bauhöhe an Nut 180 / an Feder 185 mm
Verfugung mit SF-Connect

einschließlich der erforderlichen Anfangs- bzw.Endscheiben liefern und gemäß der Einbauanleitung des Herstellers einbauen auf mind. 20 cm hohen Fundamentstreifen aus Beton C 25/30
Sämtliche Erdarbeiten zum versetzen der Rinne ausführen.

Hersteller: BIRCO GmbH
Herrenpfädel 142, 76532 Baden-Baden
Tel. 07221 - 5003-0; Fax 07221 - 5003-1149
www.birco.de
oder gleichwertig
Menge: 5,000 m

**02.02.0016 Entwässerungsrinne anschließen**
Entwässerungsrinne bis DN 150 an best. Rohrleitung aus Kunststoff bis DN 150 anschließen. Wandverstärktes (nicht mineralverstärkt) Kunststoffrohr, Ringsteifigkeit SN 8 nach ISO 9969.
Bsstehende Anschluß-Rohrleitung freilegen, Rinne anschließen mit
sämtlichen Nebenarbeiten. Anschlußlänge max. 1 m evtl.
Übergangs- oder Paßstücke sind in die Pos. einzurechnen.
Menge: 1,000 St

**02.02.0017 Sinkkasten einbauen**
Sinkkasten für Anschluss einer Kastenrinne, mit tiefliegendem Rohranschluss bis DN 150, liefern, einbauen und anschließen an Kunststoffleitung bis DN 150.
Sinkkasten mit Gusseisenabdeckung wie Kastenrinne.

BIRCO Filcoten® tec - Nennweite 100 Liniensinkkasten, Belastungsklasse C 250 gemäß DIN EN 1433, oder gleichwertig

aus hochschlagzähem, mineralisch bewehrten, UV-, frost- und tausalzbeständigem Filcoten®-Spezialbeton, baubiologisch unbedenklich, da Harz-, Lösemittel- und Schwermetall-frei, (Prüfsiegel IBR Rosenheim), Brandklasse A1 (nicht brennbar), formstabil

+ 1- oder 2-seitiger Rinnenanschluss
+ Schlammeimer aus Kunststoff
+ Geruchsverschluss aus Kunststoff
+ Länge oben/am Boden: 500/392 mm
+ Breite: 130 mm
+ einbetonierte KG-Muffe für Rohranschluss DN 100
+ Verschiebesicherung der Abdeckung

verzinkte Zarge, mit Sicherheitsfalz
[ ] BIRCO Filcoten® tec NW 100 Liniensinkkasten
Bauhöhe 500 mm

[ ] Verfugung mit SF-Connect

einschließlich der erforderlichen Anfangs- bzw.Endscheiben liefern und gemäß der Einbauanleitung des Herstellers einbauen auf mind. 20 cm hohen Fundamentstreifen aus Beton C 25/30
Sämtliche Erdarbeiten zum versetzen der Rinne ausführen.
Hersteller: BIRCO GmbH
Herrenpfädel 142, 76532 Baden-Baden
Tel. 07221 - 5003-0; Fax 07221 - 5003-1149
www.birco.de
oder gleichwertig
Menge: 1,000 St

**02.02.0018 Rohrleitg. aus wandverst. Kunststoff, DN 150**
Anschlussleitung zum Schacht bzw. zur Sammelrohrleitung
nach statischen und konstruktiven Erfordernissen herstellen.
Anschluss an Schacht bzw. Sammelrohrleitung sowie
Formstücke werden gesondert berechnet.
Rohr bis DN 150.
Wandverstärktes (nicht mineralverstärkt) Kunststoffrohr, Ringsteifigkeit SN 8 nach ISO 9969.
Rohrverbindung mit Steckmuffe, Dichtung mit Dichtring
aus Elastomeren.
Das Ablängen der Rohre auf Passmaß ist einzurechnen.
Herstellung des Auflagers und Verfüllen der Leitungszone
nach DIN EN 1610 werden gesondert vergütet.
Rohre nach den Verlegerichtlinien des Herstellers
verlegen.
Verlegetiefe (bis Fließsohle) über 1.25 bis 5 m,
Straßenverkehrslast = SLW 60.
Material liefern und einbauen.

____________________________________
Hersteller (Fabrikat/Typ)
Menge: 50,000 m

**02.02.0019 Auflager und Leitungszone**
Geeignetes Material für die Herstellung des Auflagers
und das Verfüllen der Leitungszone nach DIN EN 1610
und gemäß Rohrherstellerangaben
liefern, einbauen und verdichten.
Anstehender Boden ist nur nach Zustimmung der
Bauleitung zu verwenden.
Fremdmaterial ist durch Lieferscheine nachzuweisen.
Ein Gütenachweis ist erforderlich.
Rohrart und Durchmesser: Kunststoff DN 100 - 200 einschl.
Abrechnung nach Leitungslänge und Materialnachweis.
Abrechnungsvolumen der Leitungszone
siehe Tabelle im Leistungsverzeichnis.
Menge: 50,000 m3

**02.02.0020 Formstück einbauen, DN bis 150**
Formstück für Rohrleitung liefern und einbauen.
Vergütet wird der Mehraufwand für das Material und
den Einbau des Formstückes gegenüber der durchgemessenen Rohrleitung.
Formstück: Abzweig-, Reduzierstücke,
Übergangsstücke zu versch. Materialien.
Material: Kunststoffrohre, wandverstärkt, SLW 60,
Werkstoff Kunststoff, vollwandig, wandverstärkt, SN 8
nach ISO 9969.
Nennweite DN 100 - 150 mm einschließlich.

____________________________________
Hersteller (Fabrikat/Typ)
Menge: 6,000 St

**02.02.0021 Formstück einbauen, DN bis 150**
Formstück für Rohrleitung liefern und einbauen.
Vergütet wird der Mehraufwand für das Material und
den Einbau des Formstückes gegenüber der durchgemessenen Rohrleitung.
Formstück: Bögen, versch. Krümmungen, Überschiebmuffen
Material: Kunststoffrohre, wandverstärkt, SLW 60,
Werkstoff Kunststoff, vollwandig, wandverstärkt, SN 8
nach ISO 9969.
Nennweite DN 100 - 150 mm einschließlich.

____________________________________
Hersteller (Fabrikat/Typ)
Menge: 5,000 St

**02.02.0022 VPC Kupplung, DN 150**
Funke VPC-Rohrkupplung 150, Spannbereich 160 bis 192 mm, oder gleichwertig (www.funkegruppe.de),
mit DIBt-Zulassung Nr.: Z-42.5-450, zur variablen, stufenlosen Verbindung von Abwasserrohren der gleichen Nennweite mit Außendurchmesser von 160 bis 192 mm, aus unterschiedlichen bzw. gleichen Werkstoffen mit vollwandiger, geschäumter, gerippter, gekammerter oder gewellter Wandung in beliebiger Kombination, bestehend aus: Funke VPC-Rohrkupplung 150 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 5,000 St

**02.02.0023 VPC Kupplung, DN 200**
Funke VPC-Rohrkupplung 200 K, Spannbereich 183 bis 226 mm, oder gleichwertig (www.funkegruppe.de),
mit DIBt-Zulassung Nr.: Z-42.5-450, zur variablen, stufenlosen Verbindung von Abwasserrohren der gleichen Nennweite mit Außendurchmesser von 183 bis 226 mm, aus unterschiedlichen bzw. gleichen Werkstoffen mit vollwandiger, geschäumter, gerippter, gekammerter oder gewellter Wandung in beliebiger Kombination, bestehend aus: Funke VPC-Rohrkupplung 200 K mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 2,000 St

**02.02.0024 VPC Kupplung, DN 250**
Funke VPC-Rohrkupplung 250 inklusive Exzenterring, Spannbereich 250 bzw. 270 bis 324 mm, oder gleichwertig (www.funkegruppe.de), mit DIBt-Zulassung Nr.: Z-42.5-450, zur variablen, stufenlosen Verbindung von Abwasserrohren der gleichen Nennweite mit Außendurchmesser von 250 bzw. 270 bis 324 mm, aus unterschiedlichen bzw. gleichen Werkstoffen mit vollwandiger, geschäumter, gerippter, gekammerter oder gewellter Wandung in beliebiger Kombination, bestehend aus: Exzenterring, Funke VPC-Rohrkupplung 250 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 2,000 St

**02.02.0025 Kanal TV-Abnahme, Kunststoffrohre**
Die Kanalleitungen sind nach Fertigstellung durch
eine Kamerabefahrung zu prüfen.
Rohrart: Kunststoff DN100 - DN200
Aufzeichnung digital,
mit genauer Einmessung der Seitenzuläufe und Haltungslängen.
Eventuelle Schadstellen sind durch Einzelfotos darzustellen.
Ein schriftliches Protokoll ist zu erstellen.
Die Daten sind digital in Format ISYBAU zu speichern.
Schriftl. Protokoll und digitale Daten sind dem Auftraggeber abzuliefern.
Menge: 50,000 m

**02.02.0026 Deformationsmessung**
Nach der Sanierung oder Neuverlegung von biegeweichen Rohren ist die Verformung nach den zulässigen Bestimmungen der EN-DIN 1610, ATV-DVWK-A 127, DWA-A 139 und GW 320/II über die gesamte Haltungslänge mit einem mechanischen Abtastsystem wie z.B. das OPTIMESS Deformations- und Kalibermessgerät DKM, nachzuweisen.
Unmittelbar vor der Prüfung muss die untersuchende Haltung oder Strecke gereinigt werden.
Die Änderung des vertikalen Durchmessers von biegeweichen Rohren (Kurzzeitverformung) darf den maximalen Wert von 4% und 6 % Langzeitverformung nicht überschreiten.
Die Messungen müssen kontinuierlich über den Weg in einem Messabstand < 5 cm erfolgen.
Die Genauigkeit der Deformationsmessung muss < 1 mm betragen.
Ein aktuelles Kalibrierzertifikat, das die Messgenauigkeit des Gerätes bestätigt und nicht älter als 12 Monate sein darf, ist vorzulegen.
Das Ergebnis der Prüfung ist in einem Protokoll zu dokumentieren. In der Dokumentation sind der Innendurchmesser, die zulässigen Grenzwerte, der vertikale und horizontale Verformungsverlauf grafisch darzustellen.
Die arithmetischen Werte sind in Tabellenform aufzuführen.
Die Messprotokolle gehen ins Eigentum des Auftraggebers über.
Die Nebenleistungen zum Messvorgang sind einzurechnen.
( Spülen, TV-Wagen, etc.)
Menge: 50,000 m

#### 02.03 Schwammstadt

*Hinweis*
Für die Funktion des modifizierten Stockholmer System ist die Wasserdurchlässigkeit des Baugrundes ein entscheidender Faktor. Ideal ist ein Kf-Wert von 5x10 -4 bis 1x10^-6.. Ist der Kf-Wert größer wird eine Abdichtungsschicht mit 5-10 cm Rohboden Ton/Schluff benötigt. Sollte der Kf-Wert kleiner sein erfolgt ein Auflockern des Baugrundes.

**02.03.0001 Planum Abweichung +/-3cm**
Planum herstellen, zulässige Abweichung von der Sollhöhe +/- 3 cm, unter Vegetationsflächen, inkl. Kleinflächen und in Gräben, auf geneigten und nicht geneigten Flächen.
Menge: 405,000 m2

**02.03.0002 Baugrund lockern Tiefe 15 cm**
Baugrund vor Auftrag der Schotterschichten lockern durch aufreißen
durch Untergrundlockerung
Tiefe 15 cm
Menge: 405,000 m2

**02.03.0003 Untergrund verdichten**
Untergrund verdichten, Verformungsmodul mind. EV2 45 MN/m2, einschl. Einbau von tonig/schluffigem Rohboden, 5-10 cm.
Menge: 405,000 m2

**02.03.0004 Schotterschicht 32/90, mit Pflanzenkohle**
Schotterschicht als Skelettschicht für vergrößertes Porenvolumen, Körnung 32/90, vor Ort gemischt mit Anteil Pflanzenkohle-Kompost-Mischung von 15 Vol%., pro 10m³ Schotter zusätzlich 1,5m³ Pflanzenkohle-Kompost-Mischung einmischen.
Die Pflanzenkohle-Mischung wird von der Stadt Rottweil zur Verfügung gestellt und ist in deren Kompostwerk (Fahrtstrecke bis 5 km) abzuholen.

Lageweise einbringen der Mischung (einzelne Lagen bis 30cm Stärke) und verdichten mit Rüttelplatte mit mindestens vier Übergängen von je 400kg. Diesen Vorgang wiederholen bis die Gesamtschichtdicke erreicht ist.

Gesamtschichtdicke ca. 45-70 cm
Einbau waagrecht, siehe Detailplan 5.2.3
Zulässige Abweichung von der Nennhöhe: +/- 50 mm

Abrechnungsgrundlage ist das Auftragsprofil, Mehraufwendungen an den Rändern sind einzukalkulieren. Wiegescheine sind zur Massenkontrolle der Einbaudicke vorzulegen.
Menge: 243,000 m3

**02.03.0005 Schotterschicht 32/64, Verteilschicht**
Schotterschicht als Verteilschicht für vergrößertes Porenvolumen, Belüftung und Bewässerung, Körnung 32/64,

Ausbringen auf Skelettschicht aus Pflanzenkohle-Schotter und verdichten.

Gesamtschichtdicke ca. mind. 20 cm
Einbau im Gefälle der Schichten, siehe Detailplan 5.2.3
Zulässige Abweichung von der Nennhöhe: +/- 30 mm

Abrechnungsgrundlage ist das Auftragsprofil, Mehraufwendungen an den Rändern sind einzukalkulieren. Wiegescheine sind zur Massenkontrolle der Einbaudicke vorzulegen.
Menge: 81,000 m3

**02.03.0006 Schotterschicht 8/32, Feinschicht**
Schotterschicht als Ausgleichsschicht zum Schutz des Geotextils

Auf der Verteilerschicht aufbringen und verdichten.

Gesamtschichtdicke ca. 5 cm
Einbau im Gefälle der Schichten, siehe Detailplan 5.2.3
Zulässige Abweichung von der Nennhöhe: +/- 20 mm

Abrechnungsgrundlage ist das Auftragsprofil, Mehraufwendungen an den Rändern sind einzukalkulieren. Wiegescheine sind zur Massenkontrolle der Einbaudicke vorzulegen.
Menge: 20,250 m3

**02.03.0007 Geotextil Filter-/Trennschicht**
Geotextilien Geotex E-StB, GRK 3, 200g/m², als horizontale Filter-/Trennschicht zwischen Feinschicht und Schottertragschicht zur Verhinderung des Eintrags von Feinmaterial in die darunterliegenden Schichten.
Geotextil an Einfassungen, Bordsteinen, Schächten, Unterflurbaumrost etc. nach oben führen. Ränder des Geotextil erst nach Einbringen der Frostschutz-/Tragschicht abschneiden.

Überlappungsbreite mind. 50 cm, seitlicher Überstand mind. 20 cm, Bahnen nach den Vorschriften des Herstellers verbinden, abgerechnet wird die abgedeckte Fläche.
Menge: 405,000 m2

**02.03.0008 Geotextil Filter-/Trennschicht**
Geotextilien Geotex E-StB, als horizontale Filter-/Trennschicht zwischen Baumsubstrat und Tragschicht bzw. Unterflurbaumrost, Überlappungsbreite mind. 50 cm, seitlicher Überstand mind. 20 cm, Bahnen nach den Vorschriften des Herstellers verbinden, abgerechnet wird die abgedeckte Fläche.
Menge: 12,000 m2

**02.03.0009 Geotextil Filter-/Trennschicht**
Geotextilien Geotex E-StB, als vertikale Schutz-/Trennschicht zwischen Wurzelschutzfolie und Schotterschichten Schwammstadtsystem, Überlappungsbreite mind. 50 cm, seitlicher Überstand mind. 20 cm, Bahnen nach den Vorschriften des Herstellers verbinden, abgerechnet wird die abgedeckte Fläche.
Menge: 60,000 m2

**02.03.0010 Unterflurbaumrost**
Lieferung und Montage von Unterflurbaumrost, Belastung bis 5 to. Radlast, Außenmaß: ca. 200 x 200 cm, Innenmaß: ca. 85 x 85 cm, Rahmen mit Abstützfüßen verschweißt,
Höhe: ca. 70 cm, aus Profilstahl, feuerverzinkt, mit Aufkantung als Pflasteranschlagskante, Höhe asymetrisch: von 20 cm auf 15 cm fallend zum Ausgleich des Belagsgefälles, mit verzinkten Streckgitterabdeckungen und Streckgitterseitenschürzen unverzinkt,
einschl. Erstellen von 8 Stk. Streifenfundamente C 20/25, LBH: 80 x 40 cm x 30 cm.

Modell-IFF 505-05
Bezugsadresse:
Joas Metallerzeugnisse- und Vertrieb
Hardwiesenstr. 7, D-72147 Nehren
Telefon:  +49 7473 4708
Fax:  +49 7473 24306
www.joas-metallerzeugnisse.de

oder gleichwertig

Produkt/Lieferant:

'....................................................'
Menge: 12,000 St

**02.03.0011 Wurzelschutz aus EPDM-Folie, 1,5 mm stark,**
Wurzelschutz aus EPDM-Folie, 1,5 mm stark,
Bei Baumpflanzungen in der Nähe von Ver- und Entsorgungsleitungen oder bei Verlegung von Leitungen in der Nähe von bestehenden Bäumen sind Maßnahmen zum Schutz der Leitungen vorzusehen. Als Schutzmaßnahme kommt der Einbau von Folien im Leitungsgraben bzw. in der Pflanzgrube zur Ausführung.
Die Folien können senkrecht bzw. geneigt am Grabenrand oder waagerecht
über Leitungstrasse eingebaut werden. Die Einbautiefe senkrecht oder geneigt beträgt: t > 0,10 bis 1,40 m unter OK Gelände.
Material:  EPDM-Folie, 1,5 mm stark
Durchwurzelfestigkeitsnachweis nach FLL.
Bei Anschlüssen / Stößen sind Überlappungen von min. 0,5 m vorzusehen.
In Anschluss- und Stoßbereichen sind die Bahnen nach Herstellervorschrift dicht zu verkleben bzw. zu verschweißen.

Es wird die geschützte Fläche aufgemessen, ohne Berücksichtigung von Überlappungen. Die Herstellung von wurzeldichten Stößen bzw. Anschlüssen sowie alle erforderlichen Schnitte sind Nebenleistungen. Senkrechter Einbau entlang Baugrubenwand des Schwammstadtsystems am Münster.
Menge: 40,000 m2

**02.03.0012 Energieumwandlungsschacht mit tangentialem Einlauf**
PE-Energieumwandlungsschacht DN 800 aus 100%
Neumaterial, ohne Recyclinganteile, sortenrein und ohne Schäumungszusätze.
Bodenteil als halbkugelförmiger Rundboden mit Standhilfe ausgeführt (ohne Verwendung von Trichtern und Bögen oder ähnlichen hydraulisch ungünstigen
Formen), mit tangentialem Zulauf an der Schachtwand und zentrischem, radialen Ablauf am Rundboden,
Schachtkonus LW 625 teilexzentrisch (ohne Steigstufen), mit
horizontalen Verstärkungsringen zur Auftriebssicherung,
triple safety seal (3-seitige Lippendichtung) nach EN 681-1 und DIN 4060 als Elementdichtung, Boden mit gültiger allgemeiner bauaufsichtlicher Zulassung inkl. Übereinstimmungszertifikat und Ü-Zeichen.

Schachtbauhöhe=Ablaufhöhe (GOK - Ablauf): 1,45m
Zulaufhöhe (GOK - Sohle Zulauf): 0,80 m
Rohrdurchmesser Zulauf (max. DN 300): DN 150
Rohrdurchmesser Ablauf (max. DN 400): DN 150
Richtungsänderung zwischen Zu- und Ablauf: im Uhrzeigersinn
Querneigung des Schachtkonus:
Schachtkonus LW 625 zur Geländeanpassung mit einer
Querneigung von 5,3%

System ROMOLD,
oder gleichwertig

angebotenes Fabrikat/Typ: '....................................................'
Menge: 3,000 St

**02.03.0013 Einlaufschacht Schwammstadtsystem**
mit Schieber mit Überlauf
Liefern und betriebsfertiges Versetzen eines Schwammstadt Einlaufschachtes analog DIN 4052 aus Kunststofffertigteilen lastentkoppelt, teleskopier- und drehbar, mit horizontalen und vertikalen Versteifungs- und Verankerungsrippen, durch integrierte verschiebesichere EPDM- Lippendichtung wasserdicht bis 0,5bar analog DIN 4030. Oberteile kompatibel zu Aufsatz Combipoint mit umlaufender Tropfkante aus Gusseisen sowie EPS-Combischalungshilfe für die Ausbildung des Betonauflagers des Aufsatzes und Einlegen in Aufsatzrahmen gegen Schmutzeintrag in der Bauphase.

bestehend aus:
Multitop Aufsatz für Combipoint 500x500
Pultform
Klasse D 400 entsprechend DIN EN 124,
gemäß den Anforderungen der Gütesicherung nach RAL-GZ 692
(aufrufbar unter "www.fv-get-guete.de"),
umlaufender Tropfkante aus Gusseisen zur Aussteifung des Ablaufkörpers, nur in Kombination mit Ablaufkörper Combipoint,
Pultform Bauhöhe 100mm
Rahmenaußenmaße 524x524mm,
mit multifunktionalem Doppelscharnier,
Rahmen aus Gusseisen, hochziehbar, umlaufend geschlossen,
mit vorgeformten, bei Bedarf ausschlagbaren Bauzeitentwässerungen,
mit PEWEPREN-Einlagen,
mit Eimerauflage für Eimer nach DIN 4052,
Rost aus Gusseisen mit vier schraublosen und verkehrssicheren
Arretierungen aus hochverschleißfestem Kunststoff,
Rost nach Lösen der Arretierungen herausnehmbar,
zweiseitig ca. 110 Grad aufklappbar, nach dem Aufklappen nicht herausnehmbar,

1x Combipoint PP Konus mit EPDM-Dichtung,
Bauhöhe 35cm, Einsteckmaß 270 +/-30mm,
Werkstoff Polypropylen, inklusive Einbau-/Schalungshilfe aus weißem EPS-Hartschaum,

1x Combipoint PP Ober- / Zwischenteil 3 mit Ablaufstutzen DN/OD 160, zulässige Abwinklung zum Unterteil bis 8%, Gewicht 2,8 kg, Bauhöhe 35cm, Einsteckmaß 280 +/- 10mm, Werkstoff Polypropylen, inklusive Einbau-/Schalungshilfe aus weißem EPS-Hartschaum,

1x Combipoint PP Schwammstadt Zwischenteil mit Schieber & Überlauf, zulässige Abwinkelung zum Unterteil bis 8%, , maximale Bauhöhe inkl. offenen Schieber: 55cm, Einsteckmaß 34cm +/- 30mm, Werkstoff Polypropylen, mit bis zu 3 in 90° versetzten Anschlussstutzen DN/OD 150 für weitere Zuleitungsanschlüsse anschließbar, mit 1 Anschlussstutzen DN/OD 160 für Kanalanschluss, inklusive innenliegenden Verschlussschieber und DN/OD 110 verlängerbaren Überlaufstutzen.

1x Combipoint PP Boden 2a, rund, drehbar, ohne Stutzen für Ausführung Nasschlamm, Bauhöhe 35cm, Werkstoff Polypropylen,

1x Schmutzfänger Stahl verzinkt nach DIN 4052, Kurzform
für Combipoint Straßenablauf 500x500

liefern und entsprechend Herstellerhinweisen einbauen.

angebotenes Fabrikat/Typ: '....................................................'
Menge: 12,000 St

**02.03.0014 Schachtabdeck. Schachthals DN625 D400 rund Guss Einlage Lüftungsöffnung Verriegelung Rahmen rund Guss Einlage setzen**
STLB-Bau 2023-10 009
Schachtabdeckung, für Schacht DIN EN 1917 und DIN 4034-1 mit Schachthals DN 625, Klasse D 400 DIN EN 124-1, Deckel rund aus Gusseisen DIN EN 124-2, mit dämpfender Einlage, mit Lüftungsöffnungen, mit Verriegelung, Rahmen rund aus Gusseisen mit verschleißfester Einlage, höhengerecht in WW-Schachtkopfmörtel DIN 19573 setzen.
Menge: 12,000 St

**02.03.0015 Schmutzfänger Stahl verz DN625**
STLB-Bau 2019-04 009
Schmutzfänger in leichter Ausführung aus verzinktem Stahl DN 625 für Schachtabdeckung.
Menge: 12,000 St

**02.03.0016 Zwischenstück 15 cm**
Zusätzliches Zwischenstück 15 cm
1x Combipoint PP Ober- / Zwischenteil ohne Ablaufstutzen, Zwischenstück zur Schachtverlängerung um 15cm, Werkstoff Polypropylen, inklusive Einbau-/Schalungshilfe aus weißem EPS-Hartschaum,

liefern und entsprechend Herstellerhinweisen einbauen.
Menge: 3,000 St

**02.03.0017 Zwischenstück 25 cm**
Zusätzliches Zwischenstück 25 cm
1x Combipoint PP Ober- / Zwischenteil ohne Ablaufstutzen, Zwischenstück zur Schachtverlängerung um 25cm, Werkstoff Polypropylen, inklusive Einbau-/Schalungshilfe aus weißem EPS-Hartschaum,

liefern und entsprechend Herstellerhinweisen einbauen.
Menge: 3,000 St

**02.03.0018 Zwischenstück 40cm**
Zusätzliches Zwischenstück 40 cm
1x Combipoint PP Ober- / Zwischenteil ohne Ablaufstutzen, Zwischenstück zur Schachtverlängerung um 40cm, Werkstoff Polypropylen, inklusive Einbau-/Schalungshilfe aus weißem EPS-Hartschaum,

liefern und entsprechend Herstellerhinweisen einbauen.
Menge: 3,000 St

**02.03.0019 Zwischenstück 50 cm**
Zusätzliches Zwischenstück 50 cm
1x Combipoint PP Ober- / Zwischenteil ohne Ablaufstutzen, Zwischenstück zur Schachtverlängerung um 50cm, Werkstoff Polypropylen, inklusive Einbau-/Schalungshilfe aus weißem EPS-Hartschaum,

liefern und entsprechend Herstellerhinweisen einbauen.
Menge: 3,000 St

**02.03.0020 Dränleitung Teilsickerrohr**
Dränleitung aus Kunststoff-Teilsickerrohr,
Form R 2, PP, Schlitzbild in Anlehnung an DIN 4266-1 und DIN 4262-1, DN 160, waagrechter Einbau in Verteilschicht/Skelettschicht der Baumgrube.
Menge: 520,000 m

**02.03.0021 Bogen DN 160**
Bogen DN 160, passend zu Teilsickerrohr
Polypropylen, 15-88 Grad

Verlegen von Bögen.
Materialgüte, Materialeigenschaften und Farbe wie Rohrleitung.
Abwinkelung: 15, 30, 45, 88 Grad
Abrechnung als Zulage zum Teilsickerrohr
Menge: 24,000 St

**02.03.0022 Doppelsteckmuffe DN 160,**
Doppelsteckmuffe DN 160, Polypropylen

Verlegen von Überschubmuffen.
Materialgüte, Materialeigenschaften und Farbe wie Rohrleitung Teilsickerrohr.
Überschubmuffe für nachträglich einzubauende Rohrleitungsstücke und Abzweige.
Menge: 9,000 St

**02.03.0023 Hochlast-Vollwand-Kanalrohr DN 160**
Hochlast-Vollwand-Kanalrohr DN 160 Polypropylen SN 10
Hochlast-Vollwand-Kanalrohr verlegen, einschl. Bettung und Umhüllung. Rohrüberdeckung 30 cm.
Rohre nach DIN EN 1852 mit Steckmuffe und fest eingelegter Dichtung aus EPDM (Standard),
Ringsteifigkeitsklasse mind. SN 10
nachgewiesen, hochabriebfest, ohne Zusatz von Füllstoffen.
Rohrleitung innen mit Hersteller-, Durchmesser- und Rohstoffangabe signiert.
Farbe: blau
Untere Bettungsschicht nach DIN EN1610 Typ 1, 150 mm,
Auflagerwinkel 90 Grad,
Zulassung für den Einsatz in Trinkwasserschutzzonen nach ATV-DVWK-Arbeitsblatt A 142, mit glatter Außenoberfläche.
Menge: 520,000 m

**02.03.0024 Bogen DN 160**
Bogen DN 160
Polypropylen, 15-88 Grad

Verlegen von Bögen.
Materialgüte, Materialeigenschaften und Farbe wie Rohrleitung.
Abwinkelung: 15, 30, 45, 88 Grad
Abrechnung als Zulage zum Kanalrohr
Menge: 24,000 St

**02.03.0025 Reduzierstück DN 160/110**
Reduzierstück
für Anschluß von Rohrmuffe zu Rohr
DN 160 auf DN 110
Materialgüte, Materialeigenschaften und Farbe wie Rohrleitung.
Abrechnung als Zulage zum Kanalrohr
Menge: 3,000 St

**02.03.0026 Anschlußarbeiten**
Anschluß der Entwässerungsleitungen aus PP bis DN 150 an vorh. Leitungen,
einschl. Herstellen der Anschlußöffnung
mit Formstücken und Abdichtung.
Menge: 3,000 St

**02.03.0027 Anschlußarbeiten Fallrohre**
Anschluß der Entwässerungsleitungen aus PP bis DN 150 an vorhandene Fallrohre
einschl. Formstücke und Abdichtung.
Menge: 3,000 St

#### 02.04 Tragschichten

**02.04.0001 Vorhandenes Planum profilieren**
Vorhandenes Planum erneut profilieren und verdichten.
Boden, soweit möglich, innerhalb der Baustelle ausgleichen.
Lieferung von Schotter bzw. Beseitigung überschüssigen
Schotter wird gesondert vergütet.
Max. Abweichung von der Sollhöhe +2/-2 cm.
Für Arbeiten auf vorhandenen Aufschüttungen.
Menge: 50,000 m2

**02.04.0002 Planum herstellen u. Boden verdichten**
Planum herstellen,
Max. Abweichung von der Sollhöhe +3 / -3 cm.
Boden verdichten. ( EV2 mind. 45 MN/m² )
Untergrund in Auftragsbereichen (Dammauflager) und
Einschnitten.
Menge: 6555,000 m2

**02.04.0003 Frostschutzschicht herstellen Fahrbahn**
Baustoffgemisch STS/FSS für Straßen der Belastungsklassen Bk100 bis Bk1,0
liefern, einbauen und verdichten.
Toleranz für Sollhöhe +2/-2 cm.
Verformungsmodul EV2 auf der Oberfläche min. 120 MN/m2.
Material = Gebrochene Mineralstoffe und Natursand.
Körnung 0/45
Feinanteil Kategorie UF3, im eingebauten Zustand
max. 5,0 v.H. Feinanteile
Dicke nach Regelquerschnitt.
Abgerechnet wird nach Auftragsprofilen.
Der Mehraufwand unter Bordsteine ist einzurechnen.
Menge: 2861,600 m3

**02.04.0004 Frostschutzschicht herstellen Gehweg**
Baustoffgemisch STS/FSS für Straßen der Belastungsklasse Bk0,3
liefern, einbauen und verdichten.
Toleranz für Sollhöhe +2/-2 cm.
Verformungsmodul EV2 auf der Oberfläche min. 100 MN/m2.
Material = Gebrochene Mineralstoffe und Natursand.
Körnung 0/45
Feinanteil Kategorie UF3, im eingebauten Zustand
max. 5,0 v.H. Feinanteile
Dicke nach Regelquerschnitt.
Abgerechnet wird nach Auftragsprofilen.
Der Mehraufwand unter Bordsteine ist einzurechnen.
Einbau in Geh- und Radwegen und sonstigen Nebenflächen.
Menge: 1062,500 m3

**02.04.0005 Frostschutzschicht herstellen Fahrbahn**
Baustoffgemisch STS/FSS für Straßen der Belastungsklassen Bk100 bis Bk1,0
liefern, einbauen und verdichten.
Toleranz für Sollhöhe +2/-2 cm.
Verformungsmodul EV2 auf der Oberfläche min. 120 MN/m2.
Material = Gebrochene Mineralstoffe und Natursand.
Körnung 0/45
Feinanteil Kategorie UF3, im eingebauten Zustand
max. 5,0 v.H. Feinanteile
Menge: 50,000 t

**02.04.0006 Frostschutzschicht herstellen Gehweg**
Baustoffgemisch STS/FSS für Straßen der Belastungsklasse Bk0,3
liefern, einbauen und verdichten.
Toleranz für Sollhöhe +2/-2 cm.
Verformungsmodul EV2 auf der Oberfläche min. 100 MN/m2.
Material = Gebrochene Mineralstoffe und Natursand.
Körnung 0/45
Feinanteil Kategorie UF3, im eingebauten Zustand
max. 5,0 v.H. Feinanteile
Menge: 50,000 t

**02.04.0007 Asphalttragschicht herstellen, 288 kg/m²**
Einbau nach DIN 18317, in Fahrbahnen, in einer Lage
Einbaugewicht 288 kg/m2.
Mischgutart AC 32 T N,
Bindemittel nach DIN EN 12591, Bitumensorte: 50/70.
Material liefern und einbauen
Menge: 4180,000 m2

**02.04.0008 Asphalttragschicht herstellen, 192 kg/m²**
Einbau nach DIN 18317, in Parkplätze oder Gehwege, in einer Lage.
Zwischen Randsteine, gegen Mauern in Breiten von 2,00 bis 3,00 m.
Einbaugewicht 192 kg/m2.
Mischgutart AC 32 T N,
Bindemittel nach DIN EN 12591, Bitumensorte: 50/70.
Material liefern und einbauen
Menge: 2065,000 m2

**02.04.0009 Asphalttragschicht f.Wege herstellen**
Asphalttragschicht nach DIN 18317, für Rad-, Gehwege und sonstige Wege
in Schadenstellen zur Profilregulierung und zum Angleichen
bei Anschlüssen und Übergängen herstellen.
Mischgutart AC 16 T N.
Bindemittel nach DIN EN 12591, Bitumensorte: 70/100.
Material liefern, sowie Handeinbau, in Zwickeln,
Streifen und sonstige Kleinflächen ist einzurechnen.
Menge: 10,000 t

**02.04.0010 Drainbeton einbauen**
Drainbetontragschicht gemäß dem Merkblatt für wasserdurchlässige Befestigungen von Verkehrsflächen liefern und herstellen.
natürliche Gesteinskörnung, C12/15 Belastungsklasse RStO 12/24 1,8
Die Vorgaben des Merkblattes sind zwingend einzuhalten. Der Wasserdurchlässigkeitswert von kf >= 5,4 x 10^-5 m/s gemäß dem Merkblatt für wasserdurchlässige Befestigungen von Verkehrsflächen ist nachzuweisen.
Das Material ist auf der v. g. Frostschutzschicht in einer Dicke von 20 cm mittels Fertiger und falls notwendig auch von Hand einzubauen und zu verdichten. Die Materialmenge ist durch amtlich anerkannte Wiegekarten nachzuweisen, die auf der Baustelle von der Bauleitung unterschrieben werden. Die Tragschicht muss nach DIN 18316 eine Ebenheit von <= 1,5 cm unter der 4 m-Meßlatte aufweisen.
Menge: 505,000 m2

#### 02.05 Bituminöse Decken

**02.05.0001 Straßenbefestigung aufreißen**
Bit. Trag- und Deckschichten in vorhandener Stärke aufreißen.
Fläche = Fahrbahn und Nebenflächen.
Befestigung = Asphalt, mit Asphaltdecke.
Aufreißtiefe über 7 bis 16 cm.
Zulagen entlang Rändern, Schächten und Zwickeln sind einzurechnen
Abgerechnet wird nach Aufmaß.
Menge: 100,000 m2

**02.05.0002 Bit. Straßenbefestigung fräsen**
Bit. Trag- und Deckschichten in vorhandener Stärke auffräsen.
Frästiefe 7 bis 16 cm,
Fräsmaterial teilweise sofort aufnehmen und abfahren oder liegen lassen und abwalzen und später abfahren. Aufnehmen und abfahren wird gesondert vergütet.
Zulagen entlang Rändern, Schächten und Zwickeln sind einzurechnen
Abgerechnet wird nach Aufmaß.
Menge: 100,000 m2

**02.05.0003 Straßenbefestig., gefräst, aufnehmen**
Gefräste Straßenbefestigung aufnehmen.
Fläche = Fahrbahn und Nebenflächen.
Material laden, auf Lagerfläche des AG transportieren,
abladen
Fläche des AG:  Entfernung: 5,0 km
Abgerechnet wird nach Abtragsprofilen.
Menge: 14,000 m3

**02.05.0004 Straßenbefestig., aufger., aufnehmen**
Aufgerissene Straßenbefestigung aufnehmen.
Fläche = Fahrbahn und Nebenflächen.
Material laden, auf Lagerfläche des AG transportieren,
abladen
Fläche des AG: Entfernung: 5,0 km
Abgerechnet wird nach Abtragsprofilen.
Menge: 14,000 m3

**02.05.0005 Bituminöse Befestigung trennen**
Anfallendes Material in Eigentum des AN übernehmen und
von der Baustelle entfernen.
Deckschicht und bituminöse Unterlage senkrecht
abkanten.
Dicke der bituminösen Befestigung über 8 bis 15 cm.
Menge: 50,000 m

**02.05.0006 Zulage für mehrfachen Transport**
Zulage für mehrmaliges Anfahren der Baustelle
mit der Fräsmaschine (Anfahrtspauschale).
Menge: 1,000 St

**02.05.0007 Asphaltdeckschicht fräsen**
Asphaltdeckschicht fräsen und Material aufnehmen.
Gefräste Fläche reinigen.
Fläche = Fahrbahn.
Deckschicht = Asphaltbeton,
Frästiefe über 2,5 bis 4 cm.
Breite der Fläche bis 100 cm.
Handarbeit entlang Rändern, Schächten und Zwickeln ist einzurechnen.
Material in Eigentum des AN übernehmen und von der
Baustelle entfernen und einer Wiederverwertung
zuführen.
Menge: 50,000 m2

**02.05.0008 Asphaltfläche mit Wasserhochdruck reinigen**
Asphaltoberflächen mit Wasserhochdruck vor dem Ansprühen
des Haftklebers reinigen.
Sprühwasser und aufgenommener Schmutz absaugen.
Menge: 6245,000 m2

**02.05.0009 Bitumenh. Bindemittel aufsprühen**
Bituminöses Bindemittel aufsprühen auf zusammenhängenden Teilflächen.
Unterlage vorher reinigen.
Kehrgut in Eigentum des AN übernehmen und von der
Baustelle entfernen.
Bindemittel: C60BP1-S  (PmOB Art C 60BP1-S)
Bindemittelmenge 0,3 kg/m2 liefern.
Menge: 6245,000 m2

**02.05.0010 Asphaltbeton AC 11 D N, 100 kg/m²**
Asphaltdeckschicht aus Asphaltbeton für Asphaltdeckschichten AC 11 D N herstellen,
in Fahrbahnen für Belastungsklassen Bk1,8 bis Bk1,0.
Einbaugewicht 100 kg/m2.
Bindemittelsorte 50/70 nach DIN EN 12591,
Menge: 2155,000 m2

**02.05.0011 Asphaltbeton AC 11 D N**
in Fahrbahnen, Wegen und Nebenflächen.
Für Angleichungen und Übergänge
Mischgut  AC 11 D N,
Bindemittelsorte 50/70 nach DIN EN 12591,
Material liefern, sowie Handeinbau in Zwickeln, Streifen und sonstigen Nebenflächen ist einzurechnen.
Menge: 10,000 t

**02.05.0012 Asphaltbeton AC 8 D S, 100 kg/m²**
Asphaltdeckschicht aus Asphaltbeton für Asphaltdeckschichten AC 8 D S herstellen, in Straße einbauen
in Fahrbahnen für Belastungsklassen Bk1,8 bis Bk1,0.
Einbaugewicht 100 kg/m2.
Bindemittelsorte 50/70 nach DIN EN 12591,
Menge: 2025,000 m2

**02.05.0013 Asphaltbeton AC 8 D S**
in Fahrbahnen, Wegen und Nebenflächen.
Für Angleichungen und Übergänge
Mischgut  AC 8 D S,
Bindemittelsorte 50/70 nach DIN EN 12591,
Material liefern, sowie Handeinbau in Zwickeln, Streifen und sonstigen Nebenflächen ist einzurechnen.
Menge: 5,000 t

**02.05.0014 Asphaltbeton AC 5 D L, 100 kg/m²**
Asphaltdeckschicht aus Asphaltbeton für Asphaltdeckschichten AC 5 D L herstellen.
in Fahrbahnen für Belastungsklasse BK0,3.
Einbaugewicht 100 kg/m²,
Bindemittelsorte 70/100 nach DIN EN 12591
Menge: 2065,000 m2

**02.05.0015 Asphaltbeton AC 5 D L,**
in Fahrbahnen, Wegen und Nebenflächen.
Asphaltmischgut AC 5 D L,
Bindemittelsorte 70/100 nach DIN EN 12591,
Material liefern, sowie Handeinbau in Zwickeln,
Streifen und sonstigen Nebenflächen ist einzurechnen.
Menge: 10,000 t

**02.05.0016 Abstreumaterial aufbringen**
Abstreumaterial gleichmäßig auf die noch warme
Oberfläche der Deckschicht aufbringen und einwalzen.
Nicht gebundenes Material in Eigentum des AN übernehmen
und von der Baustelle entfernen.
Material 1/3 mm,
aus Gestein wie Edelsplitt in Deckschicht.
Aufstreumenge 1,5 kg/m2.
Fläche maschinell abstreuen und einiwalzen.
Menge: 6245,000 m2

**02.05.0017 Anschlüsse m. Dichtungsband herst.**
Anschlüsse an bestehende Decke oder Bauteil in der
Dicke der Asphaltdeckschicht mit schmelzbarem Bitumen-
Dichtungsband herstellen.
Vor dem Einbau der Deckschicht vorhandene Wandung
säubern, soweit erforderlich trocknen und mit
Voranstrich versehen.
Nach dem Trocknen des Voranstriches, Dichtungsband an
der zu verklebenden Seite leicht anschmelzen und an die
Wandung gleichmäßig anpressen.
Die Herstellerangaben werden eingehalten.
Anschluss längs und quer.
Dicke der Deckschicht 4,0 cm.
Breite des Dichtungsbandes 10 mm. Material liefern.
Menge: 50,000 m

**02.05.0018 Fuge schneiden und vergießen**
Anschlüsse auf bestehender Decke oder Bauteil sowie entlang Bordsteinen Fugen schneiden und mit Heißasphalt flüssig vergießen. Fuge mit Wasser ausspülen, mittels Heißluftlanze reinigen und trocknen. Voranstrich ist einzurechnen.
Anschluss längs und quer.
Fugenmasse nach TL / TP Fug-StB 15 (Fugenmassen N 2 -normal)
Breite 10 mm, Tiefe 40 mm.
Menge: 1460,000 m

#### 02.06 Pflaster - Platten - Borde - Rinnen

**02.06.0001 Pflasterdecke aufnehmen, Betonpflaster**
Pflasterdecke aufbrechen und aufnehmen.
Aufbruch der Tragschicht einschl. Bettung wird
gesondert vergütet.
Art = Beton- und Verbundsteinpflaster, ca. 8 cm dick,
Bettung aus Sand oder Splitt.
Wiederverwendbare Steine innerhalb der Baustelle
fördern, säubern und sortiert lagern.
Nicht wiederverwendbare Steine und übriges Aufbruchgut
in Eigentum des AN übernehmen, von der Baustelle
entfernen und einer Wiederverwertung zuführen.
Menge: 50,000 m2

**02.06.0002 Betonsteinpflaster herstellen, Bauseitig gelagert**
Pflasterdecke aus Betonpflastersteinen des AG herstellen.
Ausführung in Gehwegbereichen und Nebenflächen.
Einzelflächen über 2 bis 10 m2.
Steinformat verschiedene.
Steine im Baustellenbereich gelagert, verlegen.
Steine entsprechend dem beschriebenen bzw. von der Bauleitung
vorgegebenem Verlegemuster auf einer Bettung aus
Edelbrechsand-Splitt-Gemisch der Körnung 0-4 mm in 40 mm Dicke zu
verlegen, Fugen vollständig mit Edelbrechsand der Körnung 0-2 mm füllen und abrütteln.
Ein Prüfzeugnis des Lieferanten kann verlangt werden.
Fugenmaterial = Brechsand-Splitt-Gemisch 0/5.
Steine lagern innerhalb der Baustelle.
Menge: 20,000 m2

**02.06.0003 Betonsteinpflaster herstellen, Rechteck 10/20/8 cm**
Liefern und Verlegen von Betonpflastersteinen mit garantierter Frost- und Tausalzbeständigkeit von 10 Jahren, erhöhtem Abrieb- und Witterungswiderstand, sowie einer Mindestvorsatzdicke von 8 mm,
ansonsten Güteeigenschaften nach DIN EN 1338:

Max. Differenz in der Diagonalen, wenn L > 300 mm Klasse: K
Witterungswiderstand Klasse: D, jedoch Masseverlust ≤ 0,15 kg/m2
Abriebwiderstand Klasse: I, jedoch Abriebwiderstand ≤ 15 cm3/50 cm2 bei Hartgesteinsoberflächen.
Gleit / Rutschwiderstand: SRT ≥ 55.

Steine entsprechend dem beschriebenen Verlegemuster auf einer Bettung aus Edelbrechsand-Splitt Gemisch der Körnung 0-4 mm in 30-50 mm Dicke verlegen, Fugen mit Edelbrechsand-Splitt Gemisch der Körnung 0-4 mm vollständig verfüllen und abrütteln. Nach dem Abrütteln erneutes verfüllen der Fugen.
Die DIN 18318, die ZTVPflaster-StB 06, die Broschüre „Dauerhafte Verkehrsflächen mit Betonpflastersteinen“ des Betonverbands SLG und die Einbauempfehlungen des Herstellers sind zu beachten.
Pflastersteine mit ebener Oberfläche und geraden, gefasten Kanten.

Pflastermaß: 100/200/120 mm mit Fase
Verlegung im Läuferverband.
Farbe: Betongrau
z . B . Fa. Kronimus. o. glw.

Hersteller/ Typ ' . ................................................... '

vom Bieter einzutragen.
Menge: 195,000 m2

**02.06.0004 Drainpflastersteine 30/20/10**
Versickerungsfähige Flächenbefestigung mit Pflastersteinen aus Beton gemäß DIN EN 1338.
Produkte aus TÜV zertifizierter, CO2-neutraler Produktion, Cradle to Cradle Gold-Zertifikat,
Produkt- und Umweltdeklaration (EPD).

Liefern und in profilgerechter Lage verlegen gemäß ATV DIN 18318.
Die Verlegung mit unmittelbarem Kontakt Stein-zu-Stein ist nicht zulässig.
Abweichung der Oberfläche von der Sollhöhe ±20 mm,
Abweichung von der Ebenheit nach TP Eben bei 4 m Messstrecke ≤ 10 mm,
Querneigung ≥ 1,0 % ≤ 5,0 % gemäß
Merkblatt für versickerungsfähige Verkehrsflächen (MVV).
und SLG-Merkblatt für versickerungsfähige Pflasterbefestigungen aus Beton.
Versickerung von Niederschlagsabflüssen über die Fuge,
horizontales und vertikales Kanalsystem begünstigt die schnelle Versickerung durch laterale Verteilung,
ansetzbarer Abflussbeiwert Ψ = 0,25

Einzelformate:
30,0 / 20,0 / 10,0, Qualität DI gemäß DIN EN 1338, mit Mikrofase

Rastermaße mit regelgerechten oder systembedingten Fugenbreiten sind einzuhalten.
Die Verwendung von Verlegeeisen oder vergleichbaren Hilfsmitteln wird empfohlen.
Ergänzende Einbauhinweise des Herstellers sind zu beachten.
Verlegung mit geeigneter Verlegetechnik und Hilfsmitteln nach Wahl des AN.
Ausführung von Zuschnitten mit der Nasssäge gemäß separater Position.

GODELMANN PRODUKTMERKMALE
proActive
proDrain
Versickerung von Niederschlagswasser über die Fuge.
Flächenbezogener Fugenanteil
· 5,8% (Format 30,0/20,0)

Versickerungsleistung durch HydroCon-Gutachten bestätigt.
Ansetzbarer mittlerer Abflussbeiwert Ψm ≤ 0,25.

proPower
Erhöhte Verbundstabilität durch verdeckt angeordnete Abstandshilfen für eine kraftschlüssige Rundumverzahnung und zweifach profilierte Steinunterseite.

Oberflächenbearbeitung
nativo (naturbelassen)
Bewertungsgruppe nach DIN 51130: R13
USRV nach DIN EN 1338 ≥ 60,0

ferro (edelstahlkugelgestrahlt)
Bewertungsgruppe nach DIN 51130: R13
USRV nach DIN EN 1338 ≥ 65,0

antikplus (durch maschinelle Bearbeitung gealterte Oberfläche, Ecken und Kanten)
Bewertungsgruppe nach DIN 51130: R13
USRV nach DIN EN 1338 ≥ 60,0

Farbe
∙ Grau

Kernbeton mit hochfesten Quarz-, Granit- oder Basaltzuschlägen,
ressourcenschonend durch Anteile von hochwertigem Recyclingbeton aus eigener Herstellung,
ohne Einsatz von Kalkgestein.
Hydrothermale Nachbehandlung im Produktionsprozess zur Qualitätssicherung.

Witterungswiderstand
Masseverlust nach Frost-Tausalzprüfung ≤ 0,1 kg/m²,
normative Zuordnung: Klasse 3, Kennzeichnung D,
SOLL gem. DIN EN 1338 Masseverlust ≤1,0 kg/m².

Abriebwiderstand
≤ 18,5 mm normative Zuordnung: Klasse 3, Kennzeichnung I,
SOLL gem. DIN EN 1338 ≤ 20 mm.

Festigkeit/Spaltzugfestigkeit
Anforderungen für Pflastersteine aus Beton gemäß DIN EN 1338:
Tchar ≥ 4,5 MPa, Einzelwert ≥ 4,0 MPa, Bruchlast ≥ 500 N/mm
SOLL gem. DIN EN 1338: Tchar ≥ 3,6 MPa, Einzelwert ≥ 2,9 MPa, Bruchlast ≥ 250 N/mm.

Maximale Differenzen bei Messung der Diagonalen
Anforderungen für Pflastersteine aus Beton gemäß DIN EN 1338 sowie TL Pflaster-StB:
Klasse 2, Kennzeichnung K
Diagonale > 300 mm, maximale Differenz 2 mm
SOLL gem. DIN EN 1338 bzw. TL-Pflaster-StB:
Klasse 2, Kennzeichnung K
Diagonale > 300 mm, maximale Differenz 3 mm

Nachhaltigkeit & Ressourcenschutz
Produkte aus vom TÜV-Rheinland unabhängig zertifizierter CO2-neutraler Produktion.
Globales Erwärmungspotenzial im Bereich A3 (Herstellung):
7,66E-1 [kg CO2-Äq] oder kleiner.
Nachweis durch eine zum Zeitpunkt des Angebotes mind. noch 1 Jahr gültige EPD.
Firmenspezifische, transparente, geprüfte und verifizierte Produkt- und Umweltdeklaration:
EPD-GDM-20190089-IAC1-DE (Typ III Umweltlabel nach ISO 14025 und EN 15804).
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Bei Angebotsabgabe ist der Nachweis der Eignung nach straßenbautechnischen Vorgaben zu führen (siehe Regelwerke FGSV).
Qualitätsanforderungen sind jederzeit mit Prüfzeugnissen des Herstellers durch den Bieter nachzuweisen.

Liefernachweis
GODELMANN GmbH & Co. KG
Industriestraße 1, 92269 Fensterbach
T +49 9438 9404-0, F +49 9438 9404-70
info@godelmann.de
www.godelmann.de

oder gleichwertig

Einschließlich Herstellung der Bettung
Baustoffgemisch aus natürlicher gebrochener Gesteinskörnung.
Maximaler Feinanteil: Kategorie UF5
Überkornanteil: Kategorie OC90
Korngrößenverteilung: Kategorie GU,B
Fließkoeffizient: Kategorie ECS35
Widerstand gegen Zertrümmerung von groben Gesteinskörnungen:
Kategorie SZ8/12 ≤ 22 (SZ8/12 ≤ 18 bei hoher Beanspruchung)
Widerstand gegen Frostbeanspruchung: Kategorie F1.
Nachweis durch Gütezeugnisse des Lieferanten.
Wasserdurchlässigkeit im verdichteten Zustand kf ≥ 5,4 x 10-5 m/s,
geeignet für die Anforderungen der geplanten Belastung.
geeignet für Anforderungen der Belastungsklasse Bk .../ RStO 2012.
Die Sieblinien von Tragschicht- und Bettungsmateriel müssen aufeinander
abgestimmt und filterstabil sein.
Gesteinskörnung 0-5 nach TL Gestein-StB 04, TL Pflaster-StB 06
und DIN EN 13242
Weitere mögliche Gesteinskörnungen gem. ATV DIN 18318, z.B.:
· 0-4 mm
· 0-5 mm
· 0-8 mm
· 2-5 mm (zur Förderung der spezifischen Versickerungsleistung)
Bettungsdicke nach Verdichtung gemäß ATV DIN  18318: 4 cm ± 1 cm

Einschließlich Verfugung
Brechsand-Splittgemisch (Hartgestein)
SZ8/12 ≤ 18  (Schlagzertrümmerungswert)
Körnung 1-3 mm zur Förderung der spezifischen Versickerungsleistung.
Die Filterstabilität gegenüber dem Bettungsmaterial ist nachzuweisen.
Menge: 310,000 m2

**02.06.0005 Pflastersteine zuarbeiten**
Zulage für Schneiden von Pflastersteinen mit
Nassschneidegerät für Anpassungen zu Rändern, Schrägen
und Rundungen.
Steinstärke bis 10 cm.
Menge: 50,000 m

**02.06.0006 Pflasterreihe aufnehmen Granit 9/11cm**
Pflasterreihe entlang der Fahrbahn/Gehweg aufbrechen und
aufnehmen.
Granit-Kleinpflaster 9/11, ca. 10 cm stark,
Pflaster in Mörtel versetzt und ausgeschlemmt.
Betonunterbau ca. 15 cm stark.
Pflastersteine und Bettungsmaterial aufbrechen,
aufnehmen und in Eigentum des AN übernehmen,
von der Baustelle entfernen und einer
Wiederverwertung zuführen.
Menge: 10,000 m

**02.06.0007 Pflasterstreifen herstellen, Granit 9/11cm**
Pflasterstreifen herstellen, einschließlich der Aussparungen
für bzw. der Anpassungen an Straßenabläufe.
Streifen als Randeinfassung, versetzen auch in Bögen.
Pflastersteine nach DIN EN 1342 liefern.
Steine aus Granit, Farbe: grau,
Format:9/11 cm, ca.10 cm stark,
Breite des Pflasterstreifens 1 Reihe.
Bettung 'Unterbeton C 20/25 einschl. Zementmörtel 3 cm dick,
Gesamtdicke in verdichtetem Zustand mind. 20 cm herstellen.'
Fugen mit Zementmörtel MG III vergießen.
Rückenstütze aus Beton C 20/25, 10/15 cm herstellen.
Menge: 10,000 m

**02.06.0008 Granitpflastersteine schneiden**
Zulage zum Granitpflasterstreifen,
Trennen auf Passmaß und Gehrungsschnitt bei Eckausbildung.
Menge: 2,000 St

**02.06.0009 Bordsteine aufnehmen, Beton**
Bordsteine aus Beton, ca. 15/25 und 15/30 cm,
als Hochbord/Rundbord in Beton oder Mörtel versetzt.
Unterbeton, ca. 15 cm dick, und Rückenstütze
aufbrechen.
Sämtliche Steine und übriges Aufbruchgut in Eigentum
des AN übernehmen, von der Baustelle entfernen und
einer Wiederverwertung zuführen.
Zulage zum Erdaushub.
Menge: 20,000 m

**02.06.0010 Bordsteine aufnehmen, Granit**
Bordsteine aus Granit, ca. 15/25 und 15/30 cm,
als Hochbord/Rundbord in Beton oder Mörtel versetzt.
Unterbeton, ca. 15 cm dick, und Rückenstütze
aufbrechen.
Sämtliche Steine und übriges Aufbruchgut in Eigentum
des AN übernehmen, von der Baustelle entfernen und
einer Wiederverwertung zuführen.
Zulage zum Erdaushub.
Menge: 20,000 m

**02.06.0011 Bordsteine aus Naturstein B7 setzen**
Bordsteine aus Naturstein mit gleichmäßiger Färbung setzen.
Bordsteine nach DIN 482 und DIN EN 1343 liefern.
Bordsteinform B 7 mit Fase, 14 cm stark, ca. 25 cm hoch, aus hellgrauem Granit.
Bordsteine an der Vorder- und Rückseite gesägt und gestockt, Trittfläche eben gestockt, nur gesägte Flächen ohne zusätzliche mechanische Bearbeitung werden nicht zugelassen.
Zulässige Abweichungen in der Breite +/- 3 mm,
H 2, mit 2 Schnurkanten, Widerstandsfähigkeit F 1,
Naturstein ohne Fuge verlegen. Rückenstütze aus Beton C 20/25 DIN EN 206-1 herstellen, bis 12 cm unter OF Bordstein,
15 cm breit
Unterbeton C 20/25 DIN EN 206-1, 15 cm stark, herstellen.
Menge: 1460,000 m

**02.06.0012 Bordsteine aus Naturstein B6 Radiensteine setzen**
Bordsteine aus Naturstein mit gleichmäßiger Färbung setzen.
Bordsteine nach DIN 482 und DIN EN 1343 liefern.
Bordsteinform B 6 ohne Fase, Radiensteine (R=6-12m), 14 cm stark, ca. 25 cm hoch, aus hellgrauem Granit.
Bordsteine an der Vorder- und Rückseite gesägt und gestockt, Trittfläche eben gestockt, nur gesägte Flächen ohne zusätzliche mechanische Bearbeitung werden nicht zugelassen.
Zulässige Abweichungen in der Breite +/- 3 mm,
H 2, mit 2 Schnurkanten, Widerstandsfähigkeit F 1,
Naturstein ohne Fuge verlegen. Rückenstütze aus Beton C 20/25 DIN EN 206-1 herstellen, bis 12 cm unter OF Bordstein,
15 cm breit
Unterbeton C 20/25 DIN EN 206-1, 15 cm stark, herstellen.
Menge: 140,000 m

**02.06.0013 Bordsteine anfasen, aus Naturstein**
Vordere, obere Kante des Granitbordsteines anfasen.
Fase 2.5 cm
Fase für alle ausgeschriebenen Steine,
auch Übergang, alle Radien u.s.w.
Menge: 100,000 m

**02.06.0014 Bordsteine aus Naturstein A5 setzen**
Bordsteine aus Naturstein mit gleichmäßiger Färbung setzen.
Bordsteine nach DIN 482 und DIN EN 1343 liefern.
Bordsteinform A 5, mit Anlauf, 15 cm stark, ca. 30 cm hoch, aus hellgrauem Granit.
Bordsteine an der Vorder- und Rückseite gesägt und gestockt, Trittfläche eben gestockt, nur gesägte Flächen ohne zusätzliche mechanische Bearbeitung werden nicht zugelassen.
Zulässige Abweichungen in der Breite +/- 3 mm,
H 2, mit 2 Schnurkanten, Widerstandsfähigkeit F 1,
Naturstein ohne Fuge verlegen. Rückenstütze aus Beton C 20/25 DIN EN 206-1 herstellen, bis 12 cm unter OF Bordstein,
15 cm breit
Unterbeton C 20/25 DIN EN 206-1, 15 cm stark, herstellen.
Menge: 5,000 m

**02.06.0015 Bordsteine aus Beton setzen, Rabattsteine T 8 x 20 cm**
*** Grundposition ZZ 1.0
Bordsteine aus Beton, DIN EN 1340 T 8 x 20 (80/200 mm) liefern und einbauen.
Fugenausbildung: stumpf gestoßen.
Rückenstütze aus Beton C 20/25 bis 10 cm unter OF
Bordstein, 8 cm breit, herstellen.
Unterbeton C 20/25, 20 cm stark, herstellen.
Menge: 1780,000 m

**02.06.0016 Rabattsteine aus Naturstein setzen**
*** Wahlposition ZZ 1.1
Rabattsteine aus Naturstein, DIN EN 1343 T 8 x 25
(80/250 mm) liefern und einbauen.
Rabattstein, 8 cm stark, ca. 25 cm hoch, aus hellgrauem Granit.
Rabattsteine an der Vorder- und Rückseite gesägt und gestockt, Trittfläche eben gestockt, nur gesägte Flächen ohne zusätzliche mechanische Bearbeitung werden nicht zugelassen.
Zulässige Abweichungen in der Breite +/- 3 mm,
H 2, mit 2 Schnurkanten, Wiederstandsfähigkeit F 1,
Naturstein ohne Fuge verlegen. Rückenstütze aus Beton C 20/25 DIN EN 206-1 herstellen, bis 10 cm unter OF Bordstein,
15 cm breit
Unterbeton C 20/25 DIN EN 206-1, 15 cm stark, herstellen.
Menge: 1780,000 m

**02.06.0017 Bordsteine aus Beton setzen, Rabattsteine T 8 x 40 cm**
Bordsteine aus Beton, DIN EN 1340 T 8 x 40 (80/400 mm) liefern und einbauen.
Fugenausbildung: stumpf gestoßen.
Rückenstütze aus Beton C 20/25 bis 10 cm unter OF
Bordstein, 8 cm breit, herstellen.
Unterbeton C 20/25, 20 cm stark, herstellen.
Menge: 10,000 m

**02.06.0018 Bordsteine trennen, aus Naturstein**
Bordsteine auf Passmaß trennen,
quer und auf Winkelmasse.
Bordsteine aus Naturstein, ca. 15/30 cm.
Menge: 5,000 St

**02.06.0019 Bordsteine trennen, aus Beton**
Bordsteine auf Passmaß trennen,
quer und auf Winkelmasse.
Bordsteine aus Beton, ca. 8/20 bis 8/40 cm.
Menge: 5,000 St

**02.06.0020 Aufmerksamkeitsfeld Noppen Kegelstumpf**
Liefern und Verlegen von Bodenindikatoren als Aufmerksamkeitsfeld
gem. DIN 32984 Bodenindikatoren im öffentlichen Verkehrsraum und den Richtlinien Modul 813.0205 der Bahn AG bestehend aus Betonwerkstein gem. DIN 18500
Abriebwiderstand Härteklasse 1
Erhöhter Widerstand gegen Frost und Tausalzbeanspruchung entsprechend DIN EN 1338
Klasse 3
Rutschhemmung R 12
Die Platten sind entsprechend dem beschriebenen Verlegemuster auf einer Bettung aus Edelbrechsand-Splitt Gemisch der Körnung 0-4 mm in 30 - 50 mm Dicke hammerfest zu versetzen. Fugen vollständig mit Edelbrechsand-Splitt Gemisch der Körnung 0-4 mm füllen.
Die DIN 18318, die ZTV Pflaster-StB 06 und die Broschüre „Dauerhafte Verkehrsflächen mit Betonpflastersteinen“ des Betonverbands SLG sind zu beachten.
Fabrikat „Kronimus Noppenplatte oder gleichwertig, Noppenausbildung mit Kugelkalotten, 36 Noppen,
Anordnung diagonal. Oberfläche Noppen gerändelt.
Oberflächenausführung: Nr. 470 weiss gefärbt“

Rastermaß: 30 x 30 cm
Dicke: 8 cm
Menge: 4,000 m2

**02.06.0021 Taktile Bodenelemente - Rippenplatten**
Liefern und Verlegen von Bodenindikatoren als Leitstreifen
gem. DIN 32984 – Bodenindikatoren im öffentlichen Verkehrsraum und den Richtlinien Modul 813.0205 der Bahn AG
bestehend aus Betonwerkstein gem. DIN 18500
Abriebwiderstand Härteklasse 1
Erhöhter Widerstand gegen Frost – und Tausalzbeanspruchung entsprechend DIN EN 1338 Klasse 3
Rutschhemmung R 12

Die Platten sind entsprechend dem beschriebenen Verlegemuster auf einer Bettung aus Edelbrechsand-Splitt Gemisch der Körnung 0-4 mm in 30 - 50 mm Dicke hammerfest zu versetzen. Fugen vollständig mit Edelbrechsand-Splitt Gemisch der Körnung 0-4 mm füllen.
Die DIN 18318, die ZTV Pflaster-StB 06 und die Broschüre „Dauerhafte Verkehrsflächen mit Betonpflastersteinen“ des Betonverbands SLG sind zu beachten.

Fabrikat „Kronimus Trapezplatte, Oberfläche mit Rippenstruktur im Trapezprofil. Rippenabstand 40 mm, Rippenbreite 10 mm; Rippenhöhe  4 mm. Oberfläche Rippen gerändelt.
Oberflächenausführung: Nr. 470 weiss gefärbt“

Rastermaß: 30 x 30 cm
Dicke: 8 cm
Menge: 4,000 m2

**02.06.0022 Rinnenplatten aus Beton setzen**
*** Grundposition ZZ 1.0
Rinnenplatten aus Beton, entsprechend DIN 485, setzen.
Rinnenplatten,  16/24 cm, Dicke 14 cm, Farbe grau, liefern.
Unterbeton C 20/25, 25 bis 30 cm dick, herstellen.
Fugen mit Mörtel ausschlemmen
Menge: 20,000 m

**02.06.0023 Rinne aus Granit Großkopf 16/16/16 cm setzen**
*** Wahlposition ZZ 1.1
Rinne aus Granit Naturstein, entsprechend DIN 18502 liefern und versetzen.
Granit-Großkopf 16/16/16 cm,
gespalten, mit gestockter Oberfläche, Farbe grau
Unterbeton C 20/25, 25-30 cm stark,
Fugen mit Mörtel ausschlemmen.
Menge: 20,000 m

#### 02.07 Mauerscheiben

**02.07.0001 Mauerscheiben, h = 105 cm, SLW60**
Liefern von Mauerscheiben aus Stahlbeton mit
entsprechender Bewehrung in L-Form.
Sichtflächen: Sichtbeton glatt,  Sichtkanten gefast
Belastung: SLW60 (Lastfall 9 Fa. Kronimus,
Lastfall 5 Fa. Mall, oder gleichwertig); geprüfte Typenstatik
vorlegen
Elementlänge: 100 cm
Fachgerechtes Versetzen der Mauerscheiben auf ca. 5 cm
Zementmörtel entsprechend den Richtlinien des
Herstellers.
Um Verschiebungen beim Verfüllen zu vermeiden, sind die
Mauerscheiben mit Stabstahl ST I zu verbinden.
Versetzen der Mauerscheiben abgetreppt. Höhe: h = 105
cm
Fuge verkleben mit wasserdichtem Alu-Band/Folie,
einschließlich Noppenfolie
Menge: 1,000 m

**02.07.0002 Mauerscheiben, h = 130 cm, SLW60**
wie vor, jedoch

Höhe: h = 130 cm
Menge: 1,000 m

**02.07.0003 Mauerscheiben, h = 155 cm, SLW60**
wie vor, jedoch
Höhe: h = 155 cm
Menge: 10,000 m

**02.07.0004 Mauerscheiben, h = 350 cm, SLW60**
*** Bedarfsposition ohne GB
wie vor, jedoch
Höhe: h = 350 cm
Menge: 10,000 m

**02.07.0005 Fundamentbeton C 16/20**
Liefern, einbauen und verdichten von Beton C 16/20, als
Auflager der Mauerscheiben, d = 20-30 cm bzw. nach Herstellerangaben.
Materialnachweis mittels Lieferscheinen.
Menge: 20,000 m3

#### 02.08 Sonstige Arbeiten

**02.08.0001 Verkehrsschild abbauen**
Schildgröße bis 1 m2.
Schild ohne Beleuchtung.
Schild mit Rohrpfosten, DU max. 80 mm, abbauen.
Abgebaute Teile säubern und zur Wiederverwendung im
Baustellenbereich lagern.
Menge: 4,000 St

**02.08.0002 Verkehrsschild anbringen**
Abgebautes Verkehrsschild nach Angabe des AG wieder
anbringen. Beim Abbau beschädigte Teile ersetzen.
Erdverankerung in unbefestiger Fläche herstellen.
Arbeitsraum nach Fertigstellung mit Humus andecken.
Menge: 4,000 St

**02.08.0003 Hülsen für Verkehrsschilder setzen**
Bodenhülse zur Aufnahme von Rohrpfosten für Verkehrsschilder.
Bodenhülse 50 mm Durchmesser, 600 mm Länge,
komplett mit Gewindering und Klemmring zum
schnellen auswechseln von Pfosten für Verkehrszeichen.
Bodenhülse liefern und ebenerdig einbetonieren.
Erdarbeiten hierzu ausführen.
Menge: 4,000 St

**02.08.0004 Hülsen für Zaunpfosten setzen**
Hülsen für Zaunpfosten in den Hinterbeton von Randeinfassungen setzen.
Hülsen aus PVC, DN 100, Länge ca. 35 cm.
Ein Mehrverbrauch an Beton ist einzurechnen.
Menge: 10,000 St

**02.08.0005 Zaun aufnehmen**
Zaun einschl. evtl. vorhandener Sockel und Pfeiler
aufnehmen.
Art = Maschendrahtzaun. kunststoffbeschichtet, mit
Stahlpfosten
und Einzelfundamenten aus Beton oder Mauerwerk.
Zaunhöhe, gesamt, über 2,00 bis 2,50 m.
Pfostenabstand 2,00 bis 2,50 m.
Wiederverwendbare Stoffe säubern und sortiert im
Baustellenbereich lagern.
Übrige Stoffe gehen in Eigentum des AN über und werden beseitigt.
Menge: 10,000 m

**02.08.0006 Zaun anbauen**
Zaun wie aufgenommen wieder anbauen. Fehlende Teile ersetzen.
Pfosten mit Fundament wieder versetzen.
Menge: 10,000 m

**02.08.0007 Zaun herstellen**
Zaun aus Maschendraht, kunststoffbeschichtet, Maschenweite bis 50/50 mm, Drahtstärke 2,8 mm, mit Pfosten, Eck - und Zwischenverstrebungen und den erforderlichen Spanndrähten liefern und herstellen.
Oberen und unteren Spanndraht in jede Masche einziehen, den mittleren ggf. in jede zweite Masche einziehen.
Höhe des Maschengeflechts bis 1,50 m,
Farbe der Kunststoffbeschichtung - grün.
Pfosten aus Stahlrohr bis da 75 mm, feuerverzinkt, außen kunststoffbeschichtet.
Pfostenlänge bis 1,75 m
Pfostenabstand 3,00 m.
Pfosten auf Einzelfundament aus Beton, 30 x 30 cm, 70 cm tief.
Spanndraht 2,8 mm, kunststoffbeschichtet, grün, 3-zügig.
Menge: 10,000 m

**02.08.0008 Kies für Spritzschutz liefern und einbauen**
Kies/Schotter für Spritzschutzstreifen entlang Gebäudewänden liefern und einbauen.
Schotterstreifen bis 1,0 m breit,
Schotterstärke ca. 10 cm
Schotter ca. 16/32 mm Korngröße
Abrechnung nach Lieferscheine
Menge: 2,000 t

**02.08.0009 Mauer verputzen**
Ausbesserungsarbeiten an Gebäude- Mauersockel und Gartenmauern.
Grundputz, ca. 2 - 5 cm aufbringen und der umgebenen Fläche angleichen.
Inkl. aller Nebenleistungen, wie lose Teile entfernen, Fläche reinigen u.s.w.
Menge: 15,000 m2

#### 02.09 LWL Schutzrohr

**02.09.0001 LWL Graben und Leitung herstellen**
LWL Leitungsgraben herstellen.
Erdarbeiten in Boden Homogenbereich B1 und B2 (Klassen 3 bis 5) ausführen.
Zum Verfüllen nicht verwendeten Aushub von der Baustelle entfernen, laden und liefern auf Lagerplatz des AG. Transport bis 5,0 km.
LWL Schutzrohr werden gesondert vergütet.
Graben unterhalb Planum herstellen.
Grabenbreite 0,4 m,
Grabentiefe über 0,3 bis 0,4 m,
Leitungszone 40 x 30 cm mit Flusssand 0/2.
Material liefern und einbauen.
Menge: 730,000 m

**02.09.0002 LWL Schutzrohre PE DA125 mm liefern und verlegen**
LWL Schutzrohr Kabelschutzrohr auf Baustelle liefern und in den Graben verlegen. Kabelschutzrohr aus PE-HD mit Steckmuffe
Abm. 125 x 7,1 mm, Rohrreihe 4,
Vollwandrohr gemäß DIN 16876 und DIN 8074:1999-08 in Stangen a 6,0m, mit
einseitig angeformter Steckmuffe und Dichtring, mit farbiger
Einstecktiefenmarkierung, dauerhafte Signatur durch Heisprageverfahren,
Rohrfarbe: schwarz, Abmessung: d 125 x 7,1 mm
Stand 04/2014
Karl Schöngen KG Kunststoff-Rohrsysteme
Karl-Scharfenberg-Str. 1, 38229 Salzgitter
Tel.: +49 (0) 5341 / 799 -0, www.schoengen.de

aus PE-HD oder gleichwertig.

Die Doppelsteckmuffen sind in die Position mit einzurechnen.
Zudem ist die Leerrohrenden mit Endkappen zu verschließen.
Verzinkten runden Stahldraht, Durchmesser min. 3 mm,
mit je 0,50 m Überstand einziehen.
Sämtliche Materialien, Geräte und Personaleinsatz ist die Position mit einzurechnen.

____________________________________
Hersteller (Fabrikat/Typ)
Menge: 730,000 m

**02.09.0003 Trassenwarnband LWL auslegen**
Das Trassenwarnband ist auf Anweisung des
Versorgungsträgers nach dem Verdichten der
ersten Sandschicht über der Leitung etwa in
Grabenmitte auszulegen.
Das Band muß in der Lage fixiert werden,
damit es bei der weiteren Leitungszonenverfüllung
seine Lage beibehält.
Warnband für LWL Kabel.
Menge: 730,000 m

### 03 BAUTEIL C - KABEL - TIEFBAU - STRASSENBELEUCHTUNG

#### 03.01 Kabel - Tiefbauarbeiten - Strassenbeleuchtung

**03.01.0001 Kabel-/Leitungsgraben herstellen**
Boden für Kabel-/Leitungsgraben oder dgl. ausheben.
Straßenaufbruch wird gesondert vergütet.
Abgerechnet wird nach der Länge des Grabens,
gemessen in der Achse.
Bodenklassen 3 bis 6  bzw. Homogenbereich B1, B2 und X1.
Grabentiefe über 0,3 bis 1,0 m,
Die Breite der Grabensohle richtet sich nach der
Anzahl der Kabel bzw. der Leerrohre.
Grabensohle für Kabelverlegung vorbereiten, gegebenfalls Sohle verdichten und Planum herstellen.
Waagerechter oder senkrechter Grabenverbau ist mit einzurechnen
Aushub, soweit zum Verfüllen geeignet, zur
Wiederverwendung seitlich lagern, nach Verlegen der
Leitung in Graben oberhalb der Leitungszone einbauen
und verdichten. Fehlenden Verfüllboden einbauen und
verdichten wird gesondert vergütet.
Zum Verfüllen nicht verwendeter Aushub in Eigentum des
AN übernehmen und von der Baustelle entfernen.
Menge: 359,780 m3

**03.01.0002 Zuschlag für Handaushub**
Zuschlag für Handaushub im Bereich von
Hauseinführungen, kreuzenden Leitungen und
sonstigen Hindernissen.
In dieser Pos. sind alle tatsächlichen
Handaushubarbeiten abzurechnen. Auch Arbeiten ohne
maschinelle Gerätschaften (nur mit Pike und Schaufel)
und unter schwierigen Bedingungen.
Abrechnung nach Aufmaß
Für alle Tiefen.
Boden Klasse 3 bis 5  bzw. Homogenbereich B1 und B2.
Menge: 5,000 m3

**03.01.0003 Boden liefern,in Leitungsgraben einbauen**
Boden liefern, in Leitungsgraben einschließlich
Schachtbaugruben einbauen und verdichten.
Material 'Kornabgest. Gemisch aus gebr. Naturstein 0/45, Umrechnungsfaktor siehe Tabelle im Leistungsverzeichnis.'
Boden nach Verlegen der Leitung in Graben oberhalb
der Leitungszone einbauen und verdichten.
Abgerechnet wird nach Einbauprofilen.
Menge: 91,500 m3

**03.01.0004 Leitungszone von Erdkabeln verfüllen**
Auflager und Einbetten von Kabeln und Kabelleerrohren
einschl. Materiallieferung.
Auflager min 10 cm
Einbettung min. 10 cm über Leitung bzw. Rohrscheitel.
Haupt- und Nebenleitungen.
Material = Flußsand, 0/2
Umrechnungsfaktor siehe Tabelle im Leistungsverzeichnis.
Nachweis durch Lieferscheine wird gefordert.
Material liefern und einbauen.
Menge: 268,280 m3

**03.01.0005 Trassenwarnband verlegen**
Gelbes Trassenwarnband aus PEw gemäß FTZ-Spezifikation 548 464TV 1, b = 300 mm, bauseits geliefert, direkt auf das Sandbett verlegen. Erschwernisse beim Verfüllen des Leitungsgrabens sind
einzurechnen.
Menge: 2769,000 m

**03.01.0006 Straßenbeleuchtungsmast abbauen**
Mast nach Angabe des AG abbauen.
Abbrechen des Betonfundamentes, Material
fachgerecht entsorgen und Fundamentgrube
verfüllen.
Auslegermast, aus Stahl,
Nennhöhe über 5 bis 8 m.
Mast mit Eingrabtiefe bis 1 m.
Mast zur Wiederverwendung bestimmt, im
Baustellenbereich  lagern.
Menge: 2,000 St

**03.01.0007 Mastfundamente liefern und herstellen - Rohr DN 300, L=1,00 m**
Betonrohre als Hülsen für die
Straßenbeleuchtungsmasten liefern und in
Betonfundament aus Beton C 12/15 senkrecht
einbauen, einschl. Ausheben des Fundamentes und
Herstellen der Öffnung für die Kabeleinführung. Die Lage der Öffnung muss mit dem AG abgestimmt werden.
Die Lage der Rohre ist besonders sorgfältig zu bestimmen,
da der spätere Beleuchtungsmast genau mit der
Außenkante der Randeinfassung abschließen muss.
bzw Angabe Bauleitung beachten.
Rohr DN 300 mm,
1,00 m lang.
Menge: 26,000 St

**03.01.0008 Mastfundamente liefern und herstellen - Rohr DN 400, L=1,00 m**
*** Bedarfsposition ohne GB
wie vor, jedoch DN400
Menge: 26,000 St

**03.01.0009 Straßenbeleuchtungsmasten stellen**
Straßenbeleuchtungsmasten werden von der ENRW bauseits gestellt. Diese sind bei der ENRW GmbH, Stuttgarter Str 80-82 in 787628 Rottweil nach vorheriger Abstimmung abzuholen und in vorhandene Mastfundamente senkrecht aufstellen.
Kabel in Mast einführen.
Fundament mit Sand verfüllen und verdichten.
Oberer Fundamentabschluss in Beton C 20/25 ca. 10 -15 cm stark ausführen.
Masthöhe bis 6,0 m
Menge: 26,000 St

#### 03.02 Straßenbeleuchtung

**03.02.0001 Kabelschutzrohr PE DA 75 liefern,**
Kabelschutzrohre werden von der ENRW bauseits gestellt. Diese sind bei der ENRW GmbH, Stuttgarter Str 80-82 in 787628 Rottweil nach vorheriger Abstimmung abzuholen.

Kabelschutzrohr aus PE-HD 75 mit Steckmuffe
Vollwandrohr gemäß DIN 16876 und DIN 8074:1999-08 in Stangen a 6,0m, mit
einseitig angeformter Steckmuffe und Dichtring, mit farbiger
Einstecktiefenmarkierung, dauerhafte Signatur durch Heisprageverfahren,
Rohrfarbe: schwarz, Abmessung: d 63 x 3,6 mm
Stand 04/2014
Karl Schöngen KG Kunststoff-Rohrsysteme
Karl-Scharfenberg-Str. 1, 38229 Salzgitter
Tel.: +49 (0) 5341 / 799 -0, www.schoengen.de oder gleichwertig

____________________________________
Hersteller (Fabrikat/Typ)
Menge: 1066,000 m

**03.02.0002 Kabelschutzrohr PE DA 75 liefern, Langbögen**
Zulage Langbögen
Langbögen werden von der ENRW bauseits gestellt. Diese sind bei der ENRW GmbH, Stuttgarter Str 80-82 in 787628 Rottweil nach vorheriger Abstimmung abzuholen.
Kabelschutzrohr aus PE-HD DN 75 mit Steckmuffe
Vollwandrohr gemäß DIN 16876 und DIN 8074:1999-08, mit
einseitig angeformter Steckmuffe und Dichtring, mit farbiger
Einstecktiefenmarkierung, dauerhafte Signatur durch Heisprageverfahren,
Rohrfarbe: schwarz, Abmessung: d 63 x 3,6 mm
Stand 04/2014
Karl Schöngen KG Kunststoff-Rohrsysteme
Karl-Scharfenberg-Str. 1, 38229 Salzgitter
Tel.: +49 (0) 5341 / 799 -0, www.schoengen.de oder gleichwertig

____________________________________
Hersteller (Fabrikat/Typ)
Menge: 52,000 St

**03.02.0003 Kabelschutzrohr einbauen, da 75**
Kabelschutzrohr, einschl. fester Rohrverbindung,
einbauen. Rohröffnungen dicht verschließen.
Erschwernisse durch vorhandene Leitungen werden nicht
gesondert berechnet.
Abgerechnet wird nach Länge in der Achse der Rohrleitung.
PE DA 75
Rohr innen glattwandig.
Verzinkten runden Stahldraht, Durchmesser min. 3 mm,
mit je 2 m Überstand einziehen.
Schutzrohr im Randstein-Hinterbeton verlegen.

____________________________________
Hersteller (Fabrikat/Typ)
Menge: 1066,000 m

**03.02.0004 Einziehen von Erdkabel**
Einziehen von vorhandenem, bauseits gelieferten Erdkabel bis NYY 5 x 10
qmm in das Leerrohr DN 63 und bis in die Masten (Kabelplus am Mast 2,00 m)

Die Kabel werden von der ENRW bauseits gestellt. Diese sind bei der ENRW GmbH, Stuttgarter Str 80-82 in 787628 Rottweil nach vorheriger Abstimmung abzuholen.
Menge: 1066,000 m

**03.02.0005 Ausbau und Entsorgung von Erdkabel**
Ausbau und Entsorgung von vorhandenem Straßenbeleuchtungskabel,
Erdkabel bis NYY 5 x 10qmm
Übrige Stoffe gehen in Eigentum des AN über und sind zu beseitigen.
Menge: 100,000 m

#### 03.03 Strom

**03.03.0001 Kabel für Elektro bis 1kg/m**
Die Elektroleitungen sind vom AN zu verlegen. Für ein Mittelspannungssystem  ist, ca. jeden Meter mit Kabelbinder oder Klebeband zu einem Dreierbündel zu verschnüren. Die Kabel werden von der ENRW bauseits gestellt. Sämtliche Kabel / Leerrohre sind bei der ENRW GmbH, Stuttgarter Str 80-82 in 787628 Rottweil nach vorheriger Abstimmung abzuholen. Der erforderliche Transportwagen zur Aufnahme der Kabeltrommeln ist vom AN zu stellen. Transporte (auch mehrmalige Transporte) von Material zur Baustelle und Rücklieferungen (z.B. nicht verbrauchtes Material und leere Trommeln), Zwischenlagerungen sowie Lade- und Entladezeiten sind in den einzelnen Positionen mit einzukalkulieren und werden nicht separat vergütet. Kabelgewichte für Leitungsverlegung
Bis 1 kg/m
Menge: 582,500 m

**03.03.0002 Kabel für Elektro 1kg/m - 2kg/m**
wie vor, jedoch Kabel 1kg bis 2kg pro Meter Gewicht
Menge: 3353,000 m

**03.03.0003 Kabel für Elektro bis 2kg/m - 3kg/m**
wie vor, jedoch Kabel 2kg bis 3kg pro Meter Gewicht
Menge: 1700,000 m

**03.03.0004 Zulage Kabel in Leerrohre verlegen**
Im Bereich von Strassenquerungen sind die Elektroleitungen in Leerrohren zu verlegen. Leerrohre für ein Mittelspannungssystem 3x d75, ca. jeden Meter mit Kabelbinder oder Klebeband zu einem Dreierbündel zu verschnüren. Die Leerrohre werden von der ENRW bauseits gestellt. Sämtliche Kabel / Leerrohre sind bei der ENRW GmbH, Stuttgarter Str 80-82 in 787628 Rottweil nach vorheriger Abstimmung abzuholen. Der erforderliche Transportwagen zur Aufnahme der Kabeltrommeln ist vom AN zu stellen. Transporte (auch mehrmalige Transporte) von Material zur Baustelle und Rücklieferungen (z.B. nicht verbrauchtes Material und leere Trommeln), Zwischenlagerungen sowie Lade- und Entladezeiten sind in den einzelnen Positionen mit einzukalkulieren und werden nicht separat vergütet.
Menge: 100,000 m

**03.03.0005 Schutz Mittelspannungsleitung beim Fräsen des Kanals**
Während des Fräsens bzw. bei Aushub neben der Mittelspannungsleitung muss diese aus Sicherheitsgründen abgeschaltet und freigemeldet werden. Die Abschaltung erfolgt durch die ENRW.

Die Mittelspannung kann abschnittsweise entweder südlich oder nördlich der Trafostation abgeschaltet werden, siehe Anlage. Die Arbeiten neben der Mittelspannungsleitung dürfen erst nach der Freimeldung der Leitung durch die ENRW erfolgen. Die Mittelspannungsleitung ist gegen Beschädigung zu schützen. Die abgeschaltete und freigemeldete Mittelspannungsleitung muss aufgrund der Netzsicherheit im Notfall jederzeit wieder zuschaltbar sein. Ein Zuschalten der Leitung ist beim Festlegen der Arbeitsabläufe zu berücksichtigen und mit einzukalkulieren. Ausfallzeiten infolge Zuschaltung der Leitung werden nicht vergütet.
Menge: 1,000 psch

**03.03.0006 Kabelverteiler**
Vom AG beigestellte Kabelverteilerschränke, alle Größen, zur Baustelle transportieren, zusammenbauen und aufstellen einschließlich Erd-, Oberflächen- und Fundamentierungsarbeiten sowie Entsorgung des verdrängten Bodens und Deponiegebühren. Sockel und Kabelverteiler sind getrennte Bauteile. Eingrabtiefe der Sockel ca. 70 cm. Höhe der Bauteile ca. 95 cm, Breite ca. 35 cm, Länge ca. 50 cm, 60 cm, 80 cm oder 115 cm. Die Kabelverteiler sind bei der ENRW GmbH, Stuttgarter Str 80-82 in 787628 Rottweil nach vorheriger Abstimmung abzuholen. Transporte (auch mehrmalige Transporte) von Material zur Baustelle und Rücklieferungen (z.B. nicht verbrauchtes Material), Zwischenlagerungen sowie Lade- und Entladezeiten sind mit einzukalkulieren und werden nicht separat vergütet.
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Menge: 3,000 St

### 04 BAUTEIL D - Breitbandausbau

*Hinweis: Wichtige Hinweise*
Wichtige Hinweise zur Verlegung von Rohre, Rohrsysteme, Rohrteiler, Schächte und Verteiler

Neben den Technischen Information des Herstellers sowie dessen Montage- und Verlegeanleitungen sind zwingend die einschlägigen ZTV-TKNetz in der jeweils neuesten Ausgabe zu beachten. Dies sind insbesondere
- ZTV-TKNetz 10, Tiefbauarbeiten für Gräben und Baugruben
- ZTV-TKNetz 11, Erdverlegung von Kabel und Kabelrohr
- ZTV-TKNetz 12, Bauen, Instandhalten und Abbrechen von Kabelkanälen
- ZTV-TKNetz 13, Einbauen, Herstellen und Abbrechen von KSch und AzK
- ZTV-TKNetz 20, Aufbauen von Außengehäusen

Zur Sicherstellung der Kompatibilität und der Systemsicherheit ist das Microrohrsystem mit Microrohrverbünden und allen Verbindungs- und Abdichtelementen zwingend von einem Hersteller zu beziehen. Der Hersteller muss nach den Richtlinien eines akkreditierten Prüfinstitutes überwacht werden.

#### 04.01 Erdbau

**04.01.0001 Leitungsgraben herstellen**
Boden für Leitungsgraben oder dgl. ausheben.
Straßenaufbruch wird gesondert vergütet.
Abgerechnet wird nach der Länge des Grabens,
gemessen in der Achse.
Bodenklassen 3 bis 6  bzw. Homogenbereich B1, B2 und X1.
Grabentiefe über 0,3 bis 0,6 m,
Die Breite der Grabensohle 0,6 m
Grabensohle für Kabelverlegung vorbereiten, gegebenfalls Sohle verdichten und Planum herstellen.
Waagerechter oder senkrechter Grabenverbau ist mit einzurechnen
Aushub, soweit zum Verfüllen geeignet, zur
Wiederverwendung seitlich lagern, nach Verlegen der
Leitung in Graben oberhalb der Leitungszone einbauen
und verdichten. Fehlenden Verfüllboden einbauen und
verdichten wird gesondert vergütet.
Zum Verfüllen nicht verwendeter Aushub in Eigentum des
AN übernehmen und von der Baustelle entfernen.
Menge: 181,200 m3

**04.01.0002 Boden liefern,in Leitungsgraben einb.**
Boden liefern, in Schachtbaugruben einbauen und verdichten.
Material: Kornabgest. Gemisch aus Gebr. Naturstein 0/45. Umrechnungsfaktor siehe Tabelle im Leistungsverzeichnis.
Boden nach Verlegen der Leitung in Graben oberhalb
der Leitungszone einbauen und verdichten.
Abgerechnet wird nach Aufmaß.
Menge: 90,600 m3

**04.01.0003 Leitungszone von Erdleitungen verfüllen**
Auflager und Einbetten von Leitung und Leerrohren
einschl. Materiallieferung.
Auflager min 15 cm
Einbettung min. 15 cm über Leitung bzw. Rohrscheitel.
Haupt- und Nebenleitungen.
Material = Flußsand,
Umrechnungsfaktor siehe Tabelle im Leistungsverzeichnis.
Nachweis durch Lieferscheine wird gefordert.
Material liefern und einbauen.
Menge: 90,600 m3

### 05 BAUTEIL E - KANALISATION

#### 05.01 Baugruben - Leitungsgräben

**05.01.0001 Leitungsgraben u. Schachtbaugruben - Aushub und seitl. lagern**
Boden für Leitungsgraben und Schachtbaugruben nach
DIN EN 1610 ausheben.
Straßenaufbruch oder Oberbodenabtrag werden gesondert
vergütet.
Bodenklasse 3 bis 6  bzw. Homogenbereich B1, B2 und X1.
Grabentiefe bis 5,50 m.
Breite der Grabensohle - siehe Tabelle im LV.
Grabensohle für Rohrauflager vorbereiten, gegebenfalls Sohle
verdichten und Planum herstellen.
Grabensohle ist vor Aufweichung zu schützen.
Waagerechter oder senkrechter Grabenverbau ist mit einzurechnen
Aushub,  zur Weiterverwendung seitlich lagern.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)
Menge: 440,000 m3

**05.01.0002 Leitungsgraben u. Schachtbaugruben - Aushub und lagern auf Zwischenlager**
Boden für Leitungsgraben und Schachtbaugruben nach
DIN EN 1610 ausheben.
Straßenaufbruch oder Oberbodenabtrag werden gesondert
vergütet.
Bodenklasse 3 bis 6  bzw. Homogenbereich B1, B2 und X1.
Grabentiefe bis 5,50 m.
Breite der Grabensohle - siehe Tabelle im LV.
Grabensohle für Rohrauflager vorbereiten, gegebenfalls Sohle
verdichten und Planum herstellen.
Grabensohle ist vor Aufweichung zu schützen.
Waagerechter oder senkrechter Grabenverbau ist mit einzurechnen
Aushub,  zur Weiterverwendung/Entsorgung direkt laden auf LKW des AN,
transportieren bis 0,5 km und abladen auf Lagerfläche des AG.

Lagerfläche innerhalb Baustelle.

Der Mehraushub durch Schachtbauwerke ist einzurechnen.
Abgerechnet wird nach Haltungslängen.
Das zu lagernde Aushubmaterial ist in trapezförmigen
Mieten aufzusetzen und gegen Witterungseinflüsse durch Verdichten oder Abdecken zu schützen.
Die beim Aushub freigelegten Erd- bzw. Felswände von
Baugruben und Gräben sind so abzuböschen, zu verbauen
oder anderweitig zu sichern, dass sie während der
einzelnen Bauzustände standsicher sind.
Diese Arbeiten sind in den Einheitspreis einzurechnen.
Abgerechnet wird mit senkrechten Wänden nach Aufmass.
(siehe Aufmassvorschrift)
Menge: 3960,000 m3

**05.01.0003 Abfall Bodenmaterial BM-0 enrsorgen**
Abfall Bodenmaterial mit Zuordnung der Klasse BM-0 entsorgen

nach Mantelverordnung Artikel 1 Ersatzbaustoffverordnung (ErsatzbaustoffV)  , auf Gelände/Fläche des AG lagernd, laden, mit LKW des AN transportieren, entsorgen, zum Lager/zur Anlage nach Wahl des AN,

Anlage ' .................................................... '
vom Bieter einzutragen,
die Entsorgungsgebühren werden vom AN übernommen.
Nachweis über Lieferscheine.
Menge: 8712,000 t

**05.01.0004 Abfall Bodenmaterial BM-0* enrsorgen**
Abfall Bodenmateria mit Zuordnung der Klasse BM-0* entsorgen

nach Mantelverordnung Artikel 1 Ersatzbaustoffverordnung (ErsatzbaustoffV)  , auf Gelände/Fläche des AG lagernd, laden, mit LKW des AN transportieren, entsorgen, zum Lager/zur Anlage nach Wahl des AN,

Anlage ' .................................................... '
vom Bieter einzutragen,
die Entsorgungsgebühren werden vom AN übernommen.
Nachweis über Lieferscheine.
Menge: 968,000 t

**05.01.0005 Abfall Bodenmaterial BM-F0* enrsorgen**
Abfall Bodenmaterial mit Zuordnung der Klasse BM-F0* entsorgen

nach Mantelverordnung Artikel 1 Ersatzbaustoffverordnung (ErsatzbaustoffV)  , auf Gelände/Fläche des AG lagernd, laden, mit LKW des AN transportieren, entsorgen, zum Lager/zur Anlage nach Wahl des AN,

Anlage ' .................................................... '
vom Bieter einzutragen,
die Entsorgungsgebühren werden vom AN übernommen.
Nachweis über Lieferscheine.
Menge: 50,000 t

**05.01.0006 Abfall Bodenmaterial BM-F1 enrsorgen**
Abfall Bodenmaterial mit Zuordnung der Klasse BM-F1 entsorgen

nach Mantelverordnung Artikel 1 Ersatzbaustoffverordnung (ErsatzbaustoffV)  auf Gelände/Fläche des AG lagernd, laden, mit LKW des AN transportieren, entsorgen, zum Lager/zur Anlage nach Wahl des AN,

Anlage ' .................................................... '
vom Bieter einzutragen,
die Entsorgungsgebühren werden vom AN übernommen.
Nachweis über Lieferscheine.
Menge: 10,000 t

**05.01.0007 Abfall Bodenmaterial BM-F2 ensorgen**
Abfall Bodenmaterial mit Zuordnung der Klasse BM-F2 entsorgen

nach Mantelverordnung Artikel 1 Ersatzbaustoffverordnung (ErsatzbaustoffV)  , auf Gelände/Fläche des AG lagernd, laden, mit LKW des AN transportieren, entsorgen, zum Lager/zur Anlage nach Wahl des AN,

Anlage ' .................................................... '
vom Bieter einzutragen,
die Entsorgungsgebühren werden vom AN übernommen.
Nachweis über Lieferscheine.
Menge: 10,000 t

**05.01.0008 Abfall Bodenmaterial BM-F3 entsorgen**
Abfall Bodenmaterial mit Zuordnung der Klasse BM-F3 entsorgen

nach Mantelverordnung Artikel 1 Ersatzbaustoffverordnung (ErsatzbaustoffV)  , auf Gelände/Fläche des AG lagernd, laden, mit LKW des AN transportieren, entsorgen, zum Lager/zur Anlage nach Wahl des AN,

Anlage ' .................................................... '
vom Bieter einzutragen,
die Entsorgungsgebühren werden vom AN übernommen.
Nachweis über Lieferscheine.
Menge: 10,000 t

**05.01.0009 Abfall mineralisch DK0 entsorgen**
Abfall mineralisch DK0 entsorgen

auf Gelände/Fläche des AG lagernd, laden, mit LKW des AN transportieren, entsorgen, zum Lager/zur Anlage nach Wahl des AN,

Anlage ' .................................................... '
vom Bieter einzutragen,
die Entsorgungsgebühren werden vom AN übernommen.
Nachweis über Lieferscheine.
Menge: 10,000 t

**05.01.0010 Abfall mineralisch DKI entsorgen**
Abfall mineralisch DKI entsorgen

auf Gelände/Fläche des AG lagernd, laden, mit LKW des AN transportieren, entsorgen, zum Lager/zur Anlage nach Wahl des AN,

Anlage ' .................................................... '
vom Bieter einzutragen,
die Entsorgungsgebühren werden vom AN übernommen.
Nachweis über Lieferscheine.
Menge: 10,000 t

**05.01.0011 Abfall mineralisch DKI entsorgen - gefährlich**
Abfall mineralisch schadstoffbelastet nach DKI entsorgen

 auf Gelände/Fläche des AG lagernd, laden, mit LKW des AN transportieren, entsorgen, zum Lager/zur Anlage nach Wahl des AN,

Anlage ' .................................................... '
vom Bieter einzutragen,
die Entsorgungsgebühren werden vom AN übernommen.
Nachweis über Lieferscheine.
Menge: 5,000 t

**05.01.0012 Abfall mineralisch DKII entsorgen**
Abfall mineralisch DKII entsorgen

auf Gelände/Fläche des AG lagernd, laden, mit LKW des AN transportieren, entsorgen, zum Lager/zur Anlage nach Wahl des AN,

Anlage ' .................................................... '
vom Bieter einzutragen,
die Entsorgungsgebühren werden vom AN übernommen.
Nachweis über Lieferscheine.
Menge: 5,000 t

**05.01.0013 Abfall mineralisch DKII entsorgen - gefährlich**
Abfall mineralisch schadstoffbelastet nach DKII entsorgen - gefährlich

auf Gelände/Fläche des AG lagernd, laden, mit LKW des AN transportieren, entsorgen, zum Lager/zur Anlage nach Wahl des AN,

Anlage ' .................................................... '
vom Bieter einzutragen,
die Entsorgungsgebühren werden vom AN übernommen.
Nachweis über Lieferscheine.
Menge: 5,000 t

**05.01.0014 Abfall mineralisch DKIII entsorgen**
Abfall mineralisch DKIII entsorgen

auf Gelände/Fläche des AG lagernd, laden, mit LKW des AN transportieren, entsorgen, zum Lager/zur Anlage nach Wahl des AN,

Anlage ' .................................................... '
vom Bieter einzutragen,
die Entsorgungsgebühren werden vom AN übernommen.
Nachweis über Lieferscheine.
Menge: 5,000 t

**05.01.0015 Abfall mineralisch DKIII entsorgen - gefährlich**
Abfall mineralisch schadstoffbelastet nach DKIII entsorgen - gefährlich

auf Gelände/Fläche des AG lagernd, laden, mit LKW des AN transportieren, entsorgen, zum Lager/zur Anlage nach Wahl des AN,

Anlage ' .................................................... '
vom Bieter einzutragen,
die Entsorgungsgebühren werden vom AN übernommen.
Nachweis über Lieferscheine.
Menge: 5,000 t

**05.01.0016 Zulage für Fels ausheben**
Schwer lösbaren Fels, Klasse 7 bzw. Homogenbereich X2,
aus Leitungsgraben ausheben.
Zulage zum Grabenaushub.
Berechnet wird der Mehraufwand für erschwertes Lösen,
seitliches Lagern und weiterverarbeiten oder entsorgen.
Durch Felsabtrag entstandener Mehraushub außerhalb des Grabenregelquerschnittes wird nicht vergütet.
Nachweis durch Darstellung im Längsschnitt oder gemeinsames Aufmaß.
Menge: 50,000 m3

**05.01.0017 Zuschlag für Handaushub**
Zuschlag für Handaushub im Bereich von
Hauseinführungen, kreuzenden Leitungen und
sonstigen Hindernissen.
In dieser Pos. sind alle tatsächlichen
Handaushubarbeiten abzurechnen. Auch Arbeiten ohne
maschinelle Gerätschaften (nur mit Pike und Schaufel)
und unter schwierigen Bedingungen.
Abrechnung nach Aufmaß
Für alle Tiefen.
Boden Klasse 3 bis 5  bzw. Homogenbereich B1 und B2.
Menge: 20,000 m3

**05.01.0018 Geotextil (GRK3)einbauen**
Triaxiales homogenes, gestrecktes, aus einer Kunststoffbahn hergestellte Gitterbahn aus gleichseitigen Dreiecken (Wabenstruktur mit 3 Verstärkungsachsen) in Anlehnung an das "Merkblatt über die Anwendung von Geokunstoffen im Erdbau des Strassenbaues" - M Geok E, Ausgabe 2005, liefern und zwischen Untergrund und Rohrbettung einbauen.
Die Verlegung erfolgt in Anlehnung an das Merkblatt M Geok E und den Verlegehinweisen des Herstellers.
Geogitter "Tensar TriAx TX 150" oder gleichwertiges.
Menge: 50,000 m2

**05.01.0019 Kreuzen vorhandener Leitungen und Kabel**
Zulage für den Mehraufwand beim Aushub, Rohrlegen und
Wiederverfüllen wegen quer kreuzender Leitungen oder
Kabel im Grabenbereich.
In dieser Position ist auch ein evtl. Handaushub
miteinzurechnen.
Die Leitungskreuzungen sind durch Aufmaß und Skizzen
nachzuweisen.
Bei der Grabenverfüllung sind die Leitungen durch eine
Leitungszone zu schützen. Material liefern und einbauen.
Pro  30 cm Querung wird bei mehreren Leitungen nur eine
Leitungskreuzung berechnet.
Menge: 5,000 St

**05.01.0020 Längslaufende Leitungen und Kabel**
Längslaufende Leitungen und Kabel im Grabenbereich
freilegen und während der Grabarbeiten sichern, eventuell
auch zur Seite legen..
Bei der Verfüllung Leitungszone herstellen und Leitung
oder Kabel wieder zurück verlegen.
Handarbeit und alle Mehraufwendungen für die Leitungsbehinderung sind einzurechnen.
Material für Leitungszone liefern und einbauen.
Pro 50 cm Breite wird bei mehreren Leitungen nur eine
Leitung berechnet. Zulage zum Grabenaushub.
Abgerechnet wird nach Aufmaß.
Menge: 20,000 m

**05.01.0021 Zulage längslaufende Wasserleitung bestehend**
Zulage für längslaufende bestehende Wasserleitung
Handarbeit und alle Mehraufwendungen für die Leitungsbehinderung sind einzurechnen. Sichern der Leitung und
Material für Leitungszone liefern und einbauen.
Zulage zum Grabenaushub bzw allen Arbeiten.
Abgerechnet wird nach Aufmaß. Diese Position ist für alle
Gewerke/Abschnitte gültig und kann nur einmal für die
komplette Maßnahme abgerechnet werden. Deshalb sind hier alle
Mehraufwendungen einzurechnen.
Menge: 5,000 m

**05.01.0022 Leitungsgraben verfüllen**
Seitlich gelagertes Aushubmaterial, soweit geeignet, in Gräben oberhalb der Leitungszone einbauen.
Der Einbau erfolgt in mehreren Lagen.
Fachgerechte Verdichtung des eingebauten Materials.
Der Einbau von Fremdmaterial wird extra vergütet, und
ist mit der Bauleitung festzulegen.
Abrechnung nach Aufmass.
Menge: 440,000 m3

**05.01.0023 Boden verbessern**
Zulage zur Grabenverfüllung
Bindemittel auf Bodenflächen im Graben zur Vorbereitung der Bodenverbesserung ausstreuen.
Bindemittel: Staubarmes Kalk-Zementgemisch z.B. Dorosol-Pro oder gleichwertiges. Eine Staubentwicklung ist so gut wie möglich zu vermeiden.
Bindemittelmenge 70 kg/m³
Boden nach Ausstreuen des Bindemittels im Graben
mit geeigneter Fräse gleichmäßig durchmischen und verdichten.
Die Bodenverbesserung erfolgt in einer oder mehreren Lagen.
Anfallende Erdarbeiten bei Verbesserung in  mehreren
Lagen ausführen.
Nicht verdichteten Boden verbessern.
Boden mit Steinen durchsetzt.
Abrechnung nach Aufmaß.
Bindemittelnachweis nach Lieferscheine.
Menge: 50,000 m3

**05.01.0024 Auflager und Leitungszone**
Geeignetes Material für die Herstellung des Auflagers
und das Verfüllen der Leitungszone nach DIN 4033
liefern und einbauen.
Material: Flußsand
Abrechnung nach Leitungslänge mit Lieferscheinnachweis.
Rohrart und Durchmesser: GGG-Zm DN 100
Materialbedarf pro lfm: siehe Tabelle im LV.
Menge: 700,000 m3

**05.01.0025 Auflager und Leitungszone für SB - Rohre**
Geeignetes Material für die Herstellung des Auflagers
und das Verfüllen der Leitungszone nach DIN EN 1610
liefern, einbauen und verdichten.
Anstehender Boden ist nur nach Zustimmung der
Bauleitung zu verwenden.
Fremdmaterial ist durch Lieferscheine nachzuweisen.
Ein Gütenachweis ist erforderlich.
Rohrart und Durchmesser: Robustrohr DN 300 einschl.
Abrechnung nach Leitungslänge und Materialnachweis.
Abrechnungsvolumen der Leitungszone
siehe Tabelle im Leistungsverzeichnis.
Menge: 100,000 m3

**05.01.0026 Boden liefern, in Leitungsgraben einbauen - Siebschutt**
Boden liefern, in Leitungsgraben einschließlich Schachtbaugruben einbauen und verdichten.
Material Siebschutt, Umrechnungsfaktor siehe Tabelle
im Leistungsverzeichnis.
Boden nach Verlegen der Leitung in Graben oberhalb
der Leitungszone einbauen und verdichten.
Abgerechnet wird nach Einbauprofilen.
Menge: 1360,000 m3

**05.01.0027 Boden liefern,in Leitungsgraben einb. - Schottergemisch 0/45**
Boden liefern, in Leitungsgraben einschließlich
Schachtbaugruben einbauen und verdichten.
Material: Kornabgest. Gemisch aus Gebr. Naturstein 0/45. Umrechnungsfaktor siehe Tabelle im Leistungsverzeichnis.
Boden nach Verlegen der Leitung in Graben oberhalb
der Leitungszone einbauen und verdichten.
Abgerechnet wird nach Einbauprofilen.
Menge: 1360,000 m3

**05.01.0028 Dichtriegel aus Beton herstellen**
Sperrriegel (Dichtriegel) aus Beton C12/15 als Fließhindernis quer zum Rohrgraben in der Leitungszone im Graben nach Angabe des AG herstellen.
Material liefern und einbauen.
Abrechnung nach Aufmaß und Skizze.
Menge: 20,000 m3

**05.01.0029 Trennvlies GRK3**
Trennvlies GRK3 liefern und nach Herstellerangaben einbauen
Überlappung mindestens 30 cm ist einzurechnen.
Abgerechnet wird nach abgedeckter Fläche

-hier für Kanalgrabensohle
 zwischen Aushubsohle (tonhaltig) und Rohrbettung
Menge: 500,000 m2

**05.01.0030 Anlage für Wasserhaltung**
Anlage für Wasserhaltung zum Freihalten der Gräben und Baugruben von Bodenwasser nach geologischen und hydraulischen Erfordernissen entsprechend den Angaben in
der Baubeschreibung sowie zum schadlosen Ableiten des geförderten Wassers einsetzen.
Der Einsatz umfasst das Vorhalten, betriebsbereite Aufbauen,
Umbauen bzw. Umsetzen sowie das Betreiben und das
Abbauen der Anlage.
Erforderliche Erdarbeiten, Wasserfassungen, Zu- und
Ableitungen, Sand- und Schlammfänge,
Reserveeinrichtungen werden nicht gesondert berechnet.
Wasserfassung für offene Wasserhaltung mittels
Pumpensumpf.
Förderdurchfluss bis 30 m3/h, geodätische Förderhöhe ab Baugrubensohle bis 7,50 m.
Ableitung mittels Rohrleitung oder Schlauch zum Vorfluter herstellen.
Entfernung zum Vorfluter bis 100 m,
Vorfluter = Rohrleitung.
Wasserhaltungen sind bei der Bauleitung zu melden.
Die Wasserhaltung wird pro lfm Kanalleitung abgerechnet,
wo ein Abpumpen des Wassers notwendig wird.
Die Wasserhaltung ist bei der Bauleitung anzumelden und durch Fotos und Aufmaß zu dokumentieren.
Menge: 995,000 m

**05.01.0031 Provisorische Überleitung**
Provisorische Überleitung von Fäkalienwasser, soweit
durch den Bauablauf erforderlich im jeweiligen Baubereich.
Einschließlich aller Nebenarbeiten.
Pauschal für alle Haltungen.
Menge: 1,000 psch

#### 05.02 Baugruben - Leitungsgräben für Hausanschlüsse

**05.02.0001 HA Kanalgraben T bis 2,50m**
Leitungsgraben herstellen
Boden für Leitungsgraben und Schachtbaugruben nach
DIN EN 1610 ausheben.
Straßenaufbruch oder Oberbodenabtrag werden gesondert
vergütet.
Bodenklasse 3 bis 6  bzw. Homogenbereich B1, B2 und X1 und X2
Grabentiefe 2,00m bis 2,50 m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 10,000 m

**05.02.0002 HA Kanalgraben T bis 3,00m**
Leitungsgraben herstellen
Boden für Leitungsgraben und Schachtbaugruben nach
DIN EN 1610 ausheben.
Straßenaufbruch oder Oberbodenabtrag werden gesondert
vergütet.
Bodenklasse 3 bis 6  bzw. Homogenbereich B1, B2 und X1 und X2
Grabentiefe 2,50m bis 3,00 m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 65,000 m

**05.02.0003 HA Kanalgraben T bis 3,50m**
Leitungsgraben herstellen
Boden für Leitungsgraben und Schachtbaugruben nach
DIN EN 1610 ausheben.
Straßenaufbruch oder Oberbodenabtrag werden gesondert
vergütet.
Bodenklasse 3 bis 6  bzw. Homogenbereich B1, B2 und X1 und X2
Grabentiefe 3,00m bis 3,50m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 47,000 m

**05.02.0004 HA Kanalgraben T bis 4,00m**
Leitungsgraben herstellen
Boden für Leitungsgraben und Schachtbaugruben nach
DIN EN 1610 ausheben.
Straßenaufbruch oder Oberbodenabtrag werden gesondert
vergütet.
Bodenklasse 3 bis 6  bzw. Homogenbereich B1, B2 und X1 und X2
Grabentiefe 3,50m bis 4,00m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 20,000 m

**05.02.0005 HA Kanalgraben T bis 4,50m**
Leitungsgraben herstellen
Boden für Leitungsgraben und Schachtbaugruben nach
DIN EN 1610 ausheben.
Straßenaufbruch oder Oberbodenabtrag werden gesondert
vergütet.
Bodenklasse 3 bis 6  bzw. Homogenbereich B1, B2 und X1 und X2
Grabentiefe 4,00m bis 4,50m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 35,000 m

**05.02.0006 HA Kanalgraben T bis 5,00m**
Leitungsgraben herstellen
Boden für Leitungsgraben und Schachtbaugruben nach
DIN EN 1610 ausheben.
Straßenaufbruch oder Oberbodenabtrag werden gesondert
vergütet.
Bodenklasse 3 bis 6  bzw. Homogenbereich B1, B2 und X1 und X2
Grabentiefe 4,50m bis 5,00m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 25,000 m

**05.02.0007 HA Kanalgraben T bis 5,50m**
Leitungsgraben herstellen
Boden für Leitungsgraben und Schachtbaugruben nach
DIN EN 1610 ausheben.
Straßenaufbruch oder Oberbodenabtrag werden gesondert
vergütet.
Bodenklasse 3 bis 6  bzw. Homogenbereich B1, B2 und X1 und X2
Grabentiefe 5,00m bis 5,50m.
Breite der Grabensohle - siehe Tabelle im LV.
Grabensohle für Rohrauflager vorbereiten, gegebenfalls Sohle
verdichten und Planum herstellen.
Aushub,  zur Weiterverwendung und Aufbereitung seitlich lagern oder ggf. auf Zwischenlager (1,00-10,00km) abfahren.
Der Mehraushub durch Schachtbauwerke ist einzurechnen.
Abgerechnet wird nach Haltungslängen.
Das zu lagernde Aushubmaterial ist in trapezförmigen
Mieten aufzusetzen und gegen Witterungseinflüsse durch Verdichten oder Abdecken zu schützen.
Durch unsachgemäße Zwischenlagerung unbrauchbar
gewordenes Material darf für die Wiederverfüllung nicht
verwendet werden. In solchen Fällen hat der AN auf
seine Kosten brauchbaren Verfüllboden zu beschaffen.
Die beim Aushub freigelegten Erd- bzw. Felswände von
Baugruben und Gräben sind so abzuböschen, zu verbauen
oder anderweitig zu sichern, dass sie während der
einzelnen Bauzustände standsicher sind.
Diese Arbeiten sind in den Einheitspreis einzurechnen.
Abgerechnet wird mit senkrechten Wänden nach Aufmass.
(siehe Aufmassvorschrift)

Auflager und Leitungszone
Geeignetes Material für die Herstellung des Auflagers
und das Verfüllen der Leitungszone nach DIN 4033
liefern und einbauen.
Material: Flußsand
Abrechnung nach Leitungslänge mit Lieferscheinnachweis.
Rohrart und Durchmesser: GGG-Zm DN 100
Materialbedarf pro lfm: siehe Tabelle im LV.

Boden liefern, in Leitungsgraben einbauen - Siebschutt / Schottergemisch 0/45
Boden liefern, in Leitungsgraben einschließlich
Schachtbaugruben einbauen und verdichten.
Material: Siebschutt / Kornabgest. Gemisch aus Gebr. Naturstein 0/45. Umrechnungsfaktor siehe Tabelle im Leistungsverzeichnis.
Boden nach Verlegen der Leitung in Graben oberhalb
der Leitungszone einbauen und verdichten.
Abgerechnet wird nach Einbauprofilen.
Menge: 12,000 m

#### 05.03 Rohrleitungen und Schächte

**05.03.0001 Entwaesserungsrohrleitung ausbauen**
Zulage für das Ausbauen vorhandener Entwässerungsrohre
im Zuge der Grabenherstellung für eine neue Rohrleitung.
Ausbau Rohre bis DN 300,
Rohre aus Steinzeug, Beton oder Stahlbeton.
Wiederverwendbare Rohre säubern und innerhalb der
Baustelle lagern.
Nicht wiederverwendete Stoffe in Eigentum des AN
übernehmen und fachgerecht entsorgen.
Das Ausbauen von Schächten wird gesondert vergütet.
Menge: 15,000 m

**05.03.0002 Rohrleitung aus Kunststoff, DN 150**
Anschlussleitung zum Schacht bzw. zur Sammelrohrleitung
nach statischen und konstruktiven Erfordernissen herstellen.
Anschluss an Schacht bzw. Sammelrohrleitung sowie
Formstücke werden gesondert berechnet.
Rohr bis DN/OD 160 HS-R Rohr.
Muffenloses Vollwand-Kunststoffrohr, System "FUNKE" oder gleichwertig.
Ringsteifigkeit nach ISO 9969, mind. 12 kN/m², glattwandig,
inkl. der Doppelmuffen und Dichtungen für die Rohrverbindungen.
Das Ablängen der Rohre auf Passmaß ist einzurechnen.
Herstellung des Auflagers und Verfüllen der Leitungszone
nach DIN EN 1610 werden gesondert vergütet.
Rohre nach den Verlegerichtlinien des Herstellers verlegen.
Farbe: Blau für Regenwasser
  Braun für Mischwasser
Verlegetiefe (bis Fließsohle) über 1.25 bis 5 m,
Straßenverkehrslast = SLW 60.
Material liefern und einbauen.
Menge: 407,000 m

**05.03.0003 Rohrleitung aus Kunststoff, DN 250**
Vollwand-Kunststoffrohr DN/OD 250, muffenlos
Wanddicke (mm): 9,1
Farbe: Blau für Regenwasser
  Braun für Mischwasser

Technische Eigenschaften:
Material: Polyvinylchlorid (PVC-U), weichmacherfrei
E-Modul: ≥ 3200 N/mm² kurzzeit bzw. ≥ 1600 N/mm² langzeit
Ringsteifigkeit: ≥ 16 kN/m² nach ISO 9969
Ringsteifigkeit nach DIN 16961-2:
SR24h ≥ 129 kN/m², SR50a ≥ 77 kN/m²
Einbautiefe: 0,45 bis 8 m,
bis LM1 nach DIN EN 1991-2 / SLW 60
Wasserschutzzone: II und III gemäß DWA-A 142
Wandaufbau: Vollwand, mit 3-facher, gleichmäßig axial verlaufender Innengravur unter einem Winkel von 120° mit Namen des Herstellers
Kriechfaktor: 2
PVC-U Komponenten zu 100% recyclebar

liefern und nach Einbauanleitung
des Herstellers verlegen

Zulassung und Normen:
DIBt-Zulassung Z-42.1-309
DIN EN 1401-01

Produktname:
HS®-S Rohr DN/OD 250

Fabrikat:
Funke Kunststoffe GmbH

oder gleichwertig
Menge: 585,000 m

**05.03.0004 Rohrleitung aus Kunststoff, DN 315**
wie vor, jedoch
DN 315
Menge: 10,000 m

**05.03.0005 Rohrleitung aus Kunststoff, DN 400**
wie vor, jedoch
DN 400
Menge: 365,000 m

**05.03.0006 Robustrohr DN500**
Abwasserleitungen + Kanäle DIN EN 1610/DWA139 ROBUST®-Rohren Typ 2 nach DIN V1201/ DIN EN 1916, sowie den erhöhten Anforderungen der FBS-Qualitätsrichtlinie

Form:  SB-K-FM-ROBUST® Kreisquerschnitt mit Falzmuffe
Herstellverfahren:  sofortentschalt
Betongüte:  C40/50; Expositionsklasse XA2 chemischer Angriff bis 600 mg/l
Rohrdurchmesser:  DN 500mm
Wandstärke:  125mm
Baulänge:  3,00 m
Nutzquerschnitt:  0,196 A/m2
Verkehrsbelastung:  LM1/SLW60
Verkehrsbelastung:  Lastmodell 1 (LM1) nach Eurocode (DIN EN 1991-2)
Überdeckungshöhe: 0,30 m bis 11,00 m bei einem Bettungswinkel 2xAlpha = 120 Grad
Rohrverbindung:  mit integrierter ROBUST®-Dichtung,
  Dichtmittel nach DIN EN 681-1 + DIN 4060
Einbau / Bettung:  gemäß DIN EN 1610/DWA-A139 Bettung Typ 1 auf gut verdichtbar
  abgestuften Kies/Sand bzw. Brechsand-Splitt
(entspricht Lagerungsfall I gem. DWA-A 127).

Herstellung des Auflagers und Verfüllen der Leitungszone
nach DIN EN 1610 werden gesondert vergütet.

Eine prüffähige Objektstatik ist vor Verlegung dem AG schriftlich vorzulegen.

Material liefern und einbauen

Herstellernachweis:  Röser Vertriebs GmbH
  Haus Nr. 11
  88525 Dürmentingen-Burgau
  info@roeser-gmbh.de
  Tel. 07576/9608-0
  www.roeser-gmbh.de

oder gleichwertig
Menge: 70,000 m

**05.03.0007 Paßrohre (Zulage), DN 250**
Zulage für Kurzrohre nach Verlegeplan
oder sonstigen Erfordernissen.
Aus Kunststoff
Rohrleitung bis DN 250
Menge: 22,000 St

**05.03.0008 Paßrohre (Zulage), DN 400**
Zulage für Kurzrohre nach Verlegeplan
oder sonstigen Erfordernissen.
Aus Kunststoff
Rohrleitung bis DN 400.
Menge: 10,000 St

**05.03.0009 Paßrohre (Zulage), DN 500**
Zulage für Kurzrohre nach Verlegeplan
oder sonstigen Erfordernissen.
Aus Kunststoff
Rohrleitung DN500
Menge: 7,000 St

**05.03.0010 Rohranschluss herstellen, an Hauptrohr bis DN 315**
Rohranschluss an Sammelrohrleitung herstellen,
Anschluss dichten.
Vergütet wird der Mehraufwand für das Herstellen des
Anschlusses (einschl. ev. Pass-Stücke und Sattelstücke).
Rohr DN der Anschlußleitung 150,
Anschlussleitung aus Kunststoff - PVC-U
Sammelleitung aus Kunststoff PVC - U, DN 200-315
Sattelstück, System "FABEKUN-CONNEX" oder gleichwertig
mit angeformter, schwenkbarer Steckmuffe zum Anschluss von PVC-U Rohren nach DIN 19534-3,
Im Einheitspreis ist der fachgerechte Anschluß mittels
Kernbohrgerät am Hauptkanal einzurechnen.
Menge: 68,000 St

**05.03.0011 Rohranschluss herstellen, an Hauptrohr bis DN 400**
wie vor, jedoch
DN 400
Menge: 5,000 St

**05.03.0012 Formstück einbauen - Abzweig**
Formstück in Rohrleitung einbauen.
Vergütet wird der Mehraufwand für das Material und den
Einbau des Formstückes gegenüber der durchgemessenen Rohrleitung.
Formstück Abzweig
Material Kunststoff, wandverstärkt.
Farbe: braun, für Schmutzwasserleitung.
z.B. Rohrsystem FABEKUN HS-Rohre oder
gleichwertig.
Nennweite DN 200 - 150 mm.
Menge: 5,000 St

**05.03.0013 Fertigteilschacht herstellen, DN 1000, T-2,50**
Fertigschachtsystem, nach DIN EN 1917 - DIN V 4034-1, und den erhöhten Anforderungen der FBS-Qualitätsrichtlinie, für Regen- und Schmutzwasserkanäle
Bauhöhe Deckel-Sohle bis 2,50 m.
Anschlussdurchmesser für Rohre:
Einlauf Kunststoffrohr DN 250
Auslauf SB-Rohr DN 400
Für Regen- und Schmutzwasserkanäle:
-Schachtunterteil lichte Weite DN1000 mit Betongerinne gerade oder abgewinkelt
-Schachtkörper, Rinne und Berme in einem Guss monolithisch aus Beton C 40/50 gefertigt,
in der Schalung für mind. 6 Stunden erhärtet, nicht sofortentschalt
-Neigung der Auftrittsfläche zur Schachtmitte 1:20
-werksseitig einbetonierte Anschlüsse für gelenkige Einbindung (eingeklebte Dichtungen nicht zulässig)
- Sulfatbeständigkeit ≥ 1.500 mg/l

Steigeinrichtung: Form A - schwarz – Stahl kunststoffummantelt DIN 19555, Steigmaß: 250mm

Aufbauteile: Schachtaufbauteile für eine Schachttiefe bis: 2,00 m Einstiegsöffnung DN625 Dichtung und Lastübertragung werkseitig fest einbetoniert: System TOBNORM
Dichtung mit integriertem Lastausgleich, vorgeschmiert, System SDV Seal
Schachtkonus nach DIN EN 1917 - DIN V 4034-1, Typ 2, mit werkseitig integrierter Dichtung und Lastübertragungselement

Steigmaß:  250 mm
Bauform:  gerade/gekröpft
Bauteilverbindung: SDVseal
Steigeinrichtung:  Form B - schwarz – Stahl kunststoffummantelt DIN 19555

Rohranschlüsse fertig herstellen.

Material liefern und einbauen.

Schachtauflager aus Schottermaterial, 15 cm dick
herstellen.
Das Außenmaß des Auflagers ist ringsum 25 cm größer als
das Außenmaß des aufsitzenden Schachtes.
Zur Abrechnung wird der Nachweis über Lieferscheine
gefordert.

Herstellernachweis:  Röser Vertriebs GmbH
Haus Nr. 11
88525 Dürmentingen-Burgau
info@roeser-gmbh.de
Tel. 07576/9608-0
www.roeser-gmbh.de
oder gleichwertig
Menge: 1,000 St

**05.03.0014 Fertigteilschacht herstellen, DN 1000, T-3,00**
wie vor, jedoch
Bauhöhe Deckel-Sohle bis 3,00 m.
Anschlussdurchmesser für Rohre:
Einlauf Robustrohr DN 500
Auslauf Robustrohr DN 500
Menge: 1,000 St

**05.03.0015 Fertigteilschacht herstellen, DN 1000, T-3,50**
wie vor, jedoch

Bauhöhe Deckel-Sohle bis 3,50 m.
Anschlussdurchmesser für Rohre:
Einlauf Kunststoffrohr DN 250
Auslauf Kunststoffrohr DN 250
Menge: 1,000 St

**05.03.0016 Fertigteilschacht herstellen, DN 1200, T-4,00**
Trennschacht System Infraschacht DN 1200:

Schachtunterteil, nach DIN 4034-1 und DIN EN 1917, Expositionslasse XA2 mit Muffenverbindung für  Gleitringdichtung und den erhöhten Anforderungen nach FBS Qualitätsrichtlinien, mit werkseitig eingebauter PREDL® -Schacht-Auskleidung aus abwasserbeständigem Kunststoff.

Rohranschlüsse jeweils gelenkig in der Schachtwand,
incl. Dichtringe/Steckmuffen für anzuschließende Rohr
System PREDL-INFRA-SYSTEMSCHACHT oder gleichwertig,
geprüft und zugelassen vom DIBT (Z- 42.1-355)

Schmutzwasser SW:
offenes Gerinne scheitelhoch, gerader Durchgang
Regenwasser RW:
geschlossener gerader Durchfluss
mit Inspektionsöffnung als Standard-Deckel (Edelstahlrahmen 250 x 550 mm), inkl. Gasprüföffnung mit Druckentlastungsventil, mit Schnellspannverschlüssen
Gerinne für Schmutzwasser und Regenwasserdurchführung höhenversetzt

Inkl. Aufbauteile DN1500 System TOBNORM mit Öffnung LW625
Steigbügel Form A - schwarz – Stahl kunststoffummantelt DIN 19555, Steigmaß: 250m

Bauhöhe Deckel-Sohle bis 4,00 m.
Anschlussdurchmesser für Rohre:
Einlauf Kunststoffrohr DN 150
Auslauf Kunststoffrohr DN 250
Einlauf Kuststoffrohr DN 200
Auslauf Kunstsoffrohr DN 250

inkl. Gefälle und Abwinkelung

Rohranschlüsse fertig herstellen.
Material liefern und einbauen.

Herstellernachweis:  Röser Vertriebs GmbH
  Haus Nr. 11
  88525 Dürmentingen-Burgau
  info@roeser-gmbh.de
  Tel. 07576/9608-0
  www.roeser-gmbh.de

oder gleichwertig
Menge: 1,000 St

**05.03.0017 Fertigteilschacht herstellen, DN 1500, T-3,00**
Trennschacht System Infraschacht DN 1500:

Schachtunterteil, nach DIN 4034-1 und DIN EN 1917, Expositionslasse XA2 mit Muffenverbindung für  Gleitringdichtung und den erhöhten Anforderungen nach FBS Qualitätsrichtlinien, mit werkseitig eingebauter PREDL® -Schacht-Auskleidung aus abwasserbeständigem Kunststoff.

Rohranschlüsse jeweils gelenkig in der Schachtwand,
incl. Dichtringe/Steckmuffen für anzuschließende Rohr
System PREDL-INFRA-SYSTEMSCHACHT oder gleichwertig,
geprüft und zugelassen vom DIBT (Z- 42.1-355)

Schmutzwasser SW:
offenes Gerinne scheitelhoch, gerader Durchgang
Regenwasser RW:
geschlossener gerader Durchfluss
mit Inspektionsöffnung als Standard-Deckel (Edelstahlrahmen 250 x 550 mm), inkl. Gasprüföffnung mit Druckentlastungsventil, mit Schnellspannverschlüssen
Gerinne für Schmutzwasser und Regenwasserdurchführung höhenversetzt

Inkl. Aufbauteile DN1500 System TOBNORM mit Öffnung LW625
Steigbügel Form A - schwarz – Stahl kunststoffummantelt DIN 19555, Steigmaß: 250m

Bauhöhe Deckel-Sohle bis 3,00 m.
Anschlussdurchmesser für Rohre:
Einlauf Kunststoffrohr DN 250
Auslauf Kunststoffrohr DN 250
Einlauf Kuststoffrohr DN 250
Auslauf Kunstsoffrohr DN 250

inkl. Gefälle und Abwinkelung

Rohranschlüsse fertig herstellen.
Material liefern und einbauen.

Herstellernachweis:  Röser Vertriebs GmbH
  Haus Nr. 11
  88525 Dürmentingen-Burgau
  info@roeser-gmbh.de
  Tel. 07576/9608-0
  www.roeser-gmbh.de

oder gleichwertig
Menge: 1,000 St

**05.03.0018 Fertigteilschacht herstellen, DN 1500, T-3,50**
wie vor, jedoch

Bauhöhe Deckel-Sohle bis 3,50 m.
Anschlussdurchmesser für Rohre:
Auslauf Kunststoffrohr DN 250
Einlauf Kunststoffrohr DN 150
Auslauf Kunstsoffrohr DN 400
Menge: 1,000 St

**05.03.0019 Fertigteilschacht herstellen, DN 1500, T-3,50**
wie vor, jedoch

Anschlussdurchmesser für Rohre:
Auslauf Kunststoffrohr DN 250
Auslauf Kunstsoffrohr DN 400
Menge: 2,000 St

**05.03.0020 Fertigteilschacht herstellen, DN 1500, T-4,50**
wie vor, jedoch

Bauhöhe Deckel-Sohle bis 4,50 m.
Anschlussdurchmesser für Rohre:
Einlauf Kunststoffrohr DN 250
Auslauf Kunststoffrohr DN 250
Einlauf Kuststoffrohr DN 400
Auslauf Robstrohr DN 500
Menge: 1,000 St

**05.03.0021 Fertigteilschacht herstellen, DN 1500, T-4,50**
wie vor, jedoch

Anschlussdurchmesser für Rohre:
Einlauf Kunststoffrohr DN 250
Auslauf Kunststoffrohr DN 250
Einlauf Kuststoffrohr DN 250
Auslauf Kunstsoffrohr DN 400
Menge: 1,000 St

**05.03.0022 Fertigteilschacht herstellen, DN 1500, T-5,50**
wie vor, jedoch

Bauhöhe Deckel-Sohle bis 5,50 m.
Anschlussdurchmesser für Rohre:
Einlauf Kunststoffrohr DN 250
Auslauf Kunststoffrohr DN 250
Einlauf Kuststoffrohr DN 400
Auslauf Kunstsoffrohr DN 400
Menge: 1,000 St

**05.03.0023 Zulage für Gerinne, gekrümmt**
Zulage zur Fertigteilschacht - Grundposition
für gekrümmtes Durchlaufgerinne.
Menge: 10,000 St

**05.03.0024 Hauskontrollschacht für Trennsystem herstellen, T -2,50**
Schachtbauwerk nach DIN EN 476 für Abwasserkanäle, aus
Betonfertigteilen nach DIN 4034 Teil 1 und
FBS-Qualitätsrichtlinien, Sulfatbestandigkeit ≥ 1.500 mg/l.
Schachtgrundkörper, kreisrunde Ausführung DN 1000 mm
mit Doppelgerinne um 50 - 100 cm höhenversetzt nach Angabe
des AG für Trennsystem als Betonfertigteil.
Regenwasser:
Geschlossener gerader Rohrdurchlass DN 150, Kunststoff PVC-U,
mit Reinigungsöffnung verschraubt, dicht bis 0.5 bar.
Anzuschließende Rohrart: PVC - U DN 150, Farbe blau
Schmutzwasser:
Durchlaufendes offenes scheitelhohes Gerinne, DN 150,
Steinzeug oder GFK-System
Anzuschließende Rohrart: PVC DN 150.
Rohranschlüsse für Einlauf und Auslauf jeweils gelenkig
in der Schachtwand. Rohranschlüsse ausführen.
Schachtringe und Konus als Betonfertigteile nach DIN
4034-Teil 1.
Schachtauflager herstellen
Steigeisen nach DIN 19555 Form A mit
Edelstahlkern und Kunststoffummantelung
Schachtabdeckung Klasse B geschlossen, mit AG-Ringen
an die neue Straßenhöhe bzw. Geländehöhe anpassen.
Schachttiefe  Deckel-Sohle: bis 2,50 m.
Material liefern und einbauen.
Menge: 1,000 St

**05.03.0025 Hauskontrollschacht für Trennsystem herstellen, T -3,00**
WIE VOR, jedoch
Bauhöhe Deckel-Sohle über 2,50 m bis 3,00m.
Menge: 3,000 St

**05.03.0026 Hauskontrollschacht für Trennsystem herstellen, T -3,50**
WIE VOR, jedoch
Bauhöhe Deckel-Sohle über 3,00 m bis 3,50m.
Menge: 9,000 St

**05.03.0027 Hauskontrollschacht für Trennsystem herstellen, T -4,00**
WIE VOR, jedoch
Bauhöhe Deckel-Sohle über 3,50 m bis 4,00m.
Menge: 2,000 St

**05.03.0028 Hauskontrollschacht für Trennsystem herstellen, T -4,50**
WIE VOR, jedoch
Bauhöhe Deckel-Sohle über 4,00 m bis 4,50m.
Menge: 4,000 St

**05.03.0029 Hauskontrollschacht für Trennsystem herstellen, T -5,00**
WIE VOR, jedoch
Bauhöhe Deckel-Sohle über 4,50 m bis 5,00m.
Menge: 3,000 St

**05.03.0030 Schachtanschluss an best. Schacht herstellen, DN 300**
Rohrleitung an Schacht anschliessen, Anschluß dichten.
Vergütet wird der Mehraufwand für das Herstellen des
Anschlusses (einschl. eventueller Formstücke) gegenüber
der bis zur Innenfläche des Schachtes durchgemessenen
Rohrleitung.
Rohrleitung DN 300,
aus Stahlbeton, Robustrohr.
Schacht aus Betonfertigteilen,
Öffnung für Rohranschluß herstellen und abdichten.
Menge: 3,000 St

**05.03.0031 Schachtanschluss an best. Schacht herstellen, DN 200**
wie vor, jedoch
Rohrleitung DN 200,
aus Kunststoff
Menge: 1,000 St

**05.03.0032 Vorhandene Bauteile ändern**
Ggf. notwendige Abbruch- bzw. Erdarbeiten werden
nicht gesondert vergütet. Das zum Wiedereinbau nicht
benötigte Abbruch- bzw. Aushubmaterial geht in
Eigentum des AN über und wird beseitigt. Die in Einsatz
kommenden Geräte sind einzurechnen.
Schacht umbauen.
Sohlgerinne für zusätzl. Leitung angleichen bis DN 300 (Kunststoff oder SB).
Querschnitt des Schachtunterteiles rund DN 1500mm.
Menge: 1,000 St

**05.03.0033 Formstück einbauen, Abzweig DN bis 150**
Formstück für Rohrleitung liefern und einbauen.
Vergütet wird der Mehraufwand für das Material und
den Einbau des Formstückes gegenüber der durchgemessenen Rohrleitung.
Formstück: Abzweig-, Reduzierstücke,
Übergangsstücke zu versch. Materialien.
Muffenloses Vollwand-Kunststoffrohr, System "FUNKE" oder gleichwertig.
Ringsteifigkeit nach ISO 9969, mind. 12 kN/m², glattwandig,
inkl. der Doppelmuffen und Dichtungen für die Rohrverbindungen.
Farbe braun für SW-Leitungen.
Farbe blau für RW-Leitungen
Nennweite bis DN 150 mm einschl.
Menge: 10,000 St

**05.03.0034 Formstück einbauen, Bögen DN bis 150**
Formstück für Rohrleitung liefern und einbauen.
Vergütet wird der Mehraufwand für das Material und
den Einbau des Formstückes gegenüber der durchgemessenen Rohrleitung.
Formstück: Bögen, versch. Krümmungen, Überschiebmuffen, Verschlussteller.
Muffenloses Vollwand-Kunststoffrohr, System "FUNKE" oder gleichwertig.
Ringsteifigkeit nach ISO 9969, mind. 12 kN/m², glattwandig,
inkl. der Doppelmuffen und Dichtungen für die Rohrverbindungen.
Farbe braun für SW-Leitungen.
Farbe blau für RW-Leitungen
Nennweite bis DN 150 mm einschl.
Menge: 20,000 St

**05.03.0035 Kanal TV-Abnahme, SB/STZ-Rohre**
Die Kanalleitungen sind nach Fertigstellung durch eine
Kamerabefahrung zu prüfen.
Rohrart: SB/STZ DN 500
Aufzeichnung digital
mit genauer Einmessung der Seitenzuläufe und Haltungslängen.
Eventuelle Schadstellen sind durch Einzelfotos darzustellen.
Ein schriftliches Protokoll ist zu erstellen.
Die Daten sind digital in Format ISYBAU zu speichern.
Schriftl. Protokoll und digitale Daten sind dem Auftraggeber
abzuliefern.
Menge: 45,000 m

**05.03.0036 Kanal TV-Abnahme, Kunststoffrohre**
Die Kanalleitungen sind nach Fertigstellung durch
eine Kamerabefahrung zu prüfen.
Rohrart: Kunststoff DN100 - DN400
Aufzeichnung digital,
mit genauer Einmessung der Seitenzuläufe und Haltungslängen.
Eventuelle Schadstellen sind durch Einzelfotos darzustellen.
Ein schriftliches Protokoll ist zu erstellen.
Die Daten sind digital in Format ISYBAU zu speichern.
Schriftl. Protokoll und digitale Daten sind dem Auftraggeber abzuliefern.
Menge: 1483,000 m

**05.03.0037 Deformationsmessung**
Nach der Sanierung oder Neuverlegung von biegeweichen Rohren ist die Verformung nach den zulässigen Bestimmungen der EN-DIN 1610, ATV-DVWK-A 127, DWA-A 139 und GW 320/II über die gesamte Haltungslänge mit einem mechanischen Abtastsystem wie z.B. das OPTIMESS Deformations- und Kalibermessgerät DKM, nachzuweisen.
Unmittelbar vor der Prüfung muss die untersuchende Haltung oder Strecke gereinigt werden.
Die Änderung des vertikalen Durchmessers von biegeweichen Rohren (Kurzzeitverformung) darf den maximalen Wert von 4% und 6 % Langzeitverformung nicht überschreiten.
Die Messungen müssen kontinuierlich über den Weg in einem Messabstand < 5 cm erfolgen.
Die Genauigkeit der Deformationsmessung muss < 1 mm betragen.
Ein aktuelles Kalibrierzertifikat, das die Messgenauigkeit des Gerätes bestätigt und nicht älter als 12 Monate sein darf, ist vorzulegen.
Das Ergebnis der Prüfung ist in einem Protokoll zu dokumentieren. In der Dokumentation sind der Innendurchmesser, die zulässigen Grenzwerte, der vertikale und horizontale Verformungsverlauf grafisch darzustellen.
Die arithmetischen Werte sind in Tabellenform aufzuführen.
Die Messprotokolle gehen ins Eigentum des Auftraggebers über.
Die Nebenleistungen zum Messvorgang sind einzurechnen.
( Spülen, TV-Wagen, etc.)
Menge: 1483,000 m

**05.03.0038 Muffendruckprüfungen, SB-Rohre**
Kanalrohrleitung auf Dichtigkeit überprüfen.
Untersuchungsart: Muffendruckprüfung
Rohrart: SB DN 400 - DN 500
Protokoll der Druckprüfungen in Papierform
Menge: 4,000 St

**05.03.0039 Dichtheitsprüfung Schächte**
HINWEISTEXT - Dichtheitsprüfung Schächte
Wasserdichtheitsprüfung nach DIN EN1610. Prüfen der Schächte
auf Dichtheit mit Wasser
(Verfahren W). Geräte und Wasser stellt der Auftragnehmer.
Vorheriges Spülen der zu prüfenden Haltungen mittels eines Hochdruckspülfahrzeuges ist miteinzurechnen incl. aller benötigten
Materialien und Geräte.
Anfallendes Räumgut übergeht in Eigentum des Auftragnehmers
und ist zu beseitigen.
Undichtigkeiten hat der AN auf seine Kosten zu beseitigen und die
Prüfung unentgeldlich zu wiederholen.
Der AN hat den AG rechtzeitig vor der Ausführung über den Zeitpunkt
zu benachrichtigen. Über die Prüfung ist eine Niederschrift zu fertigen
und von den beauftragten Vertretern des AN und AG zu unterzeichnen.

Dichtheitsprüfung Schächte, Verfahren „W“
Dichtheitsprüfung gemäß DIN EN1610 mit Wasser
(Verfahren „W“).
Prüfen von Schächten auf Dichtheit, einschließlich aller erforderlichen Anlagen, Abdichtungen, Verankerungen und Rohrverschlüsse. Wasser liefern und schadlos beseitigen.
Schacht bis einschl. DN 1200 mit offenem Gerinne,
Ein-/Ausläufe DN 150 bis DN 600, insgesamt bis 3 Stück.
Schachttiefe bis 5,00 m.
Einstiegsöffnung DN 625, Deckel lose, D 400.
Das Verschließen weiterer Zuläufe aus Anschlussleitungen
(auch aus außenliegendem Absturz) bis einschl. DN 200 wird
nicht gesondert vergütet.
Dichtheitsprüfung von Schächten der Schmutz- bzw. Mischwasserkanalisation.
Menge: 33,000 St

**05.03.0040 Schachtabdeckung System MEILEVEL®-A mit Lüftung**
Gusseisen-/Betonguss-Schachtabdeckung
Klasse D 400, rund mit Ventilation u. MEIPREN®,
System MEILEVEL®-A, selbstnivellierend,
einwalzbarer Rahmen und Beton-Führungsring
mit integrierter Einstiegshilfe

Schachtabdeckung Klasse D 400
gemäß DIN EN 124 / DIN 1229, RAL-GZ 692
System MEILEVEL®-A, selbstnivellierend,
Form rund, einwalzbarer Rahmen aus Gusseisen
für bituminöse Fahrbahnbeläge,
LW 610 mm, Bauhöhe 160 mm,
Einlegeabmessungen für Deckel nach DIN 19584,
Deckel aus Beton-Guss DIN 19584-2,
mit Ventilation,
mit dämpfender Einlage MEIPREN® im Deckel,
mit Beton-Führungsring, Bauhöhe 85 mm,
Auflageflächen mechanisch bearbeitet.
Schachtabdeckung liefern und höhengerecht versetzen.
Einschließlich Lieferung und Einbau Schmutzfänger
nach DIN 1221.

Fabrikat:
MEIERGUSS Art.-Nr. 104251 oder gleichwertig
Menge: 33,000 St

**05.03.0041 Schachtabdeckung System MEILEVEL®-A ohne Lüftung**
Gusseisen-/Betonguss-Schachtabdeckung
Klasse D 400, rund mit Ventilation u. MEIPREN®,
System MEILEVEL®-A, selbstnivellierend,
einwalzbarer Rahmen und Beton-Führungsring
mit integrierter Einstiegshilfe

Schachtabdeckung Klasse D 400
gemäß DIN EN 124 / DIN 1229, RAL-GZ 692
System MEILEVEL®-A, selbstnivellierend,
Form rund, einwalzbarer Rahmen aus Gusseisen
für bituminöse Fahrbahnbeläge,
LW 610 mm, Bauhöhe 160 mm,
Einlegeabmessungen für Deckel nach DIN 19584,
Deckel aus Beton-Guss DIN 19584-2,
ohne Ventilation,
mit dämpfender Einlage MEIPREN® im Deckel,
mit Beton-Führungsring, Bauhöhe 85 mm,
Auflageflächen mechanisch bearbeitet.
Schachtabdeckung liefern und höhengerecht versetzen.
Einschließlich Lieferung und Einbau Schmutzfänger
nach DIN 1221.

Fabrikat:
MEIERGUSS Art.-Nr. 104251 oder gleichwertig
Menge: 3,000 St

**05.03.0042 PVC-Zugschieber einbauen**
PVC-Zugschieber DN 200, liefern und einbauen
System Valterra oder gleichwertig.
Schieberplatte aus Edelstahl, Rohr und Gehäuse aus PVC-U

Einbau in Schacht oder Rohrleitung
Havarieschieber Erdmulde.
Menge: 1,000 St

**05.03.0043 VPC Kupplung, DN 250**
Funke VPC-Rohrkupplung 250 inklusive Exzenterring, Spannbereich 250 bzw. 270 bis 324 mm, oder gleichwertig (www.funkegruppe.de), mit DIBt-Zulassung Nr.: Z-42.5-450, zur variablen, stufenlosen Verbindung von Abwasserrohren der gleichen Nennweite mit Außendurchmesser von 250 bzw. 270 bis 324 mm, aus unterschiedlichen bzw. gleichen Werkstoffen mit vollwandiger, geschäumter, gerippter, gekammerter oder gewellter Wandung in beliebiger Kombination, bestehend aus: Exzenterring, Funke VPC-Rohrkupplung 250 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.

____________________________________
Hersteller (Fabrikat/Typ)
Menge: 1,000 St

**05.03.0044 VPC Kupplung, DN 300**
wie vor, jedoch
DN 300
Menge: 2,000 St

### 06 Bauteil F WASSER- / GASVERSORGUNG -Tiefbau- Baustelle - Erdbau

#### 06.01 Baugruben - Leitungsgräben

**06.01.0001 Leitungsgraben herstellen**
Boden für Leitungsgraben nach DIN EN 1610 ausheben.
Straßenaufbruch oder Oberbodenabtrag werden gesondert
vergütet.
Bodenklasse 3 bis 6 bzw. Homogenbereich B1, B2 und X1.
Grabentiefe bis2,00 m.
Wenn nichts anderes vereinbart wird, richtet sich die Grabentiefe nach der Leitungsüberdeckung von 1,50 m ab Oberkante Straße bzw. Gelände.
Breite der Grabensohle siehe Tabelle im LV.
Grabensohle für Rohrauflager vorbereiten, gegebenfalls Sohle
verdichten und Planum herstellen.
Grabensohle ist vor Aufweichung zu schützen.
Waagerechter oder senkrechter Grabenverbau ist mit einzurechnen
Aushub zur Weiterverwendung seitlich lagern.
Das zu lagernde Aushubmaterial ist in trapezförmigen Mieten aufzusetzen und gegen Witterungseinflüsse durch Verdichten oder Abdecken zu schützen.
Durch unsachgemäße Zwischenlagerung unbrauchbar
gewordenes Material darf für die Wiederverfüllung nicht
verwendet werden. In solchen Fällen hat der AN auf
seine Kosten brauchbaren Verfüllboden zu beschaffen.
Die beim Aushub freigelegten Erd- bzw. Felswände von
Baugruben und Gräben sind so abzuböschen, zu verbauen oder anderweitig zu sichern, dass sie während der einzelnen Bauzustände standsicher sind.
Diese Arbeiten sind in den Einheitspreis einzurechnen.
Abgerechnet wird mit senkrechten Wänden nach Aufmass.
Menge: 591,106 m3

**06.01.0002 Kreuzen vorhandener Leitungen und Kabel**
Zulage für den Mehraufwand beim Aushub, Rohrlegen und
Wiederverfüllen wegen quer kreuzender Leitungen oder
Kabel im Grabenbereich.
In dieser Position ist auch ein evtl. Handaushub
miteinzurechnen.
Die Leitungskreuzungen sind durch Aufmaß und Skizzen
nachzuweisen.
Bei der Grabenverfüllung sind die Leitungen durch eine
Leitungszone zu schützen. Material liefern und einbauen.
Pro  30 cm Querung wird bei mehreren Leitungen nur eine
Leitungskreuzung berechnet.
Menge: 5,000 St

**06.01.0003 Zuschlag für Handaushub**
Zuschlag für Handaushub im Bereich von Hauseinführungen,
kreuzenden Leitungen und sonstigen Hindernissen.
In dieser Position sind alle tatsächlichen Handaushubarbeiten
abzurechnen.
Auch Arbeiten ohne maschinelle Gerätschaften (nur mit Pike und
Schaufel) und unter schwierigen Bedingungen.
Abrechnung nach Aufmaß
Für alle Tiefen.
Boden Klasse 3 bis 5  bzw. Homogenbereich B1 und B2.
Menge: 10,000 m3

**06.01.0004 Zulage für Leitungssicherung**
Zulage für Grabarbeiten entlang bestehender Leitungen.
Bestehende Leitungen wenn nötig, vorsichtig freilegen
schützen und event. zur Seite legen..
Handaushub und Maßnahmen für die Leitungssicherung
während den Grabarbeiten sind einzurechnen.
Beim Wiederverfüllung sind die Leitungen wieder zu verlegen
und es ist eine Leitungszone herzustellen.
Material hierzu liefern und einbauen.
Die Vorschriften der Versorgungsträger sind zu beachten.
Verdichtungsarbeiten bei der Grabenverfüllung sind sorgfältig,
eventuell statisch auszuführen.
Menge: 10,000 m

**06.01.0005 Auflager und Leitungszone**
Geeignetes Material für die Herstellung des Auflagers
und das Verfüllen der Leitungszone nach DIN 4033
liefern und einbauen.
Auflager min 10 cm
Einbettung min. 20 cm über Leitung bzw. Rohrscheitel.
Material: Flußsand 0/2
Abrechnung nach Leitungslänge mit Lieferscheinnachweis.
Rohrart und Durchmesser: PE DA 160
Materialbedarf pro lfm: siehe Tabelle in Baubeschreibung.
Menge: 408,360 m3

**06.01.0006 Trassenwarnband liefern und auslegen**
Trassenwarnband für Wasserleitungen liefern und nach Anweisung des Versorgungsträgers nach dem Verdichten der ersten Bodenschicht über der Leitung etwa in Grabenmitte auszulegen. Das Band muss in der Lage fixiert werden, damit es bei der weiteren Leitungszonenverfüllung seine Lage beibehält.
Warnband für Wasserleitungen.
Menge: 624,000 m

**06.01.0007 Gelagertes Aushubmaterial abfahren**
Grabenaushubmaterial wie seitlich gelagert, laden und in Eigentum des AN übernehmen bzw. von der Baustelle entfernen.
Abrechnung nach Aufmaß.
Menge: 499,733 m3

**06.01.0008 Leitungsgraben verfüllen**
Seitlich gelagertes Aushubmaterial, soweit geeignet, in
Gräben oberhalb der Leitungszone einbauen.
Der Einbau erfolgt in mehreren Lagen.
Fachgerechte Verdichtung des eingebauten Materials.
Der Einbau von Fremdmaterial wird extra vergütet, und
ist mit der Bauleitung festzulegen.
Abrechnung nach Aufmass.
Menge: 91,373 m3

**06.01.0009 Boden liefern,in Leitungsgraben einb.**
Boden liefern, in Leitungsgraben einschließlich
Schachtbaugruben einbauen und verdichten.
Material Kornabgest. Gemisch aus gebr. Naturstein 0/45.
Umrechnungsfaktor siehe Tabelle im Leistungsverzichnis.
Boden nach Verlegen der Leitung in Graben oberhalb
der Leitungszone einbauen und verdichten.
Abgerechnet wird nach Einbauprofilen.
Menge: 91,373 m3

**06.01.0010 Wasserleitungsschacht bestehend abbrechen**
Abbrechen von vorhandenen Wasserleitungsschächten nach Rücksprache mit AG
einschl. Abdeckung im Zuge der Grabenherstellung für eine neue Wasserleitung.
Ausbau von Schächten bis DN 1500, bzw 2000/2000
Material: Mauerwerk oder Beton, Stahlbeton
Abbruch bis 3,00 m unter Planum.
Abbruchgut in Eigentum des AN übernehmen und
fachgerecht entsorgen.
Menge: 1,000 St

#### 06.02 Einbauteile

**06.02.0001 Bestehende Schieberkappen ausbauen und entsorgen**
Bestehende Schieberkappen ausbauen und nach Wahl des AN entsorgen. Sämtliche Leistungen sind einzurechnen.
Menge: 2,000 St

**06.02.0002 Bestehende Schiebergestänge ausbauen und entsorgen**
Bestehendes Schiebergestänge an der Hauptleitung und Hausanschlüsse ausbauen und entsorgen.
Menge: 2,000 St

**06.02.0003 Schieberkappen setzen**
Bauseits gelieferte Schieber- bzw. Hydrantenkappen z.B. Fa. Novotell einbauen und entsprechend Bauablauf auf planmäßige Höhe setzen.
Erforderliche Tragplatten aus Beton sind einzurechnen ( einschl. Lieferung )
Menge: 13,000 St

**06.02.0004 Schiebergestänge einbauen**
bauseits geliefertes teleskopierbares Schiebergestänge zB. Fa Kettler (www.kettlerweb.de - EBG) oder gleichwertig einbauen.
Einbau nach Herstellerangaben.

Erdarbeiten im Boden des Homogenbereiches B1 und B2 (siehe Bodengutachten) bis auf Oberkante Rohrleitung einschließlich Wiederverfüllung mit Natursand 0/2 mm direkt um das Gestänge und Schottergemisch 0/45 mm ausführen.
Erforderlicher Verbau ist einzurechnen.
Aushubmaterial soweit geeignet, zur Wiederverfüllung
verwenden. Zum Verfüllen nicht verwendeten Aushub in Eigentum des
AN übernehmen und von der Baustelle entfernen.
Liefern und Einbau von Fremdmaterial Schottergemisch 0/45 mm.
Lagenweise verdichten.

Tiefe bis 1,40 m
Länge bis 1,00 m
Breite bis 1,00 m

Einbau neues Schiebergestänge auf endgültige Höhe (fertiges Straßennieveau) herstellen und verdichten.
fertige Höhe ca -0,15m
Einbau nach Herstellerangaben.

Schieberkappen setzen werden gesondert vergütet.
Menge: 13,000 St

### 07 BAUTEIL G - FERNWÄRME - TIEFBAU

#### 07.01 BAUGRUBEN - LEITUNGSGRÄBEN

**07.01.0001 Leitungsgraben herstellen**
Boden für Leitungsgraben nach DIN EN 1610 ausheben.
Straßenaufbruch oder Oberbodenabtrag werden gesondert
vergütet.
Bodenklasse 3 bis 6 bzw. Homogenbereich B1, B2 und X1.
Grabentiefe bis2,00 m.
Wenn nichts anderes vereinbart wird, richtet sich die Grabentiefe nach der Leitungsüberdeckung von 0,80-1,00 m ab Oberkante Straße bzw. Gelände.
Breite der Grabensohle siehe Tabelle im LV.
Grabensohle für Rohrauflager vorbereiten, gegebenfalls Sohle
verdichten und Planum herstellen.
Grabensohle ist vor Aufweichung zu schützen.
Waagerechter oder senkrechter Grabenverbau ist mit einzurechnen
Aushub zur Weiterverwendung seitlich lagern.
Das zu lagernde Aushubmaterial ist in trapezförmigen Mieten aufzusetzen und gegen Witterungseinflüsse durch Verdichten oder Abdecken zu schützen.
Durch unsachgemäße Zwischenlagerung unbrauchbar
gewordenes Material darf für die Wiederverfüllung nicht
verwendet werden. In solchen Fällen hat der AN auf
seine Kosten brauchbaren Verfüllboden zu beschaffen.
Die beim Aushub freigelegten Erd- bzw. Felswände von
Baugruben und Gräben sind so abzuböschen, zu verbauen oder anderweitig zu sichern, dass sie während der einzelnen Bauzustände standsicher sind.
Diese Arbeiten sind in den Einheitspreis einzurechnen.
Abgerechnet wird mit senkrechten Wänden nach Aufmass.
Menge: 462,000 m3

**07.01.0002 Zuschlag für Handaushub**
Zuschlag für Handaushub im Bereich von
Hauseinführungen, kreuzenden Leitungen und
sonstigen Hindernissen.
In dieser Pos. sind alle tatsächlichen
Handaushubarbeiten abzurechnen. Auch Arbeiten ohne
maschinelle Gerätschaften (nur mit Pike und Schaufel)
und unter schwierigen Bedingungen.
Abrechnung nach Aufmaß
Für alle Tiefen.
Boden Klasse 3 bis 5.
Menge: 10,000 m3

**07.01.0003 Fels aus Leitungsgraben ausheben**
Schwer lösbaren Fels, Klasse 7 bzw. Homogenbereich X2,
aus Leitungsgraben ausheben.
Berechnet wird der Mehraufwand für erschwertes Lösen
und Weiterverwenden.
Menge: 10,000 m3

**07.01.0004 Gelagertes Aushubmaterial abfahren**
Grabenaushubmaterial wie seitlich gelagert, laden und in Eigentum des AN übernehmen bzw. von der Baustelle entfernen.
Abrechnung nach Aufmaß.
Menge: 101,200 m3

**07.01.0005 Auflager und Leitungszone**
Geeignetes Material für die Herstellung des Auflagers
und das Verfüllen der Leitungszone nach DIN 4033
liefern und einbauen.
Leitungen müssen unterfüttert werden ca. 10 cm unter dem Rohr und 20 cm über dem Rohr
Material: Flußsand 0/2
Abrechnung nach Leitungslänge mit Lieferscheinnachweis.
Menge: 363,825 m3

**07.01.0006 Leitungsgraben verfüllen - Schotter (vorhanden)**
Seitlich gelagertes Aushubmaterial, (Schotter aus Straßenkoffer
wiederverwenden) soweit geeignet, in Gräben oberhalb der Leitungszone
einbauen.
Der Einbau erfolgt in mehreren Lagen.
Fachgerechte Verdichtung des eingebauten Materials.
Der Einbau von Fremdmaterial wird extra vergütet, und
ist mit der Bauleitung festzulegen.
Abrechnung nach Aufmass.
Menge: 50,000 m3

**07.01.0007 Boden liefern,in Leitungsgraben einb.**
Boden liefern, in Schachtbaugruben einbauen und verdichten.
Material: Kornabgest. Gemisch aus Gebr. Naturstein 0/45. Umrechnungsfaktor siehe Tabelle im Leistungsverzeichnis.
Boden nach Verlegen der Leitung in Graben oberhalb
der Leitungszone einbauen und verdichten.
Abgerechnet wird nach Aufmaß.
Menge: 121,275 m3

**07.01.0008 Bodenverbesserung**
Bindemittel auf Bodenflächen im Graben zur Vorbereitung der Bodenverbesserung ausstreuen.
Bindemittel: Staubarmes Kalk-Zementgemisch z.B. Dorosol-Pro oder gleichwertiges. Eine Staubentwicklung ist so gut wie möglich zu vermeiden.
Bindemittelmenge 30 kg/m³
Boden nach Ausstreuen des Bindemittels im Graben
mit geeigneter Fräse gleichmäßig durchmischen und verdichten.
Die Bodenverbesserung erfolgt in einer oder mehreren Lagen.
Anfallende Erdarbeiten bei Verbesserung in  mehreren
Lagen ausführen.
Nicht verdichteten Boden verbessern.
Boden mit Steinen durchsetzt.
Abrechnung nach Aufmass.
Bindemittelnachweis nach Lieferscheine.
Menge: 10,000 m3

**07.01.0009 Trassenwarnband liefern und auslegen**
Trassenwarnband für Wasserleitungen bauseits geliefert und nach Anweisung des Versorgungsträgers nach dem Verdichten der ersten Bodenschicht über der Leitung etwa in Grabenmitte auszulegen. Das Band muss in der Lage fixiert werden, damit es bei der weiteren Leitungszonenverfüllung seine Lage beibehält.
Warnband für Fernwärmeleitung.
Menge: 570,000 m

**07.01.0010 Kreuzen vorhandener Leitungen und Kabel**
Zulage für den Mehraufwand beim Aushub, Rohrlegen und
Wiederverfüllen wegen quer kreuzender Leitungen oder
Kabel im Grabenbereich.
In dieser Position ist auch ein evtl. Handaushub
miteinzurechnen.
Die Leitungskreuzungen sind durch Aufmaß und Skizzen
nachzuweisen.
Bei der Grabenverfüllung sind die Leitungen durch eine
Leitungszone zu schützen. Material liefern und einbauen.
Pro  30 cm Querung wird bei mehreren Leitungen nur eine
Leitungskreuzung berechnet.
Menge: 5,000 St

**07.01.0011 Längslaufende Leitungen und Kabel sichern**
Längslaufende Leitungen und Kabel im Grabenbereich freilegen,
aufnehmen und sichern.
Handarbeit und alle Mehraufwendungen für die Leitungsbehinderung
sind einzurechnen.
Pro 50 cm Breite wird bei mehreren Leitungen nur eine Leitung
berechnet.  Zulage zum Erdaushub
Abgerechnet wird nach Aufmaß.
Menge: 20,000 m

**07.01.0012 Längslaufende Leitungen und Kabel wiederverlegen**
Längslaufende Leitungen und Kabel wie aufgenommen und
gesichert in Graben wiederverlegen.
Material für Leitungszone liefern und fachgerecht einbauen.
Handarbeit und alle Mehraufwendungen sind einzurechnen.
Pro 50 cm Breite wird bei mehreren Leitungen nur eine Leitung
berechnet.
Abgerechnet wird nach Aufmaß.
Menge: 20,000 m

**07.01.0013 Zulage längslaufende Wasserleitung bestehend**
Zulage für längslaufende bestehende Wasserleitung
Handarbeit und alle Mehraufwendungen für die Leitungsbehinderung sind einzurechnen. Sichern der Leitung und
Material für Leitungszone liefern und einbauen.
Zulage zum Grabenaushub bzw allen Arbeiten.
Abgerechnet wird nach Aufmaß. Diese Position ist für alle
Gewerke/Abschnitte gültig und kann nur einmal für die
komplette Maßnahme abgerechnet werden. Deshalb sind hier alle
Mehraufwendungen einzurechnen.
Menge: 20,000 m

### 08 BAUTEIL H - FERNWÄRMEAUSBAU - LIEFERN UND VERLEGEN

*Hinweis: Vorbemerkung*
Vorbemerkungen

Die Zugänge und Zufahrten zu den einzelnen Anwesen sind jederzeit zu gewährleisten, ggf. durch Provisorien, Fußgängerbrücken etc. Falls dies aufgrund des Bauzustandes temporär nicht möglich ist, so sind die Anlieger rechtzeitig zu informieren. Insbesondere bei den gewerblich genutzten Gebäuden muss die Zugänglichkeit wegen der Kundenandienung jederzeit gewährleistet sein.

2. Abstimmung mit Tiefbau
2. Tiefbauarbeiten für die Versorgungsleitungen bzw. Hausanschlüsse sowie Kernlochbohrungen sind mit dem Tiefbauer und dem Bauverantwortlichen der ENRW abzustimmen. Der Aufwand ist in die Einheitspreise einzukalkulieren und wird nicht gesondert vergütet.
3. Schweißnahtprüfung
  Für den unwahrscheinlichen Fall, dass für Schweißnahtkontrollen Sperrungen infolge Strahlung notwendig werden, so sind diese mit einem Vorlauf von einer Woche dem AG, anderen Baubeteiligten und den Anwohnern bekanntzugeben. Die Anwohner müssen am Vortag nochmals erinnert werden. Infolge der Zugänglichkeit der Häuser für die Bewohner sollten Sperrungen unbedingt außerhalb der Hauptverkehrszeiten erfolgen, vorzugsweise in den sehr frühen Morgen- oder späten Abendstunden oder gar nachts. Mehraufwendungen und Behinderungen sind in die Einheitspreise einzukalkulieren und werden nicht gesondert vergütet.
4. Bauleiter:
  Der AN hat einen deutschsprachigen Bauleiter zu stellen und dafür Sorge zu tragen, dass dieser während normaler Arbeitszeiten für Anwohner und Auftraggeber telefonisch erreichbar ist.
5. Materialabholung:
  Sofern im LV vorgesehen, ist erforderliches Material, das bauseits gestellt wird, vom Lager der ENRW (Stuttgarter Str 80-82, 78628 Rottweil) abzuholen. Transporte (auch mehrmals pro Baumaßnahme) von Material zum Montageort inkl. Zwischenlagerung sowie Lade- und Entladezeiten bzw. Beifahrer sind in den einzelnen Positionen des Leistungs- und Preisverzeichnisses zu berücksichtigen und werden nicht gesondert vergütet.

6. Anschlußmöglichkeiten an Ver- und Entsorgungsleitungen
  Die Beschaffung von Wasser sowie die Möglichkeit des Stromanschlusses und die Entsorgung von Abwasser ist Angelegenheit des AN. Die Kosten hierfür sind bei den zuständigen Versorgern direkt zu entrichten. Ggf. kann, unabhängig vom AG, eine Absprache zwischen dem AN und mit dem Tiefbauer bzgl. Mitbenutzung der Medien getroffen werden. Sofern für Elektroschweißmuffen Starkstrom notwendig ist, ist dies vom AN zu berücksichtigen. Strombezug entweder über Baustromverteiler oder Aggregat des AN.
7. Bautagebuch
  Der Auftragnehmer hat Bautagesberichte arbeitstäglich zu führen und dem Vertreter des Auftraggebers wöchentlich zu übergeben.
8. Stoffe und Bauteile
  Die verwendeten Stoffe und Bauteile müssen den geltenden Normen bzw. Richtlinien und technischen Vorschriften entsprechen. Außerdem sind die vom Produkthersteller geforderten Einbauanleitungen zu beachten.
9. Abfälle
  Auf der Baustelle anfallende Abfälle sind entsprechend den geltenden gesetzlichen Bestimmungen und Ausführungsvorschriften zu entsorgen. Sofern Nachweispflicht für den AG besteht, sind die entsprechenden Entsorgungsnachweise dem AG zu übergeben. Die hierfür anfallenden Kosten sind in die entsprechenden Einheitspreise einzukalkulieren.
10. Winterbau
  Ggf. finden tiefbauseitig Arbeiten im Winter statt. Für das Gewerk Wärme ist bei Durchführung der Arbeiten auf ausreichende Aussentemperaturen zu achten, z.B. für Schäumen, PE-Schweißen, etc. Insofern ist Winterbau beim Gewerk Wärme nicht vorgesehen.
11. Beweissicherung
  Werden durch die Arbeiten des AN oder dessen Erfüllungsgehilfen Teile bestehender Anlagen oder Dritte geschädigt, so ist es allein Sache des AN Schadensersatz zu leisten. Die Durchführung der Beweissicherung ist Sache des AN. Sollten Schäden an den Gebäuden entstehen, die im Verantwortungsbereich des Unternehmers (bspw. Aufgrund unangemessenem Maschineneinsatz) ist es allein Sache des Unternehmers die Schäden zu beseitigen.
12. Sicherungsmassnahmen
  Sofern nicht bereits über den Tiefbauer erfolgt, ist für die Absicherung der Baustelle allein der AN zuständig. Die einschlägigen Schutz- und Sicherheitsbestimmungen sind einzuhalten.
13. Material und rechnerische Nachweise
  Das Material für die Fernwärme samt Muffen und Zubehör ist vom AN zu stellen, Lieferant Isoplus. Alle Anforderungen von Isoplus sind einzuhalten. Ein Mischen von Komponenten mit anderen Herstellern ist nicht zulässig. Es kommt das Nordische System zum Einsatz. Aufgrund der Fehleranfälligkeit sind Montagemuffen zu vermeiden und Schrumpfmuffen vorzuziehen. Die Rohrstatik sowie alle anderen rechnerischen Nachweise sind vom AN zu erbringen und dem AG zur Einsicht und Genehmigung vorzulegen.
14. Zulage für beengte Verhältnisse im Ausbaubereich.
15. Dies gilt für das gesamte Leistungsverzeichnis. Es sind alle Erschwernisse, die aufgrund der engen Situation entstehen in die Einheitspreise einzukalkulieren. Dies gilt v.a. im Zuge der Ausführung der Arbeiten Vorkopf und bei der Auswahl geeigneter Maschinen im Zuge der Bausubstanz.
16. Abrechnung:
  Die Abrechnung ist nach den Grundsätzen der VOB/B aufzustellen. Vor der Erstellung von Aufmaßen, die aufgrund des Baufortschritts später nicht mehr nachvollzogen werden können, ist die Bauleitung zu einem gemeinsamen Aufmaß zu bestellen.
  Rechnungen, Aufmaße und andere Abrechnungsunterlagen sind dem AG in 3-facher Fertigung einzureichen. Bei Abschlags- und Schlussrechnungen sind alle berechneten Leistungen durch unterzeichnete Aufmaße zu belegen.
  Sämtliche nach Länge, Fläche, Rauminhalt aufgemessenen Bauteile sind anhand von Lieferscheinen nachzuweisen. Mehrverbrauch wird nicht vergütet. Mindereinbau wird zum eingebauten Preis abgezogen. Die Formteile werden nicht übermessen! Die Originale der Lieferscheine bzw. Wiegescheine sind unverzüglich nach dem Einbau dem AG zu übergeben und müssen der in den "Zusätzliche Vertragsbedingungen" festgelegten Form entsprechen.
17. Stundenlohnarbeiten:
  Eine Vergütung erfolgt nur nach entsprechender Vorankündigung und Freigabe durch den AG.
18. Nachtragsangebote:
  Nachtragsangebote sind VOR BEGINN DER ARBEITEN beim AG anzumelden und mit dem AG abzustimmen! Nachtragsangebote sind in dreifacher Fertigung mit dem notwendigen Kalkulationsnachweis einzureichen und vor Beginn der Arbeiten anzuzeigen.
19. Abschlagszahlungen und Schlußrechnung:
  Es sind separate Rechnungen zu erstellen für
    - Versorgungsleitung, ohne Abzweigformstück Hausanschlüsse
- für alle Hausanschlüsse ges. gebäudescharf einschließlich Abzweigformstück in Versorgungsleitung
Für die Rechnung der ENRW Energieversorgung GmbH ist zu beachten, dass manuelle Rechnungsänderungen auf Abrechnungspapieren den Vorsteuerabzug gefährden. Gemäß Umsatzsteuerrichtlinie 188a „Berichtigung von Rechnungen“ kann eine Berichtigung nur durch den Rechnungsaussteller oder durch einen vom Rechnungsaussteller beauftragten Dritten erfolgen. Folgende Vorgehensweise ist einzuhalten, der Aufwand ist entsprechend einzukalkulieren:
- Es erfolgt eine fachliche Rechnungsprüfung durch den AG bzw. dessen Bevollmächtigten.
- Bei Änderungsbedarf der Rechnung (Abweichungen) erfolgt eine Information gegenüber dem AN.
- Der AN erstellt auf Basis der vorgenommenen Änderung eine korrigierte Rechnung, die vom Finanzamt  zum Zwecke des Vorsteuerabzugs anerkannt wird.
19. Dokumentation
  Der AN hat nach Ende der Arbeiten eine Dokumentation zu überreichen. Bauseits werden die Rohre eingemessen. Die Daten werden dem AN als *.dwg- oder *.dxf-Datei übergeben. Seitens des AN ist hieraus eine Dokumentation zu erstellen, inkl as-built-Zeichnung mit Zuordnung der Schweißnähte, Prüfzeugnissen sowie Festigkeits- und Druckprüfungen, MSR-Plan, Rohrstatik etc.
  Die Schlußrechnung wird erst nach Übergabe der Dokumentation an den AG akzeptiert. Für die ausstehende Dokumentation werden 10.000 € einbehalten bis zur Feststellung der Mängelfreiheit der Dokumentation durch den AG. Sofern die Dokumentation nicht 3 Monate nach Abschluß der Bauarbeiten, spätestens jedoch nach der dritten Einforderung durch den AG nicht geliefert wird, ist der AG berechtigt, eine Dokumentation zu Lasten des AN unter Anrechnung des Einbehalts erstellen zu lassen.
20. Eignungsprüfungen:
  Sind vor Baubeginn vorzulegen.
21. Eigenüberwachungsprüfungen:
  Die Ergebnisse der Eigenüberwachungsprüfungen sind dem AG auf Verlangen vorzulegen.
22. Kontrollprüfungen:
  Die Kontrollprüfungen werden vom AG im erforderlichen Umfang durchgeführt.
23. Vom Auftraggeber zur Verfügung gestellte Unterlagen
    - Ausführungspläne 2-fach (Werkspläne, Prüfung und rechnerische Nachweise durch AN)
    - Lagepläne
    - Regelquerschnitt
  Weitere Fertigungen können gegen Kostenersatz abgegeben werden.
  Absteckung ist in allen Teilen Sache des Auftragnehmers.
24. Energie- und Umweltmanagement
  Die ENRW Energieversorgung Rottweil GmbH & Co. KG betreibt ein Energie- und Umweltmanagementsystem nach der DIN EN ISO 50001 und DIN EN 14001.
  Bei der Beschaffung bzw. dem Einsatz von Energie, Energiedienstleistungen, Produkten, Einrichtungen und Tätigkeiten, die einen Einfluss auf den wesentlichen Energieeinsatz der ENRW haben, sind hinsichtlich Energieverbrauch bzw. Energieeffizienz die aktuellen technischen Standards zu Grunde zu legen. Generell soll eine möglichst energie- und ressourcenschonende Durchführung aller Lieferungen, Dienstleistung oder anderer Tätigkeiten angestrebt werden.
  Der AN verpflichtet sich, bei seinen Lieferungen und Leistungen sowie bei Zulieferungen oder Nebenleistungen Dritter im Rahmen der technischen und wirtschaftlichen Möglichkeiten umweltverträgliche Produkte, Verfahren und Verpackungen einzusetzen sowie bei allen Tätigkeiten zur Vertragserfüllung die geltenden Umweltvorschriften einzuhalten. Der AN verpflichtet sich, in das Unternehmen des AG eingebrachte Gefahrstoffe dem AG anzuzeigen.

*Hinweis: Vorbemerkungen Fernwärme*
Vorbemerkungen Fernwärme

Allgemeine technische Bedingungen
1. Ausführung gemäß VOB Teil C, sowie die anerkannten Regeln der Technik nach dem neuesten Stand.
2. Die anerkannten technischen Normen, Regeln und Richtlinien wie z.B.
   - DIN / ISO / EN
   - VDE
   - VDEW
   - DVGW
   - TRD
3. AGFW Arbeitsblatt FW 401 Kunststoffmantelrohre
4. AGFW Arbeitsblatt FW 446 Schweißverbindungen an Rohrleitungen aus Stahl
5. AGFW Arbeitsblatt FW 601 Qualifizierung Rohrbauunternehmen
6. AGFW Arbeitsblatt FW 602 Prüfung Rohrleitung auf Dichtheit und Festigkeit
7. AGFW Arbeitsblatt FW 603 Muffenmontage an KMR-Rohren
8. ENRW-Vertragsbedinungen, zu finden unter www.enrw.de/AGB/downloads unter Punkt "Ausschreibungen"
   - Sicherheitsanforderungen an Auftragnehmer
   - Zusätzliche technische Vertragsbedingungen für Ausschreibung von Tiefbau- und Montagearbeiten
   - Zusätzliche Vertragsbedingungen für Ausschreibungen von Bauleistungen
9. BImSchG ...Bundes-Immissionsschutz Gesetz
10. Druckbehälterverordnung
11. Die technischen Anschlußbedingungen und Vorschriften vom EVU
12. Sicherheits- und Gesundheitsschutz auf Baustellen
13. Unfallverhütungsvorschrift der Berufsgenossenschaft
14. Unfallverhütungsvorschrift - Elektrische Anlagen und Betriebsmittel
15. Weisungen der Behörden zur Verkehrslenkung und Sicherheit auf Baustellen
Weitere Bedingungen:
1. Der Auftragnehmer ist ein qualifizierter Rohrleitungsbauunternehmer nach Arbeitsblatt AGFW FW601.
1. Die Qualität der Mediumrohrwerkstoffe sind mit Abnahmeprüfzeugnissen 3.1 nach EN 10204.
1. Produkte müssen eine CE-Kennzeichnung haben, welche unter die entsprechende EU-Richtlinie fallen.
2. Der Auftragnehmer übernimmt die sofortige Beseitigung und fachgerechte Entsorgung des durch die Arbeiten entstandenen Bauschutt- und Verpackungsmaterials und sonstigen Abfalls. Er sorgt für die Sauberhaltung (besenrein) von Zu- und Abfahrtswegen, sowie für das Abdecken und Verwahren von Bauteilen, um deren Verschmutzung oder Beschädigung zu verhindern.
3. Gemäß den Unfallverhütungs- und Arbeitssicherheitsvorschriften und den betrieblichen Erfordernissen sind z.B. Geländer, Absturzsicherungen usw. vorzusehen, ohne daß hierüber in der Funktions- und Leistungsbeschreibung eine besondere Festlegung enthalten sein muß.

Erschwernisse:
1. Sämtliche Erschwernisse und Aufwendungen, die durch bereits eingebaute oder nachträglich einzubauende Bauteile wie Schächte, Schiebergestänge, Einlaufarmaturen, etc. beim Lösen, Einbauen, Verdichten von Materialien, etc. entstehen, sind in die Einheitspreise einzurechnen und werden nicht gesondert vergütet.
2. Sämtliche Erschwernisse und Aufwendungen, die durch die beengten Verhältnisse bzw erschwerte Materialeinbringung in den Anliegerstraßen entstehen sind in die Einheitspreise einzukalkulieren und werden nicht gesondert vergütet.
3. Sämtliche Erschwernisse und Aufwendungen, die durch das Schotterplanum, Gräben, Fußgängerbrücken, etc. entstehen, sind zu berücksichtigen, insbesondere unter dem Gesichtspunkt des Materialtransports. Die Erschwernisse sind in die Einheitspreise einzukalkulieren und werden nicht gesondert vergütet.

#### 08.01 Baustelleneinrichtung

**08.01.0001 Baustelle einrichten**
Geraete, Werkzeuge und sonstige Betriebsmittel, die zur
vertragsgemaessen Durchfuehrung der Bauleistungen erforderlich sind, auf die Baustelle bringen,
bereitstellen
und - soweit der Geraeteeinsatz nicht gesondert berechnet wird - betriebsfertig aufstellen einschl. der
dafuer notwendigen Arbeiten. Die erforderlichen festen
Anlagen herstellen.
Baubueros, Unterkuenfte, Werkstaetten, Lagerschuppen
und dgl., soweit erforderlich, antransportieren,
aufbauen und einrichten.
Strom-, Wasser-, Fernsprechanschluss sowie Entsorgungseinrichtungen und dgl. fuer die Baustelle, soweit
erforderlich, herstellen.
Bei Bedarf Zufahrtswege zur Baustelle sowie
Lagerplaetze,
sonstige Platzbefestigungen und Wege im
Baustellenbereich anlegen.
Oberbodenarbeiten einschl. Beseitigen von Aufwuchs fuer
die Baustelleneinrichtung, soweit erforderlich,
ausfuehren.
Flaechen beschaffen, sofern die vom AG zur Verfuegung
gestellten nicht ausreichen.
Kosten fuer Vorhalten, Unterhalten und Betreiben der
Geraete, Anlagen und Einrichtungen einschl. Mieten,
Pacht, Gebuehren und dgl. werden nicht mit dieser
Pauschale, sondern mit den Einheitspreisen der
betreffenden Teilleistungen verguetet.
Soweit nicht fuer bestimmte Leistungen (z.B. Bedarfsleistungen) fuer das Einrichten der Baustelle
gesonderte Positionen im Leistungsverzeichnis enthalten sind, gilt die Pauschale fuer alle Leistungen dieses
Unterabschnittes des Leistungsverzeichnisses.
Menge: 1,000 psch

**08.01.0002 Baustelle raeumen**
Baustelle von allen Geraeten, Anlagen, Einrichtungen
Baustelle und dgl. raeumen.
Benutzte Flaechen und Wege entsprechend dem
urspruenglichen Zustand unter Wahrung der
landschaftspflegerischen Belange ordnungsgemaess
herrichten. Verunreinigungen beseitigen.
Soweit nicht fuer bestimmte Leistungen (z.B. Bedarfsleistungen) fuer das Raeumen der Baustelle gesonderte
Positionen im Leistungsverzeichnis enthalten sind, gilt
die Pauschale fuer alle Leistungen
dieses Unterabschnittes des Leistungsverzeichnisses.
Dies.LV-U-Abschn.
Menge: 1,000 psch

#### 08.02 Prüfung und Dokumentation

*Hinweis: VORBEMERKUNG:*
Vorbemerkung:

Die beschriebenen Leistungen hinsichtlich der
Verlegung der Fernwärmeleitungen dürfen nur von Firmen
ausgeführt werden, die nach folgenden AGFW-
Arbeitsblättern zertifiziert sind:
 FW 601 Qualifikationskriterien für
Rohrleitungsunternehmen
 FW 605 Muffenmontage an Kunststoffmantelrohren (KMR)
und flexiblen Rohrsystemen;
  Anforderungen an Unternehmen, die
Muffenmontagearbeiten ausführen
 FW 607 Qualifikations- Ausbildungsprofil von
Fernwärmemonteuren und
  Fernwärmemeistern

Dieser Nachweis der Zertifikation ist dem Angebot
beizulegen. Sollte dieser Nachweis bei Angebotsabgabe
fehlen, wird das Angebot nicht gewertet.
Sämtliche Schweißnähte sind nur von Rohrschweißern
auszuführen, die die gültige Schweißerprüfung nach DIN
EN 287 bzw DIN EN ISO 9606 entsprechend Richtlinie DVS
1157 Beiblätter 2 bis 7 nachweisen kennen. Die
Schweißerbriefe der für die betreffenden Schweiß-
Arbeiten vorgesehenen Schweißer sind vor Beginn der
Arbeiten dem Verteter der bauleitenenden Ingenieur-
Arbeitsgemeinschaft als beglaubigte Kopie zu übergeben.

Jede Schweißnaht ist wie folgt baubegleitend zu
dokumentieren:
Jede Schweißnaht wird mit einer Nummer versehen. Diese
Nummer ist mit wasserfestem Stift auf das das Kunststoffmantelrohr zu schreiben. Des weiteren wird
diese Schweißnaht sofort nach Verlegung mit Nummer und
Schweißername in den Montageplan ( für
Trassenabschnitte mit Dehnungsausgleich in Detailplan)
eingetragen.
Des weiteren erfolgt eine vom Bauherrn separat
beauftragte Qualitätsüberwachung. Diese erfolgt ohne
vorangehende Ankündigung.

**08.02.0001 Druckmessverfahren FW 602-8.4**
*** Bedarfsposition ohne GB
Prüfmedium Luft, Prüfdruck 6 bar
Prüfdauer und max. Druckabfall laut FW 602-8.4
Gilt für gesamtes Rohrnetz Vorlauf + Rücklauf als 1 Stück pauschal
inklusive Verschließen der Leitungsenden und anschließendem Entspannen
inkl. Dokumentation
Menge: 1,000 psch

**08.02.0002 Differenzdruckmessverfahren nach FW 602-8.5**
Gilt für gesamtes Rohrnetz als 1 Stück pauschal
inklusive Verschließen der Leitungsenden und anschließendem Entspannen
inkl. Dokumentation
Menge: 1,000 psch

**08.02.0003 Einmessungen und Bestandszeichnungen**
Die bauausführende Firma verpflichtet sich, unabhängig
von Bestandsaufnahmen anderer, Einmessungsskizzen und
Bestandszeichnungen zu fertigen, in denen alle
abzurechnenden Leistungen und Aufmaße zeichnerisch
übersichtlich dargestellt und aufgeführt sind.

Folgende Angaben sind zu machen:
- Rohrlänge mit Maßen, besonders für gekürzte Rohre.
  Die Muffen sind darzustellen.
- Sämtliche Bögen und sonstige Formstücke.
- Schachtbauwerke nummeriert mit detaillierten Skizzen
 der Schachtarmaturen.
- Hausanschlußleitungen mit getrennten Längenangaben
  von paralleler Lage zur Hauptleitung und abzweigender
  Lage von derHauptleitung.
- Sämtliche Hausanschlußarmaturen.
- Notversorgungsleitungen mit Lageskizze und einzelnen
  Längenmaßen.
- Zusammenschlüsse, Umbauten und sonstige Rapportarbeiten sind in den Bestandszeichnungen festzuhalten.

Die Bestandsunterlagen sind mit den Abschlagszahlungen
bzw. mit der Schlußrechnung in 2-facher Ausführung einzureichen.
Menge: 1,000 psch

**08.02.0004 Messprotokoll**
*** Bedarfsposition ohne GB
Messprotokoll je Messschleife (VL + RL)
Messung der einzelnen Überwachungsabschnitte oder -Schleifen.
Protokollierung und Interpretation der Messwerte
> Leistung und Dokumentation
> Im Falle einer separaten Anfahrt erhöht sich der Preis um
die An- und Abfahrtspauschale in Höhe von € 195,00 + Mwst.
Menge: 1,000 St

**08.02.0005 Verdrahtungsplan**
Verdrahtungsplan des Alarmsystems mit Angabe aller installierten Systemkomponenten
Menge: 1,000 St

**08.02.0006 Rohrstatische Berechnungen**
nach den angegebenen Auslegungsparametern und nach Trassenknickpunkten
getrennt, auf Grundlage der AGFW-Richtlinie FW401 für erdverlegte KMR-Rohrsysteme
Menge: 1,000 psch

**08.02.0007 Rohrstatische Berechnungen anpassen**
*** Bedarfsposition ohne GB
vorhandene rohrstatische Berechnungen aufgrund von Änderungen in der Ausführung gegenüber der Planung anpassen
Menge: 1,000 St

**08.02.0008 Dokumentation**
komplette Dokumentation des Rohrnetzes
inkl Rohrbuch nach FW446, as-built-Zeichnung mit Zuordnung der Schweißnähte, Prüfzeugnissen sowie Festigkeits- und Druckprüfungen, MSR-Plan, Rohrstatik etc.
1 x in Papierform im Ordner
1 x digital auf Datenträger
Menge: 1,000 psch

#### 08.03 Stundenlohnarbeiten Arbeitskräfte

**08.03.0001 Gemittelter Arbeitslohn für Arbeitskräfte**
Stundenlohnarbeiten durch Arbeitskraefte auf
Anordnung des AG ausfuehren.
Der Verrechnungssatz fuer die jeweilige Arbeitskraft
umfasst saemtliche Aufwendungen, insbesondere den
tatsaechlichen Lohn einschliesslich
vermoegenswirksamer Leistungen mit den Zuschlaegen
fuer Gemeinkosten (Sozialkassenbeitraege,
Winterbauumlage und dgl.), sowie Lohn- bzw.
Gehaltsnebenkosten und Zuschlaege fuer
Ueberstunden.
Zuschlaege fuer Nacht-, Sonntags- und Feiertagsarbeit
werden gesondert verguetet.
Der Mittellohn gilt unabhängig von der Anzahl der
abgerechneten Stunden.
Menge: 10,000 h

**08.03.0002 Verrechnungssatz fuer Baugeraet**
Motorflex mit Diamantblatt.
Menge: 5,000 h

**08.03.0003 Verrechnungssatz fuer Baugeraet**
Werkstattwagen.
Menge: 5,000 h

**08.03.0004 Verrechnungssatz fuer Baugeraet**
Notstromaggregat.
Menge: 5,000 h

**08.03.0005 Stundenlohn DIN-Schweißer**
Menge: 1,000 h

**08.03.0006 Stundenlohn Vorrichter**
Menge: 1,000 h

**08.03.0007 Stundenlohn Schäumer / Isolierer**
Menge: 1,000 h

**08.03.0008 Stundenlohn Kraftfahrer**
Menge: 1,000 h

**08.03.0009 Stundensatz LKW mit Kran**
Menge: 1,000 h

#### 08.04 Fernwärmeleitung (Mantelrohr-System)

*Hinweis: Hinweis Mantelrohr*
I S O P L U S KMR-DOPPELROHR

Werkseitig gedämmtes Mantelrohrverbundsystem für die direkte, kanalfreie Erdverlegung. Medium und PEHD-Mantelrohr sind über den PUR-Hartschaum kraftschlüssig miteinander verbunden und bilden eine Einheit (Verbundsystem).

Nach DIN EN 15698-1 und EN 488

H E I Z U N G : DN 20 - DN 150 mit Gütevorschrift für Druckstufe PN 25.

G E S C H W E I ß T : Mediumrohr gemäß DIN EN 253/A 2. Geschweißtes Stahlrohr P235 GH oder P235

TR 1, Technische Lieferbedingungen nach DIN EN 10217-1 oder 10217-2 mit Abnahmeprüfzeugnis (APZ) nach DIN EN 10204 - 3.1. Stahlwandstärken nach AGFW FW 401. Ab Wandstärke > 3,2 mm abgeschrägte Enden nach (DIN 2559/22) - ersetzt durch DIN EN ISO 9692-1

L I E F E R L Ä N G E : Dimensionsabhängig in 6, 12 oder 16 m - Stangen lieferbar.

M A N T E L R O H R : Polyethylene High Density (PEHD) ist ein nahtlos extrudiertes, schlag- und bruchfestes zähelastisches Hartpolyethylen bis - 50° C nach DIN 8075. Gemäß EN 253, zur optimalen Haftung am PUR-Hartschaum, Corona behandelt.

W Ä R M E D Ä M M U N G : Fugenlos zwischen Medium- und Mantelrohr geschäumter Polyurethan-Hartschaum. Treibmittel C-Pentan, Ozonabbaupotential (ODP) = 0, Treibhauspotential (GWP) = <
0,001. Wärmeleitfähigkeit [Lambda] maximal 0,0275 W/(mK), Dauerbetriebstemperatur und Schaumdichte mindestens gemäß EN 253.

V E R L E G U N G - bauseits: im bauseits ausgehobenen Graben auf Unterlagen (z.B. Hartschaumbalken, Kanthölzer o.ä.) nach Verlegeplan ausrichten und verschweißen. Vor Beginn der Dämm- und Dichtarbeiten ist eine Druckprobe (ev. Röntgenprüfung) durchzuführen. Bis zum Abschluß der Dämm- und Dichtarbeiten der Verbindungsmuffen durch Werksmonteure hat der Verleger für die
Entwässerung und Freihaltung der Rohrgräben zu sorgen. Hartschaumbalken können im Erdreich verbleiben, Kanthölzer müssen vor dem Einsanden entfernt werden. Die Verlegevorschriften des Lieferanten sind genauestens zu beachten!

Alle im aufgeführten Hinweise und Informationen gelten gleichermaßen für alle folgenden Titel/Abschnitte

*Hinweis: Netzüberwachung*
Netzüberwachung

Die Aufwendungen für die Netzüberwachung im Rohr, in den Formteilen und in den Montage-Formteilen sind in die jeweiligen Positionen einzurechnen.

*Hinweis: Lieferung und Montage, Fabrikat*
Lieferung und Montage, Fabrikat

In sämtliche Leistungspositionen ist die Lieferung und die  Montage einzukalkulieren.

Fabrikat: ISOPLUS

- Kunststoffmantelrohr (KMR) Doppelrohrsystem in Fertigungsweise "Diskonti".
- Werkseitig gedämmtes Mantelrohrverbundsystem für die direkte, kanalfreie Erdverlegung.
- Die vertikale Anordnung von Vor- und Rücklauf führt zu einer Wärmeblockbildung und der damit verbundenen Reduzierung der Wärmeverluste.
- Verlegung erfolgt standardmäßig mit übereinander liegenden Mediumrohren!
- Thermische Vorspannung mit elektrischem Strom ist beim Doppelrohr nicht zulässig!
- PE-HD Mantelrohr - das PE-HD nahtlos extrudiertes, schlag- und bruchfestes, zähelastisches Hartpolyethylen bis - 50° C nach DIN 8075. Gemäß EN 253 coronabehandelt zur optimalen Haftung am PUR-Hartschaum. Maße bzw. Wanddicke mindestens nach EN 253. Prüfung des Schmelzindexes (MFI-Gruppe) nach DIN 53735 bzw. ISO 1133, Wärmeleitfähigkeit [l] maximal 0,40 W/(m*K).
- Wärmedämmung: fugenlos zwischen Medium- und Mantelrohr geschäumter Polyurethan-Hartschaum. Treibmittel C-Pentan, Ozonabbaupotential (ODP) = 0, Treibhauspotential (GWP) = < 0,001. Wärmeleitfähigkeit [Lambda] maximal 0,0275 W/(mK), Dauerbetriebstemperatur und Schaumdichte mindestens gemäß EN 253.
- Medium- und PE-HD-Mantelrohr kraftschlüssig über PUR-Hartschaum verbunden und bilden eine Einheit (Verbundsystem).
- Wärmedämmung 1x verstärkt.
- Alle Bauteile inkl Leckageüberwachung IPS (Netzüberwachung "Nordisch", 2-Draht-Kupfer).
- Muffenmontagearbeiten, Unternehmen qualifiziert gemäß AGFW FW 605.
- Bauteile mit Einheitspreise inkl Lieferung und Ausrichten.
- Rohrverlegearbeiten entsprechend Regeln der Technik (AGFW, DIN EN).
- Ausführende Firma mit entsprechender Qualifizierung gemäß AGFW FW 601 bei Stahlrohr-Schweißarbeiten.
- Kaltverlegung (Konventionelle Verlegung unter Beachtung der maximalen Verlegelängen)
- Verlegung: im ausgehobenen Graben auf Unterlagen, z.B.  Hartschaumbalken, nach Verlegeplan ausrichten und verschweißen. Kanthölzer sind nach Möglichkeit zu vermeiden bzw. es ist darauf zu achten, dass sie seitens des Tiefbauers wieder gezogen werden können.
- Verlegung im Rohrgraben jeder Tiefe.
- Beim Absenken der Rohre ist die Grabensohle auf Steinfreiheit zu untersuchen. Eingerutschtes, steiniges Aushubmaterial, was während der Einbringung der Rohre entsteht, ist auf Kosten des Auftragnehmers wieder auszuheben.
- Vor Beginn der Dämm- und Dichtarbeiten ist eine Druckprobe (ggf. Ultraschall oder Röntgenprüfung) durchzuführen.
- Druckstufe PN16 (soweit in einzelnen LV-Positionen nichts anderes vorgegeben).
- maximale Vorlauftemperatur 100°C
- Auslegungstemperaturen: VL=85°C ; RL=55°C
- Rohrdeckung: 0,8 m - 1,0 m
- Schweißer mit Prüfzeugnis nach DIN EN 287-1, ersetzt durch DIN EN ISO 9606-1
- Die Verbindungen der schwarzen Stahlrohre können nach DIN ISO 857-1 mit folgenden Verfahren ausgeführt werden:
  · Lichtbogenhandschweißen
  · Gasschweißen mit Sauerstoff-Acetylenflamme
  · Wolfram-Inertgasschweißen (WIG)
  · Kombinationsprozeß
- Schweißnahtgüte, Prüfung und Bewertung nach AGFW FW 446.
- Dichtheits- und Festigkeitsprüfung der Rohrleitungen gemäß AGFW FW 602.
- Strangenden sind wasserfest zu verschließen.
- Vergütet wird die aufgemessene Rohrleitungslänge, ohne Formteile. Anfallender Rohrverschnitt ist in die Einheitspreise mit einzurechnen und wird nicht separat vergütet.
- Notwendige Hebegeräte inkl Bedienung sind ebenfalls in die Einheitspreise mit einzurechnen.
- Die Rohrbauteile sind vom Auftragnehmer zu liefern, in den Graben einzusetzen und ausrichten.
- Dichtheits - und Festigkeitsprüfungen der verlegten Rohrleitung wird gesondert vergütet (eigene LV-Pos.).
- Mediumrohr P235 GH
- Wandstärke nach AGFW FW401
- längsnahtgeschweißt nach EN10217
- mit Abnahmeprüfzeugnis (APZ) nach DIN EN 10204 - 3.1
- produziert nach EN15698-1 und EN253
- Ab Wandstärke > 3,2 mm abgeschrägte Enden nach DIN 2559/2 - ersetzt durch DIN EN ISO 9692-1
- Lieferlänge 6m oder 12m, es ist jeweils die wirtschaftlichere Variante zu wählen.

*Hinweis: Rohrunterlagen*
Rohrunterlagen dienen als Hilfsauflager der Rohrleitungen.
Ausführung als Sandsäcke oder Styroporbalken
Sie müssen im Gegensatz zu Kanthölzern vor dem Einsanden nicht entfernt werden und sind deshalb vorzugsweise zu verwenden.
Die Rohrunterlagen sind in die jeweiligen Einheitspreise mit einzurechnen.

*Hinweis: Werkseitig vorgedämmte Doppelrohr-Rohrstangen*
Gerade Rohrstangen starr, Verbund, Wärmedämmung,
Mantel- und Mediumrohrqualität wie vor beschrieben,
liefern und montieren.

**08.04.0001 Doppelrohr DN 80 (2x88,9x3,2/280)**
Doppelrohr DN 80 (2x88,9x3,2/280) inkl. IPS, Wandstärke nach FW 401, prod. nach DIN EN 15698-1

Mediumrohr: P235GH, geschweißt
Mantelrohr: PEHD
Dämmdicke: 1x verstärkt
Netzüberwachung: IPS-Cu

Abmessungen:
Verbundmantelrohr - Nennweite: 2x DN 80
Mediumrohr - Außendurchmesser: 2x 88,9 mm
Mediumrohr - Wandstärke: 2x 3,2 mm
Mantelrohr - Außendurchmesser: 280 mm

Fabrikat: isoplus oder gleichwertig
Menge: 60,000 m

**08.04.0002 Doppelrohr DN 100 (2x114,3x3,6/355)**
Doppelrohr DN 100 (2x114,3x3,6/355) inkl. IPS, Wandstärke nach FW401, prod. nach DIN EN 15698-1

Mediumrohr: P235GH, geschweißt
Mantelrohr: PEHD
Dämmdicke: 1x verstärkt
Netzüberwachung: IPS-Cu

Abmessungen:
Verbundmantelrohr - Nennweite: 2x DN 100
Mediumrohr - Außendurchmesser: 2x 114,3 mm
Mediumrohr - Wandstärke: 2x 3,6 mm
Mantelrohr - Außendurchmesser: 355 mm

Fabrikat: isoplus  oder gleichwertig
Menge: 120,000 m

**08.04.0003 Doppelrohr DN 125 (2x139,7x3,6/450)**
Doppelrohr DN 125 (2x139,7x3,6/450) inkl. IPS, Wandstärke nach FW 401, prod. nach DIN EN 15698-1

Mediumrohr: P235GH, geschweißt
Mantelrohr: PEHD
Dämmdicke: 1x verstärkt
Netzüberwachung: IPS-Cu

Abmessungen:
Verbundmantelrohr - Nennweite: 2x DN 125
Mediumrohr - Außendurchmesser: 2x 139,7 mm
Mediumrohr - Wandstärke: 2x 3,6 mm
Mantelrohr - Außendurchmesser: 450 mm

Fabrikat: isoplus  oder gleichwertig
Menge: 120,000 m

#### 08.05 Dehnungspolsterteilumhüllung

*Hinweis: Dehnungspolster-Teilumhüllung*
Dehnungspolster-Teilumhüllung, bestehend aus einem
geschlossenzelligen, unverrottbaren, nagetier- und
chemikalienbeständigen weißen Polyethylen-Schaumstoff,
mit einer zusätzlich aufkaschierten äußeren festen
Randzone aus Laminat zur vollständigen Umhüllung des
PEHD-Mantelrohres in geschlossener horizontal- ovaler
Ausführung. Dadurch entsteht kein Wärmestau und es wird
das Einfließen von Sand zwischen Mantelrohr und Polster
verhindert. Die Liefereinheit "1 m" umfasst zwei Stück
Streifen für die seitliche Anbringung in 3.00 - Uhr -
und 9.00 - Uhr - Position. Sind Stärken über 40 mm
erforderlich werden mehrere Streifen übereinander
geklebt. Der Rohrverleger ist für die
Einhaltung der erhöhten Montageabstände in den
Polsterbereichen verantwortlich.
Dehnungspolster liefern und montieren.

**08.05.0001 Dehnungspolster-Teilumhüllung, Gr. I, s = 40 mm, Da = 65-160 mm**
*** Bedarfsposition ohne GB
DP Teilumhüllung
Streifen + Laminat
Gr. I, s = 40 mm, Da = 65 - 160 mm
liefern und montieren
Menge: 1,000 m

**08.05.0002 Dehnungspolster-Teilumhüllung, Gr. I, s = 80 mm, Da = 65-160 mm**
*** Bedarfsposition ohne GB
DP Teilumhüllung
Streifen + Laminat
Gr. I, s = 80 mm, Da = 65 - 160 mm
liefern und montieren
Menge: 1,000 m

**08.05.0003 Dehnungspolster-Teilumhüllung, Gr. II, s = 40 mm, Da = 180-280 mm**
Streifen + Laminat
Gr. II, s = 40 mm, Da = 180 - 280 mm
liefern und montieren
Menge: 20,000 m

**08.05.0004 Dehnungspolster-Teilumhüllung, Gr. II, s = 80 mm, Da = 180-280 mm**
DP Teilumhüllung
Streifen + Laminat
Gr. II, s = 80 mm, Da = 180 - 280 mm
liefern und montieren
Menge: 10,000 m

**08.05.0005 Dehnungspolster-Teilumhüllung, Gr. II, s = 120 mm, Da = 180-280 mm**
*** Bedarfsposition ohne GB
DP Teilumhüllung
Streifen + Laminat
Gr. II, s = 120 mm, Da = 180 - 280 mm
liefern und montieren
Menge: 1,000 m

**08.05.0006 Dehnungspolster-Teilumhüllung, Gr. III, s = 40 mm, Da = 315-355 mm**
DP Teilumhüllung
Streifen + Laminat
Gr. III, s = 40 mm, Da = 315 - 355 mm
liefern und montieren
Menge: 20,000 m

**08.05.0007 Dehnungspolster-Teilumhüllung, Gr. III, s = 80 mm, Da = 315-355 mm**
DP Teilumhüllung
Streifen + Laminat
Gr. III, s = 80 mm, Da = 315 - 355 mm
liefern und montieren
Menge: 10,000 m

**08.05.0008 Dehnungspolster-Teilumhüllung, Gr. III, s = 120 mm, Da = 315-355 mm**
DP Teilumhüllung
Streifen + Laminat
Gr. III, s = 120 mm, Da = 315 - 355 mm
liefern und montieren
Menge: 1,000 m

**08.05.0009 Dehnungspolster-Teilumhüllung, Gr. IV, s = 40 mm, Da = 400-500 mm**
DP Teilumhüllung
Streifen + Laminat
Gr. IV, s = 40 mm, Da = 400 - 500 mm
liefern und montieren
Menge: 20,000 m

**08.05.0010 Dehnungspolster-Teilumhüllung, Gr. IV, s = 80 mm, Da = 400-500 mm**
DP Teilumhüllung
Streifen + Laminat
Gr. IV, s = 80 mm, Da = 400 - 500 mm
liefern und montieren
Menge: 10,000 m

**08.05.0011 Dehnungspolster-Teilumhüllung, Gr. IV, s = 120 mm, Da = 400-500 mm**
*** Bedarfsposition ohne GB
DP Teilumhüllung
Streifen + Laminat
Gr. IV, s = 120 mm, Da = 400 - 500 mm
liefern und montieren
Menge: 1,000 m

#### 08.06 Bögen

*Hinweis: Hinweis*
Fertigbogen Doppelrohr

werksseitig gedämmt wie Leitungen, liefern.
Dazu sind bei der Nachisolierung rechts und links entsprechende Reduziermuffen zu verwenden, wenn das Rohrsystem in Standardisolierung ausgeschrieben ist. Dies ist in die entsprecheneden Einheitspreise einzukalkulieren

**08.06.0001 Bogen 90°-w Doppelrohr DN 80 (2 x 88,9/280) waagrecht**
Bogen 90°-w Doppelrohr DN 80 (2 x 88,9/280), 1,0x1,0m, inkl. IPS, prod. nach DIN EN 15698-1 und EN 448

Mediumrohr: P235GH
Mantelrohr: PEHD
Dämmdicke: 1x verstärkt
Netzüberwachung: IPS-Cu
Einbaulage: Waagerecht (w)

Abmessungen:
Verbundmantelrohr - Nennweite: 2 x DN 80
Mediumrohr - Außendurchmesser: 2 x 88,9 mm
Mantelrohr - Außendurchmesser: 280 mm
Schenkellänge: 1,0 x 1,0 m

Fabrikat: isoplus  oder gleichwertig
Menge: 4,000 St

**08.06.0002 Bogen 90°-w Doppelrohr DN 100 (2 x 114,3/355) waagrecht**
Bogen 90°-w Doppelrohr DN 100 (2 x 114,3/355), 1,0x1,0m, inkl. IPS, prod. nach DIN EN 15698-1 und EN 448

Mediumrohr: P235GH
Mantelrohr: PEHD
Dämmdicke: 1x verstärkt
Netzüberwachung: IPS-Cu
Einbaulage: Waagerecht (w)

Abmessungen:
Verbundmantelrohr - Nennweite: 2 x DN 100
Mediumrohr - Außendurchmesser: 2 x 114,3 mm
Mantelrohr - Außendurchmesser: 355 mm
Schenkellänge: 1,0 x 1,0 m

Fabrikat: isoplus  oder gleichwertig
Menge: 8,000 St

**08.06.0003 Bogen 90°-w Doppelrohr DN 125 (2 x 139,7/450) waagrecht**
Bogen 90°-w Doppelrohr DN 125 (2 x 139,7/450), 1,0x1,0m, inkl. IPS, prod. nach DIN EN 15698-1 und EN 448

Mediumrohr: P235GH
Mantelrohr: PEHD
Dämmdicke: 1x verstärkt
Netzüberwachung: IPS-Cu
Einbaulage: Waagerecht (w)

Abmessungen:
Verbundmantelrohr - Nennweite: 2 x DN 125
Mediumrohr - Außendurchmesser: 2 x 139,7 mm
Mantelrohr - Außendurchmesser: 450 mm
Schenkellänge: 1,0 x 1,0 m

Fabrikat: isoplus  oder gleichwertig
Menge: 7,000 St

*Hinweis: Fertigbogen xx°*
Fertigbogen xx° sind Bögen, deren Winkel (<90°) noch nicht definierbar ist. Die Gradzahlen werden in der Bauphase erhoben und die Bögen entsprechend gefertigt.

**08.06.0004 Bogen xx°-w Doppelrohr DN 80 (2 x 88,9/280) waagrecht**
Bogen xx°-w Doppelrohr DN 80 (2 x 88,9/280), 1,0x1,0m, inkl. IPS, prod. nach DIN EN 15698-1 und EN 448

Mediumrohr: P235GH
Mantelrohr: PEHD
Dämmdicke: 1x verstärkt
Netzüberwachung: IPS-Cu
Einbaulage: Waagerecht (w)

Abmessungen:
Verbundmantelrohr - Nennweite: 2 x DN 80
Mediumrohr - Außendurchmesser: 2 x 88,9 mm
Mantelrohr - Außendurchmesser: 280 mm
Schenkellänge: 1,0 x 1,0 m

Fabrikat: isoplus  oder gleichwertig
Menge: 2,000 St

**08.06.0005 Bogen xx°-w Doppelrohr DN 100 (2 x 114,3/355) waagrecht**
Bogen xx°-w Doppelrohr DN 100 (2 x 114,3/355), 1,0x1,0m, inkl. IPS, prod. nach DIN EN 15698-1 und EN 448

Mediumrohr: P235GH
Mantelrohr: PEHD
Dämmdicke: 1x verstärkt
Netzüberwachung: IPS-Cu
Einbaulage: Waagerecht (w)

Abmessungen:
Verbundmantelrohr - Nennweite: 2 x DN 100
Mediumrohr - Außendurchmesser: 2 x 114,3 mm
Mantelrohr - Außendurchmesser: 355 mm
Schenkellänge: 1,0 x 1,0 m

Fabrikat: isoplus  oder gleichwertig
Menge: 2,000 St

**08.06.0006 Bogen xx°-w Doppelrohr DN 125 (2 x 139,7/450) waagrecht**
Bogen xx°-w Doppelrohr DN 125 (2 x 139,7/450), 1,0x1,0m, inkl. IPS, prod. nach DIN EN 15698-1 und EN 448

Mediumrohr: P235GH
Mantelrohr: PEHD
Dämmdicke: 1x verstärkt
Netzüberwachung: IPS-Cu
Einbaulage: Waagerecht (w)

Abmessungen:
Verbundmantelrohr - Nennweite: 2 x DN 125
Mediumrohr - Außendurchmesser: 2 x 139,7 mm
Mantelrohr - Außendurchmesser: 450 mm
Schenkellänge: 1,0 x 1,0 m

Fabrikat: isoplus  oder gleichwertig
Menge: 1,000 St

*Hinweis: Fertigbogen xx°*
Fertigbogen xx° sind Bögen, deren Winkel (<90°) noch nicht definierbar ist. Die Gradzahlen werden in der Bauphase erhoben und die Bögen entsprechend gefertigt.

**08.06.0007 Bogen xx°-s Doppelrohr DN 80 (2 x 88,9/280) senkecht**
*** Bedarfsposition ohne GB
Bogen xx°-s Doppelrohr DN 80 (2 x 88,9/280), 1,0x1,0m, inkl. IPS, prod. nach DIN EN 15698-1 und EN 448

Mediumrohr: P235GH
Mantelrohr: PEHD
Dämmdicke: 1x verstärkt
Netzüberwachung: IPS-Cu
Einbaulage: Senkrecht (s)

Abmessungen:
Verbundmantelrohr - Nennweite: 2 x DN 80
Mediumrohr - Außendurchmesser: 2 x 88,9 mm
Mantelrohr - Außendurchmesser: 280 mm
Schenkellänge: 1,0 x 1,0 m

Fabrikat: isoplus  oder gleichwertig
Menge: 1,000 St

**08.06.0008 Bogen xx°-s Doppelrohr DN 100 (2 x 114,3/355) senkecht**
*** Bedarfsposition ohne GB
Bogen xx°-s Doppelrohr DN 100 (2 x 114,3/355), 1,0x1,0m, inkl. IPS, prod. nach DIN EN 15698-1 und EN 448

Mediumrohr: P235GH
Mantelrohr: PEHD
Dämmdicke: 1x verstärkt
Netzüberwachung: IPS-Cu
Einbaulage: Senkrecht (s)

Abmessungen:
Verbundmantelrohr - Nennweite: 2 x DN 100
Mediumrohr - Außendurchmesser: 2 x 114,3 mm
Mantelrohr - Außendurchmesser: 355 mm
Schenkellänge: 1,0 x 1,0 m

Fabrikat: isoplus  oder gleichwertig
Menge: 1,000 St

**08.06.0009 Bogen xx°-s Doppelrohr DN 125 (2 x 139,7/450) senkecht**
*** Bedarfsposition ohne GB
Bogen xx°-s Doppelrohr DN 125 (2 x 139,7/450), 1,0x1,0m, inkl. IPS, prod. nach DIN EN 15698-1 und EN 448

Mediumrohr: P235GH
Mantelrohr: PEHD
Dämmdicke: 1x verstärkt
Netzüberwachung: IPS-Cu
Einbaulage: Senkrecht (s)

Abmessungen:
Verbundmantelrohr - Nennweite: 2 x DN 125
Mediumrohr - Außendurchmesser: 2 x 139,7 mm
Mantelrohr - Außendurchmesser: 450 mm
Schenkellänge: 1,0 x 1,0 m

Fabrikat: isoplus  oder gleichwertig
Menge: 1,000 St

*Hinweis: Hinweis*
T - A B Z W E I G

werkmäßig gedämmt wie Leitungen, liefern.
Sollte bei einer Beauftragung an uns der rohrstatische Nachweis eine T-Stück-Ausführung nach DIN EN 10253-2 (mit bzw. ohne Reduzierung) erfordern, so werden die Mehrkosten verrechnet.

#### 08.07 Abzweige

**08.07.0001 Abzweig 90°, gerade, Doppelrohr DN 80/32**
Abzweig 90°, gerade, Doppelrohr DN 80/32 (2x88,9/280)-(2x42,4/180), prod. nach DIN EN 15698-1 und EN 448

Art.Nr.: ADGIPGGP1080032
Mediumrohr Durchgang: P235GH
Mediumrohr Abgang: P235GH
Mantelrohr: PEHD
Dämmdicke: 1x verstärkt
Netzüberwachung: IPS-Cu
Abmessungen:
Verbundmantelrohr - Nennweite: 2x DN 80 - 2x DN 32
Mediumrohr - Außendurchm.: 2x 88,9 mm - 2x 42,4 mm
Mantelrohr - Außendurchmesser: 280 mm - 180 mm
Fabrikat: isoplus  oder gleichwertig
Menge: 2,000 St

**08.07.0002 Abzweig 90°, gerade, Doppelrohr DN 80/40**
*** Bedarfsposition ohne GB
Abzweig 90°, gerade, Doppelrohr DN 80/40 (2x88,9/280)-(2x48,3/180), prod. nach DIN EN 15698-1 und EN 448

Art.Nr.: ADGIPGGP1080040
Mediumrohr Durchgang: P235GH
Mediumrohr Abgang: P235GH
Mantelrohr: PEHD
Dämmdicke: 1x verstärkt
Netzüberwachung: IPS-Cu
Abmessungen:
Verbundmantelrohr - Nennweite: 2x DN 80 - 2x DN 40
Mediumrohr - Außendurchm.: 2x 88,9 mm - 2x 48,3 mm
Mantelrohr - Außendurchmesser: 280 mm - 180 mm
Fabrikat: isoplus  oder gleichwertig
Menge: 1,000 St

**08.07.0003 Abzweig 90°, gerade, Doppelrohr DN 80/50**
Abzweig 90°, gerade, Doppelrohr DN 80/50 (2x88,9/280)-(2x60,3/225), prod. nach DIN EN 15698-1 und EN 448

Art.Nr.: ADGIPGGP1080050
Mediumrohr Durchgang: P235GH
Mediumrohr Abgang: P235GH
Mantelrohr: PEHD
Dämmdicke: 1x verstärkt
Netzüberwachung: IPS-Cu
Abmessungen:
Verbundmantelrohr - Nennweite: 2x DN 80 - 2x DN 50
Mediumrohr - Außendurchm.: 2x 88,9 mm - 2x 60,3 mm
Mantelrohr - Außendurchmesser: 280 mm - 225 mm
Fabrikat: isoplus  oder gleichwertig
Menge: 1,000 St

**08.07.0004 Abzweig 90°, gerade, Doppelrohr DN 100/32**
Abzweig 90°, gerade, Doppelrohr DN 100/32 (2x114,3/355)-(2x42,4/180), prod. nach DIN EN 15698-1 und EN 448

Art.Nr.: ADGIPGGP1100032
Mediumrohr Durchgang: P235GH
Mediumrohr Abgang: P235GH
Mantelrohr: PEHD
Dämmdicke: 1x verstärkt
Netzüberwachung: IPS-Cu
Abmessungen:
Verbundmantelrohr - Nennweite: 2x DN 100 - 2x DN 32
Mediumrohr - Außendurchm.: 2x 114,3 mm - 2x 42,4 mm
Mantelrohr - Außendurchmesser: 355 mm - 180 mm
Fabrikat: isoplus oder gleichwertig
Menge: 2,000 St

**08.07.0005 Abzweig 90°, gerade, Doppelrohr DN 100/40**
*** Bedarfsposition ohne GB
Abzweig 90°, gerade, Doppelrohr DN 100/40 (2x114,3/355)-(2x48,3/180), prod. nach DIN EN 15698-1 und EN 448

Art.Nr.: ADGIPGGP1100040
Mediumrohr Durchgang: P235GH
Mediumrohr Abgang: P235GH
Mantelrohr: PEHD
Dämmdicke: 1x verstärkt
Netzüberwachung: IPS-Cu
Abmessungen:
Verbundmantelrohr - Nennweite: 2x DN 100 - 2x DN 40
Mediumrohr - Außendurchm.: 2x 114,3 mm - 2x 48,3 mm
Mantelrohr - Außendurchmesser: 355 mm - 180 mm
Fabrikat: isoplus oder gleichwertig
Menge: 1,000 St

**08.07.0006 Abzweig 90°, gerade, Doppelrohr DN 100/50**
Abzweig 90°, gerade, Doppelrohr DN 100/50 (2x114,3/355)-(2x60,3/225), prod. nach DIN EN 15698-1 und EN 448

Art.Nr.: ADGIPGGP1100050
Mediumrohr Durchgang: P235GH
Mediumrohr Abgang: P235GH
Mantelrohr: PEHD
Dämmdicke: 1x verstärkt
Netzüberwachung: IPS-Cu
Abmessungen:
Verbundmantelrohr - Nennweite: 2x DN 100 - 2x DN 50
Mediumrohr - Außendurchm.: 2x 114,3 mm - 2x 60,3 mm
Mantelrohr - Außendurchmesser: 355 mm - 225 mm
Fabrikat: isoplus  oder gleichwertig
Menge: 4,000 St

**08.07.0007 Abzweig 90°, gerade, Doppelrohr DN 125/32**
Abzweig 90°, gerade, Doppelrohr DN 125/32 (2x139,7/450)-(2x42,4/180), prod. nach DIN EN 15698-1 und EN 448

Art.Nr.: ADGIPGGP1125032
Mediumrohr Durchgang: P235GH
Mediumrohr Abgang: P235GH
Mantelrohr: PEHD
Dämmdicke: 1x verstärkt
Netzüberwachung: IPS-Cu
Abmessungen:
Verbundmantelrohr - Nennweite: 2x DN 125 - 2x DN 32
Mediumrohr - Außendurchmesser: 2x 139,7 mm - 2x 42,4 mm
Mantelrohr - Außendurchmesser: 450 mm - 180 mm
Fabrikat: isoplus  oder gleichwertig
Menge: 2,000 St

**08.07.0008 Abzweig 90°, gerade, Doppelrohr DN 125/40**
*** Bedarfsposition ohne GB
Abzweig 90°, gerade, Doppelrohr DN 125/40 (2x139,7/450)-(2x48,3/180), prod. nach DIN EN 15698-1 und EN 448

Art.Nr.: ADGIPGGP1125040
Mediumrohr Durchgang: P235GH
Mediumrohr Abgang: P235GH
Mantelrohr: PEHD
Dämmdicke: 1x verstärkt
Netzüberwachung: IPS-Cu
Abmessungen:
Verbundmantelrohr - Nennweite: 2x DN 125 - 2x DN 40
Mediumrohr - Außendurchm.: 2x 139,7 mm - 2x 48,3 mm
Mantelrohr - Außendurchmesser: 450 mm - 180 mm
Fabrikat: isoplus oder gleichwertig
Menge: 1,000 St

**08.07.0009 Abzweig 90°, gerade, Doppelrohr DN 125/50**
Abzweig 90°, gerade, Doppelrohr DN 125/50 (2x139,7/450)-(2x60,3/225), prod. nach DIN EN 15698-1 und EN 448

Art.Nr.: ADGIPGGP1125050
Mediumrohr Durchgang: P235GH
Mediumrohr Abgang: P235GH
Mantelrohr: PEHD
Dämmdicke: 1x verstärkt
Netzüberwachung: IPS-Cu
Abmessungen:
Verbundmantelrohr - Nennweite: 2x DN 125 - 2x DN 50
Mediumrohr - Außendurchm.: 2x 139,7 mm - 2x 60,3 mm
Mantelrohr - Außendurchmesser: 450 mm - 225 mm
Fabrikat: isoplus oder gleichwertig
Menge: 2,000 St

**08.07.0010 Reduzierstück Doppelrohr DN 80/65(2x88,9/280)-(2x76,1/250)**
Reduzierstück Doppelrohr DN 80/65(2x88,9/280)-(2x76,1/250), inkl. IPS, DIN EN 15698-1 und EN 448

Mediumrohr: P235GH
Mantelrohr: PEHD
Dämmdicke: 1x verstärkt
Netzüberwachung: IPS-Cu

Abmessungen:
Verbundmantelrohr - Nennweite: 2x DN 80 - 2x DN 65
Mediumrohr - Außendurchm.: 2x 88,9 mm - 2x 76,1 mm
Mantelrohr - Außendurchmesser: 280 mm - 250 mm

Fabrikat: isoplus  oder gleichwertig
Menge: 1,000 St

**08.07.0011 Reduzierstück Doppelrohr DN 100/80(2x114,3/355)-(2x88,9/280)**
Reduzierstück Doppelrohr DN 100/80(2x114,3/355)-(2x88,9/280), inkl. IPS, DIN EN 15698-1 und EN 448

Mediumrohr: P235GH
Mantelrohr: PEHD
Dämmdicke: 1x verstärkt
Netzüberwachung: IPS-Cu

Abmessungen:
Verbundmantelrohr - Nennweite: 2x DN 100 - 2x DN 80
Mediumrohr - Außendurchm.: 2x 114,3 mm - 2x 88,9 mm
Mantelrohr - Außendurchmesser: 355 mm - 280 mm

Fabrikat: isoplus  oder gleichwertig
Menge: 1,000 St

**08.07.0012 Reduzierstück Doppelrohr DN 125/100(2x139,7/450)-(2x114,3/355)**
Reduzierstück Doppelrohr DN 125/100(2x139,7/450)-(2x114,3/355), inkl. IPS, DIN EN 15698-1 und EN 448

Mediumrohr: P235GH
Mantelrohr: PEHD
Dämmdicke: 1x verstärkt
Netzüberwachung: IPS-Cu

Abmessungen:
Verbundmantelrohr - Nennweite: 2x DN 125 - 2x DN 100
Mediumrohr - Außendurchm.: 2x 139,7 mm - 2x 114,3 mm
Mantelrohr - Außendurchmesser: 450 mm - 355 mm

Fabrikat: isoplus  oder gleichwertig
Menge: 1,000 St

*Hinweis: Einmalkugelhahn (Bedarfsanschlusskugelhahn)*
Einmalkugelhahn (Bedarfsanschlusskugelhahn)

Dient zum Abschluss eines Bauabschnittes, der zu einem späteren Zeitpunkt weitergeführt wird.
inkl. einseitig aufgeschweißtem Klöpperboden als Abschluß,
Klöpperboden separate LV-Pos,
beidseitig Anschweißende,
Bedarfsanschlußhahn mit Madenschraube und Sechskantloch für Schlüsselbetätigung,
Spindel mit Kerbe als Stellungsanzeige,
unisoliert, liefern

**08.07.0013 Einmalkugelhahn Broen DN 125 (139,7), reduzierter Durchgang**
*** Bedarfsposition ohne GB
Einmalkugelhahn Broen DN 125 (139,7), reduzierter Durchgang

Abmessungen:
Kugelhahn - Nennweite: DN 125
Mediumrohr - Außendurchmesser: 139,7 mm
Typ: Broen, reduzierter Durchgang, PN 25
Fabrikat: Broen  oder gleichwertig
Menge: 1,000 St

**08.07.0014 ELE/ELÜ Doppel-/2xEinzelrohr DN 80/2xDN25 (2x88,9/280)-2x(33,7/110), AG-Anschluß, DIN EN 15698-1, DIN EN 448**
*** Bedarfsposition ohne GB
Art.Nr.: ELDIPGGP1080025
Mediumrohr Durchgang: P235GH
Mediumrohr Abgang: P235GH
Mantelrohr: PEHD
Dämmdicke: 1x verstärkt
Netzüberwachung: IPS-Cu
Abmessungen:
Verbundmantelrohr - Nennweite: 2x DN 80 - 2x DN 25
Mediumrohr - Außendurchmesser: 2x 88,9 mm - 2x 33,7 mm
Mantelrohr - Außendurchmesser: 280 mm - 2x 110 mm
Fabrikat: isoplus oder gleichwertig
Menge: 1,000 St

**08.07.0015 ELE/ELÜ Doppel-/2xEinzelrohr DN 100/2xDN25 (2x114,3/355)-2x(33,7/110), AG-Anschluß, DIN EN 15698-1, DIN EN 448**
*** Bedarfsposition ohne GB
Art.Nr.: ELDIPGGP1100025
Mediumrohr Durchgang: P235GH
Mediumrohr Abgang: P235GH
Mantelrohr: PEHD
Dämmdicke: 1x verstärkt
Netzüberwachung: IPS-Cu
Abmessungen:
Verbundmantelrohr - Nennweite: 2x DN 100 - 2x DN 25
Mediumrohr - Außendurchmesser: 2x 114,3 mm - 2x 33,7 mm
Mantelrohr - Außendurchmesser: 355 mm - 2x 110 mm
Fabrikat: isoplus oder gleichwertig
Menge: 1,000 St

**08.07.0016 ELE/ELÜ Doppel-/2xEinzelrohr DN 125/2xDN25 (2x139,7/450)-2x(33,7/140), AG-Anschluß, DIN EN 15698-1, DIN EN 448**
*** Bedarfsposition ohne GB
Art.Nr.: ELDIPGGP1125025
Mediumrohr Durchgang: P235GH
Mediumrohr Abgang: P235GH
Mantelrohr: PEHD
Dämmdicke: 1x verstärkt
Netzüberwachung: IPS-Cu
Abmessungen:
Verbundmantelrohr - Nennweite: 2x DN 125 - 2x DN 25
Mediumrohr - Außendurchmesser: 2x 139,7 mm - 2x 33,7 mm
Mantelrohr - Außendurchmesser: 450 mm - 2x 140 mm
Fabrikat: isoplus oder gleichwertig
Menge: 1,000 St

#### 08.08 Klöpperböden

*Hinweis: Klöpperboden*
bis PN40
zum Verschließen Rohrende, z.B. nach Bedarfskugelhahn,
DIN EN10253-1
235GH
Rohrenden mit abgeschrägten Rohrenden bzw. Schweißfase
liefern, ansonsten anfasen zum Schweißen vor Ort,
montieren und anschweißen

Schweißnaht wird separat vergütet

**08.08.0001 Klöpperboden DN 125**
Klöpperboden DN 125 für Mediumrohr 139,7x3,6 mm
Menge: 2,000 St

**08.08.0002 Klöpperboden DN 100**
*** Bedarfsposition ohne GB
Klöpperboden DN 100 für Mediumrohr 114,3x3,6 mm
Menge: 1,000 St

**08.08.0003 Klöpperboden DN 80**
*** Bedarfsposition ohne GB
Klöpperboden DN 80 für Mediumrohr 88,9x3,2 mm
Menge: 1,000 St

#### 08.09 Straßenkappen

**08.09.0001 Straßenkappe FW Gr2**
*** Bedarfsposition ohne GB
Strassenkappe aus Gusseisen Grauguss
mit dämpfender Einlage
Größe 2
DVGW geprüft nach DIN 3580, starr
Bolzen und Steg aus nichtrostendem Stahl
Aufschrift „FERNWÄRME“
Fabrikat: HYDROTEC oder gleichwertig
inklusive Tragplatte
nur liefern
Menge: 1,000 St

**08.09.0002 Straßenkappe FW Gr3**
*** Bedarfsposition ohne GB
Strassenkappe aus Gusseisen Grauguss
mit dämpfender Einlage
Größe 3
DVGW geprüft nach DIN 3580, starr
Bolzen und Steg aus nichtrostendem Stahl
Aufschrift „FERNWÄRME“
Fabrikat: HYDROTEC oder gleichwertig
inklusive Tragplatte
nur liefern
Menge: 1,000 St

**08.09.0003 Straßenkappe FW Gr4**
*** Bedarfsposition ohne GB
Strassenkappe aus Gusseisen Grauguss
mit dämpfender Einlage
Größe 4
DVGW geprüft nach DIN 3580, starr
Bolzen und Steg aus nichtrostendem Stahl
Aufschrift „FERNWÄRME“
Fabrikat: HYDROTEC oder gleichwertig
inklusive Tragplatte
nur liefern
Menge: 1,000 St

**08.09.0004 Straßenkappe FW Gr5**
*** Bedarfsposition ohne GB
Strassenkappe aus Gusseisen Grauguss
mit dämpfender Einlage
Größe 5
DVGW geprüft nach DIN 3580, starr
Bolzen und Steg aus nichtrostendem Stahl
Aufschrift „FERNWÄRME“
Fabrikat: HYDROTEC oder gleichwertig
inklusive Tragplatte
nur liefern
Menge: 1,000 St

#### 08.10 Schweißnähte und Trennschnitte

**08.10.0001 Rundschweißnaht DN 125**
Menge: 56,000 St

**08.10.0002 Rundschweißnaht DN 100**
Menge: 68,000 St

**08.10.0003 Rundschweißnaht DN 80**
Menge: 32,000 St

**08.10.0004 Trennschnitt DN 125**
Trennschnitt DN 125/125/450
Menge: 8,000 St

**08.10.0005 Trennschnitt DN 100**
Trennschnitt DN 100/100/355
Menge: 10,000 St

**08.10.0006 Trennschnitt DN 80**
Trennschnitt DN 80/80/280
Menge: 5,000 St

**08.10.0007 Zulage Segmentnaht DN 80**
Zulage Segmentnaht wie vor beschrieben für Stahlrohr DN 80
Menge: 2,000 St

**08.10.0008 Zulage Segmentnaht DN 100**
Zulage Segmentnaht wie vor beschrieben für Stahlrohr DN 100
Menge: 2,000 St

**08.10.0009 Zulage Segmentnaht DN 125**
Zulage Segmentnaht wie vor beschrieben für Stahlrohr DN 125
Menge: 2,000 St

#### 08.11 Schweißnahtüberprüfung

*Hinweis: Dichtheistprüfung mit schaumbildendem Mittel*
Luftdruckprüfung nach FW 602-8.1
oder Vakuumprüfung nach FW 602-8.2
inklusive Protokoll, sämtlicher Geräte, Materialien, Vorbereitungsarbeiten und Anfahrt Personal
Prüfumfang: 100% der Rundnähte

**08.11.0001 Schweißnahtprüfung DN20 bis DN50**
Dichtheitsprüfung wie vor beschrieben durchführen
Menge: 130,000 St

**08.11.0002 Schweißnahtprüfung DN65 bis DN80**
Dichtheitsprüfung wie vor beschrieben durchführen
Menge: 42,000 St

**08.11.0003 Schweißnahtprüfung DN100 bis DN150**
Dichtheitsprüfung wie vor beschrieben durchführen
Menge: 124,000 St

*Hinweis: Hinweis Ultraschallprüfung*
Ultraschallprüfung an metallischen Werkstoffen DIN EN ISO 5577 und Anlage 1 zum AD-Merkblatt HP 5/3, an Rundnähten und Erstellen des Prüfprotokolls
Prüfumgang: ca. 10% der Rundnähte

**08.11.0004 Anfahrt Schweißnahtprüfer**
Menge: 3,000 St

**08.11.0005 Ultraschallprüfung Naht DN32**
Ultraschallprüfung an metallischen Werkstoffen DIN EN ISO 5577 und Anlage 1 zum AD-Merkblatt HP 5/3, an Rundnähten und Erstellen des Prüfprotokolls
Menge: 6,000 St

**08.11.0006 Ultraschallprüfung Naht DN50**
Ultraschallprüfung an metallischen Werkstoffen DIN EN ISO 5577 und Anlage 1 zum AD-Merkblatt HP 5/3, an Rundnähten und Erstellen des Prüfprotokolls
Menge: 8,000 St

**08.11.0007 Ultraschallprüfung Naht DN65**
Ultraschallprüfung an metallischen Werkstoffen DIN EN ISO 5577 und Anlage 1 zum AD-Merkblatt HP 5/3, an Rundnähten und Erstellen des Prüfprotokolls
Menge: 2,000 St

**08.11.0008 Ultraschallprüfung Naht DN80**
Ultraschallprüfung an metallischen Werkstoffen DIN EN ISO 5577 und Anlage 1 zum AD-Merkblatt HP 5/3, an Rundnähten und Erstellen des Prüfprotokolls
Menge: 4,000 St

**08.11.0009 Ultraschallprüfung Naht DN100**
Ultraschallprüfung an metallischen Werkstoffen DIN EN ISO 5577 und Anlage 1 zum AD-Merkblatt HP 5/3, an Rundnähten und Erstellen des Prüfprotokolls
Menge: 8,000 St

**08.11.0010 Ultraschallprüfung Naht DN125**
Ultraschallprüfung an metallischen Werkstoffen DIN EN ISO 5577 und Anlage 1 zum AD-Merkblatt HP 5/3, an Rundnähten und Erstellen des Prüfprotokolls
Menge: 8,000 St

*Hinweis: Hinweis Durchstrahlungsprüfung*
Durchstrahlungsprüfung von Schmelzschweißverbindungen an Rundschweißnähten DIN EN ISO 17636-1, einschl. Entwickeln und Auswerten des Filmmaterials und Erstellen des Prüfprotokolls, an Rundnähten
Prüfumfang: ca. 10% der Rundschweißnähte

#### 08.12 Muffen

*Hinweis: Verbindungsmuffen*
als wasserdichte Isolierung an den Schweißverbindungen,
liefern, dämmen und dichten.
Grundsätzlich liegt die Wasserhaltung der Gräben beim Tiefbauer. Bis zum Abschluss der Dämm- und Dichtarbeiten der Verbindungsmuffen hat der Verleger im Bereich der betreffenden Muffe(n) für die Entwässerung und Freihaltung des benötigten Rohrgrabenabschnitts zu sorgen.
Die Verbindungsmuffen sind unbedingt, MIT der Folie, welche sie vor Feuchtigkeit und Schmutz schützt, vor dem Verschweißen der Rohrleitung vom Rohrverleger aufzuschieben. Die Schutzfolie darf vor der Verarbeitung NICHT entfernt werden! Für den Fall, dass dies versäumt wurde, gehen die Kosten für den zusätzlich entstehenden Montageaufwand zu Lasten des AN.
Vernetzte doppeldichtende Abschrumpfmuffe
mit je 2 Entlüftungs- bzw. Einschweißstopfen.
Typ "isojoint X" ohne Manschetten
Nicht als Montagemuffe einsetzbar

liefern, Ausschäumen und Abdichten

**08.12.0001 Isojoint X-Schrumpfmuffe Da = 450 mm**
Isojoint X-Schrumpfmuffe Da = 450 mm

produziert nach EN 489
Inkl Zubehör

PE-Mantelrohrdurchmesser: 450 mm
Muffenlänge: Standard
Fabrikat isoplus oder gleichwertig
Menge: 27,000 St

**08.12.0002 Isojoint X-Schrumpfmuffe Da = 355 mm**
Isojoint X-Schrumpfmuffe Da = 355 mm

produziert nach EN 489
Inkl Zubehör

PE-Mantelrohrdurchmesser: 355 mm
Muffenlänge: Standard
Fabrikat isoplus oder gleichwertig
Menge: 34,000 St

**08.12.0003 Isojoint X-Schrumpfmuffe Da = 280 mm**
Isojoint X-Schrumpfmuffe Da = 280 mm

produziert nach EN 489
Inkl Zubehör

PE-Mantelrohrdurchmesser: 280 mm
Muffenlänge: Standard
Fabrikat isoplus oder gleichwertig
Menge: 16,000 St

**08.12.0004 Isojoint X-Schrumpfmuffe Da = 250 mm**
Isojoint X-Schrumpfmuffe Da = 250 mm

produziert nach EN 489
Inkl Zubehör

PE-Mantelrohrdurchmesser: 250 mm
Muffenlänge: Standard
Fabrikat isoplus oder gleichwertig
Menge: 5,000 St

**08.12.0005 Isojoint X-Schrumpfmuffe Da = 225 mm**
Isojoint X-Schrumpfmuffe Da = 225 mm

produziert nach EN 489
Inkl Zubehör

PE-Mantelrohrdurchmesser: 225 mm
Muffenlänge: Standard
Fabrikat isoplus oder gleichwertig
Menge: 22,000 St

**08.12.0006 Isojoint X-Schrumpfmuffe Da = 180 mm**
Isojoint X-Schrumpfmuffe Da = 180 mm

produziert nach EN 489
Inkl Zubehör

PE-Mantelrohrdurchmesser: 180 mm
Muffenlänge: Standard
Fabrikat isoplus oder gleichwertig
Menge: 15,000 St

*Hinweis: Montagemuffe*
zum nachträglichen Anbringung der Muffenverbindung aus PE nach der Trassenmontage. Montagemuffen sind längs aufgetrennt, werden über die Verbindungsstelle geklappt und verschweißt.

inkl. Zubehör

liefern, Montage, Schweißen der PE-Nähte, Abschäumen und Abdichten

Grundsätzlich liegt die Wasserhaltung der Gräben beim Tiefbauer. Bis zum Abschluss der Dämm- und Dichtarbeiten der Montagemuffen hat der Verleger im Bereich der betreffenden Muffe(n) für die Entwässerung und Freihaltung des benötigten Rohrgrabenabschnitts zu sorgen.

**08.12.0007 Montagemuffe Da = 450 mm**
*** Bedarfsposition ohne GB
Montagemuffe Da = 450 mm

PE-Mantelrohrdurchmesser: 450 mm
Muffenlänge: 1000mm

inkl. Zubehör

liefern und montieren

Montage, Schweißen der PE-Nähte, Abschäumen und Abdichten
Menge: 1,000 St

**08.12.0008 Montagemuffe Da = 355 mm**
*** Bedarfsposition ohne GB
Montagemuffe Da = 355 mm

PE-Mantelrohrdurchmesser: 355 mm
Muffenlänge: 1000mm

inkl. Zubehör

liefern und montieren

Montage, Schweißen der PE-Nähte, Abschäumen und Abdichten
Menge: 1,000 St

**08.12.0009 Montagemuffe Da = 280 mm**
*** Bedarfsposition ohne GB
Montagemuffe Da = 280 mm

PE-Mantelrohrdurchmesser: 280 mm
Muffenlänge: 1000mm

inkl. Zubehör

liefern und montieren

Montage, Schweißen der PE-Nähte, Abschäumen und Abdichten
Menge: 1,000 St

**08.12.0010 Montagemuffe Da = 250 mm**
*** Bedarfsposition ohne GB
Montagemuffe Da = 250 mm

PE-Mantelrohrdurchmesser: 250 mm
Muffenlänge: 1000mm

inkl. Zubehör

liefern und montieren

Montage, Schweißen der PE-Nähte, Abschäumen und Abdichten
Menge: 1,000 St

**08.12.0011 Montagemuffe Da = 225 mm**
*** Bedarfsposition ohne GB
Montagemuffe Da = 225 mm

PE-Mantelrohrdurchmesser: 225 mm
Muffenlänge: 1000mm

inkl. Zubehör

liefern und montieren

Montage, Schweißen der PE-Nähte, Abschäumen und Abdichten
Menge: 1,000 St

**08.12.0012 Montagemuffe Da = 180 mm**
*** Bedarfsposition ohne GB
Montagemuffe Da = 180 mm

PE-Mantelrohrdurchmesser: 180 mm
Muffenlänge: 1000mm

inkl. Zubehör

liefern und montieren

Montage, Schweißen der PE-Nähte, Abschäumen und Abdichten
Menge: 1,000 St

*Hinweis: Endmuffen*
als wasserdichter Abschluß der isoplus-Leitungen, die blind im Erdreich enden und erst in einer weiteren Ausbaustufe angeschlossen werden, liefern, dämmen und dichten.

**08.12.0013 Abschrumpf-Endmuffe DA = 450mm**
Abschrumpf-Endmuffe DA = 450 mm

Produziert nach DIN EN 489
inkl. Zubehör

Unvernetzte Abschrumpf-Endmuffe für
PE-Mantelrohrdurchmesser: 450 mm
Muffenlänge: Standard
Fabrikat isoplus  oder gleichwertig
Menge: 1,000 St

**08.12.0014 Abschrumpf-Endmuffe DA = 225mm**
Abschrumpf-Endmuffe DA = 225mm

Produziert nach DIN EN 489
inkl. Zubehör

Unvernetzte Abschrumpf-Endmuffe für
PE-Mantelrohrdurchmesser: 225 mm
Muffenlänge: Standard
Fabrikat isoplus  oder gleichwertig
Menge: 8,000 St

**08.12.0015 Abschrumpf-Endmuffe DA = 180mm**
Abschrumpf-Endmuffe DA = 180mm

Produziert nach DIN EN 489
inkl. Zubehör

Unvernetzte Abschrumpf-Endmuffe für
PE-Mantelrohrdurchmesser: 180 mm
Muffenlänge: Standard
Fabrikat isoplus  oder gleichwertig
Menge: 5,000 St

**08.12.0016 Abschrumpf-Endmuffe DA = 450mm 1m**
*** Bedarfsposition ohne GB
Abschrumpf-Endmuffe DA = 450 mm

Produziert nach DIN EN 489
inkl. Zubehör

Unvernetzte Abschrumpf-Endmuffe für
PE-Mantelrohrdurchmesser: 450 mm
Muffenlänge: 1m
Fabrikat isoplus  oder gleichwertig
Menge: 1,000 St

**08.12.0017 Abschrumpf-Endmuffe DA = 225mm 1m**
*** Bedarfsposition ohne GB
Abschrumpf-Endmuffe DA = 225mm

Produziert nach DIN EN 489
inkl. Zubehör

Unvernetzte Abschrumpf-Endmuffe für
PE-Mantelrohrdurchmesser: 225 mm
Muffenlänge: 1m
Fabrikat isoplus  oder gleichwertig
Menge: 1,000 St

**08.12.0018 Abschrumpf-Endmuffe DA = 180mm 1m**
*** Bedarfsposition ohne GB
Abschrumpf-Endmuffe DA = 180mm

Produziert nach DIN EN 489
inkl. Zubehör

Unvernetzte Abschrumpf-Endmuffe für
PE-Mantelrohrdurchmesser: 180 mm
Muffenlänge: 1m
Fabrikat isoplus  oder gleichwertig
Menge: 1,000 St

#### 08.13 Netzüberwachung

**08.13.0001 Verknüpfung Netzüberwachung pro Rohrverbindung**
Herstellen einer Verbindung der Meldeadern durch
Preßbuchsen und zusätzliche Verlötung zur Vermeidung
von hohen Übergangswiderständen.
Einschließlich Funktionsprüfung
Menge: 135,000 St

*Hinweis: Kabelausführung*
Kabelausführung
zur Herstellung einer druckwasserdichten und
zugentlasteten Sensordrahtausführung und zum
Einschweißen in das PEHD-Rohr von schweißbaren Muffen.
Bestehend aus einem 150 mm langen PEHD-Rohr Ø 63 mm,
PN 10. Zum Lieferumfang gehört eine Ringraumdichtung,
eine Schrumpfendkappe sowie zum Schutz gegen axiale
Bewegung eine Dehnungspolsterplatte 240 x 240 x 80 mm.
Zur ordnungsgemäßen Installation der IPS-KAF ist
zusätzlich je IPS-KAF-Paar (bei Vor- und Rücklauf) ein
Messpfahl oder je IPS-KAF-Stück eine
Kabelverbindungsdose bzw. -muffe vorzusehen!
Kabelausführung, liefern und montieren

**08.13.0002 Kabelausführung aus PE-Verbindungsmuffen Typ KAF**
*** Bedarfsposition ohne GB
Kabelausführung aus PE-Verbindungsmuffen Typ KAF
Art. Nr.: NUEZIKAFL
IPS-KAF
Fabrikat: isoplus oder gleichwertig
Kabelausführung, liefern, verdrahten und montieren
Menge: 1,000 St

*Hinweis: Erdverbindungskabel IPS-EK*
Erdverbindungskabel IPS-EK
Zur erdverlegten Verkabelung der Sensoradern an
Verbindungsmuffen die mit einer Kabelausführung IPS-KAF
bestückt sind und zur Weiterschaltung an z.B. einen
Messstellenpfosten IPS-MSP.

**08.13.0003 Erdverbindungskabel NYY 5 x 1,5 mm²**
*** Bedarfsposition ohne GB
Erdverbindungskabel NYY 5 x 1,5 mm²
Typ VK-ER-5
nur liefern, Verlegung bauseits
Menge: 1,000 m

#### 08.14 -Hausanschlußleitungen-

*Hinweis: Mantelrohrsystem*

**08.14.0001 Doppelrohr DN 32 (2x42,4x3,2/180)**
Doppelrohr DN 32 (2x42,4x3,2/180) inkl. IPS, Wandstärke nach FW 401, prod. nach DIN EN 15698-1

Mediumrohr: P235GH, geschweißt
Mantelrohr: PEHD
Dämmdicke: 1x verstärkt
Netzüberwachung: IPS-Cu

Abmessungen:
Verbundmantelrohr - Nennweite: 2x DN 32
Mediumrohr - Außendurchmesser: 2x 42,4 mm
Mediumrohr - Wandstärke: 2x 3,2 mm
Mantelrohr - Außendurchmesser: 180 mm

Fabrikat: isoplus  oder gleichwertig
Menge: 40,000 m

**08.14.0002 Doppelrohr DN 40 (2x48,3x3,2/180)**
*** Bedarfsposition ohne GB
Doppelrohr DN 40 (2x48,3x3,2/180) inkl. IPS, Wandstärke nach FW 401, prod. nach DIN EN 15698-1

Mediumrohr: P235GH, geschweißt
Mantelrohr: PEHD
Dämmdicke: 1x verstärkt
Netzüberwachung: IPS-Cu

Abmessungen:
Verbundmantelrohr - Nennweite: 2x DN 40
Mediumrohr - Außendurchmesser: 2x 48,3 mm
Mediumrohr - Wandstärke: 2x 3,2 mm
Mantelrohr - Außendurchmesser: 180 mm

Fabrikat: isoplus
 oder gleichwertig
Menge: 1,000 m

**08.14.0003 Doppelrohr DN 50 (2x60,3x3,2/225)**
Doppelrohr DN 50 (2x60,3x3,2/225) inkl. IPS, Wandstärke nach FW 401, prod. nach DIN EN 15698-1

Mediumrohr: P235GH, geschweißt
Mantelrohr: PEHD
Dämmdicke: 1x verstärkt
Netzüberwachung: IPS-Cu

Abmessungen:
Verbundmantelrohr - Nennweite: 2x DN 50
Mediumrohr - Außendurchmesser: 2x 60,3 mm
Mediumrohr - Wandstärke: 2x 3,2 mm
Mantelrohr - Außendurchmesser: 225 mm

Fabrikat: isoplus  oder gleichwertig
Menge: 40,000 m

**08.14.0004 Doppelrohr DN 65 (2x76,1x3,2/250)**
Doppelrohr DN 65 (2x76,1x3,2/250) inkl. IPS, Wandstärke nach FW 401, prod. nach DIN EN 15698-1

Mediumrohr: P235GH, geschweißt
Mantelrohr: PEHD
Dämmdicke: 1x verstärkt
Netzüberwachung: IPS-Cu

Abmessungen:
Verbundmantelrohr - Nennweite: 2x DN 65
Mediumrohr - Außendurchmesser: 2x 76,1 mm
Mediumrohr - Wandstärke: 2x 3,2 mm
Mantelrohr - Außendurchmesser: 250 mm

Fabrikat: isoplus  oder gleichwertig
Menge: 6,000 m

*Hinweis: Bögen*

**08.14.0005 Bogen 90°-w Doppelrohr DN 32 (2 x 42,4/180) waagrecht**
Bogen 90°-w Doppelrohr DN 32 (2 x 42,4/180), 1,0x1,0m, inkl. IPS, prod. nach DIN EN 15698-1 und EN 448

Mediumrohr: P235GH
Mantelrohr: PEHD
Dämmdicke: 1x verstärkt
Netzüberwachung: IPS-Cu
Einbaulage: Waagerecht (w)

Abmessungen:
Verbundmantelrohr - Nennweite: 2 x DN 32
Mediumrohr - Außendurchmesser: 2 x 42,4 mm
Mantelrohr - Außendurchmesser: 180 mm
Schenkellänge: 1,0 x 1,0 m

Fabrikat: isoplus  oder gleichwertig
Menge: 10,000 St

**08.14.0006 Bogen 90°-w Doppelrohr DN 40 (2 x 48,3/180) waagrecht**
*** Bedarfsposition ohne GB
Bogen 90°-w Doppelrohr DN 40 (2 x 48,3/180), 1,0x1,0m, inkl. IPS, prod. nach DIN EN 15698-1 und EN 448

Mediumrohr: P235GH
Mantelrohr: PEHD
Dämmdicke: 1x verstärkt
Netzüberwachung: IPS-Cu
Einbaulage: Waagerecht (w)

Abmessungen:
Verbundmantelrohr - Nennweite: 2 x DN 40
Mediumrohr - Außendurchmesser: 2 x 48,3 mm
Mantelrohr - Außendurchmesser: 180 mm
Schenkellänge: 1,0 x 1,0 m

Fabrikat: isoplus  oder gleichwertig
Menge: 1,000 St

**08.14.0007 Bogen 90°-w Doppelrohr DN 50 (2 x 60,3/225) waagrecht**
Bogen 90°-w Doppelrohr DN 50 (2 x 60,3/225), 1,0x1,0m, inkl. IPS, prod. nach DIN EN 15698-1 und EN 448

Mediumrohr: P235GH
Mantelrohr: PEHD
Dämmdicke: 1x verstärkt
Netzüberwachung: IPS-Cu
Einbaulage: Waagerecht (w)

Abmessungen:
Verbundmantelrohr - Nennweite: 2 x DN 50
Mediumrohr - Außendurchmesser: 2 x 60,3 mm
Mantelrohr - Außendurchmesser: 225 mm
Schenkellänge: 1,0 x 1,0 m

Fabrikat: isoplus  oder gleichwertig
Menge: 14,000 St

**08.14.0008 Bogen 90°-w Doppelrohr DN 65 (2 x 76,1/250) waagrecht**
Bogen 90°-w Doppelrohr DN 65 (2 x 76,1/250), 1,0x1,0m, inkl. IPS, prod. nach DIN EN 15698-1 und EN 448

Mediumrohr: P235GH
Mantelrohr: PEHD
Dämmdicke: 1x verstärkt
Netzüberwachung: IPS-Cu
Einbaulage: Waagerecht (w)

Abmessungen:
Verbundmantelrohr - Nennweite: 2 x DN 65
Mediumrohr - Außendurchmesser: 2 x 76,1 mm
Mantelrohr - Außendurchmesser: 250 mm
Schenkellänge: 1,0 x 1,0 m

Fabrikat: isoplus  oder gleichwertig
Menge: 1,000 St

**08.14.0009 Bogen xx°-w Doppelrohr DN 32 (2 x 42,4/180) waagrecht**
*** Bedarfsposition ohne GB
Bogen xx°-w Doppelrohr DN 32 (2 x 42,4/180), 1,0x1,0m, inkl. IPS, prod. nach DIN EN 15698-1 und EN 448

Mediumrohr: P235GH
Mantelrohr: PEHD
Dämmdicke: 1x verstärkt
Netzüberwachung: IPS-Cu
Einbaulage: Waagerecht (w)

Abmessungen:
Verbundmantelrohr - Nennweite: 2 x DN 32
Mediumrohr - Außendurchmesser: 2 x 42,4 mm
Mantelrohr - Außendurchmesser: 180 mm
Schenkellänge: 1,0 x 1,0 m

Fabrikat: isoplus  oder gleichwertig
Menge: 1,000 St

**08.14.0010 Bogen xx°-w Doppelrohr DN 40 (2 x 48,3/180) waagrecht**
*** Bedarfsposition ohne GB
Bogen xx°-w Doppelrohr DN 40 (2 x 48,3/180), 1,0x1,0m, inkl. IPS, prod. nach DIN EN 15698-1 und EN 448

Mediumrohr: P235GH
Mantelrohr: PEHD
Dämmdicke: 1x verstärkt
Netzüberwachung: IPS-Cu
Einbaulage: Waagerecht (w)

Abmessungen:
Verbundmantelrohr - Nennweite: 2 x DN 40
Mediumrohr - Außendurchmesser: 2 x 48,3 mm
Mantelrohr - Außendurchmesser: 180 mm
Schenkellänge: 1,0 x 1,0 m

Fabrikat: isoplus  oder gleichwertig
Menge: 1,000 St

**08.14.0011 Bogen xx°-w Doppelrohr DN 50 (2 x 60,3/225) waagrecht**
*** Bedarfsposition ohne GB
Bogen xx°-w Doppelrohr DN 50 (2 x 60,3/225), 1,0x1,0m, inkl. IPS, prod. nach DIN EN 15698-1 und EN 448

Mediumrohr: P235GH
Mantelrohr: PEHD
Dämmdicke: 1x verstärkt
Netzüberwachung: IPS-Cu
Einbaulage: Waagerecht (w)

Abmessungen:
Verbundmantelrohr - Nennweite: 2 x DN 50
Mediumrohr - Außendurchmesser: 2 x 60,3 mm
Mantelrohr - Außendurchmesser: 225 mm
Schenkellänge: 1,0 x 1,0 m

Fabrikat: isoplus  oder gleichwertig
Menge: 1,000 St

**08.14.0012 Bogen xx°-w Doppelrohr DN 65 (2 x 76,1/250) waagrecht**
Bogen xx°-w Doppelrohr DN 65 (2 x 76,1/250), 1,0x1,0m, inkl. IPS, prod. nach DIN EN 15698-1 und EN 448

Mediumrohr: P235GH
Mantelrohr: PEHD
Dämmdicke: 1x verstärkt
Netzüberwachung: IPS-Cu
Einbaulage: Waagerecht (w)

Abmessungen:
Verbundmantelrohr - Nennweite: 2 x DN 65
Mediumrohr - Außendurchmesser: 2 x 76,1 mm
Mantelrohr - Außendurchmesser: 250 mm
Schenkellänge: 1,0 x 1,0 m

Fabrikat: isoplus  oder gleichwertig
Menge: 1,000 St

**08.14.0013 Bogen xx°-s Doppelrohr DN 32 (2 x 42,4/180) senkrecht**
*** Bedarfsposition ohne GB
Bogen xx°-s Doppelrohr DN 32 (2 x 42,4/180), 1,0x1,0m, inkl. IPS, prod. nach DIN EN 15698-1 und EN 448

Mediumrohr: P235GH
Mantelrohr: PEHD
Dämmdicke: 1x verstärkt
Netzüberwachung: IPS-Cu
Einbaulage: Senkrecht (s)

Abmessungen:
Verbundmantelrohr - Nennweite: 2 x DN 32
Mediumrohr - Außendurchmesser: 2 x 42,4 mm
Mantelrohr - Außendurchmesser: 180 mm
Schenkellänge: 1,0 x 1,0 m

Fabrikat: isoplus  oder gleichwertig
Menge: 1,000 St

**08.14.0014 Bogen xx°-s Doppelrohr DN 40 (2 x 48,3/180) senkecht**
*** Bedarfsposition ohne GB
Bogen xx°-s Doppelrohr DN 40 (2 x 48,3/180), 1,0x1,0m, inkl. IPS, prod. nach DIN EN 15698-1 und EN 448

Mediumrohr: P235GH
Mantelrohr: PEHD
Dämmdicke: 1x verstärkt
Netzüberwachung: IPS-Cu
Einbaulage: Senkrecht (s)

Abmessungen:
Verbundmantelrohr - Nennweite: 2 x DN 40
Mediumrohr - Außendurchmesser: 2 x 48,3 mm
Mantelrohr - Außendurchmesser: 180 mm
Schenkellänge: 1,0 x 1,0 m

Fabrikat: isoplus  oder gleichwertig
Menge: 1,000 St

**08.14.0015 Bogen xx°-s Doppelrohr DN 50 (2 x 60,3/225) senkecht**
*** Bedarfsposition ohne GB
Bogen xx°-s Doppelrohr DN 50 (2 x 60,3/225), 1,0x1,0m, inkl. IPS, prod. nach DIN EN 15698-1 und EN 448

Mediumrohr: P235GH
Mantelrohr: PEHD
Dämmdicke: 1x verstärkt
Netzüberwachung: IPS-Cu
Einbaulage: Senkrecht (s)

Abmessungen:
Verbundmantelrohr - Nennweite: 2 x DN 50
Mediumrohr - Außendurchmesser: 2 x 60,3 mm
Mantelrohr - Außendurchmesser: 225 mm
Schenkellänge: 1,0 x 1,0 m

Fabrikat: isoplus  oder gleichwertig
Menge: 1,000 St

**08.14.0016 Bogen xx°-s Doppelrohr DN 65 (2 x 76,1/250) senkecht**
*** Bedarfsposition ohne GB
Bogen xx°-s Doppelrohr DN 65 (2 x 76,1/250), 1,0x1,0m, inkl. IPS, prod. nach DIN EN 15698-1 und EN 448

Mediumrohr: P235GH
Mantelrohr: PEHD
Dämmdicke: 1x verstärkt
Netzüberwachung: IPS-Cu
Einbaulage: Senkrecht (s)

Abmessungen:
Verbundmantelrohr - Nennweite: 2 x DN 65
Mediumrohr - Außendurchmesser: 2 x 76,1 mm
Mantelrohr - Außendurchmesser: 250 mm
Schenkellänge: 1,0 x 1,0 m

Fabrikat: isoplus  oder gleichwertig
Menge: 1,000 St

*Hinweis: Abzweige*

**08.14.0017 Abzweig 90°, gerade, Doppelrohr DN 65/50**
*** Bedarfsposition ohne GB
Abzweig 90°, gerade, Doppelrohr DN 65/50 (2x76,1/250)-(2x60,3/225), prod. nach DIN EN 15698-1 und EN 448

Art.Nr.: ADGIPGGP1065050
Mediumrohr Durchgang: P235GH
Mediumrohr Abgang: P235GH
Mantelrohr: PEHD
Dämmdicke: 1x verstärkt
Netzüberwachung: IPS-Cu
Abmessungen:
Verbundmantelrohr - Nennweite: 2x DN 65 - 2x DN 50
Mediumrohr - Außendurchm.: 2x 76,1 mm - 2x 60,3 mm
Mantelrohr - Außendurchmesser: 250 mm - 225 mm
Fabrikat: isoplus  oder gleichwertig
Menge: 1,000 St

**08.14.0018 Abzweig 90°, gerade, Doppelrohr DN 65/40**
*** Bedarfsposition ohne GB
Abzweig 90°, gerade, Doppelrohr DN 65/40 (2x76,1/250)-(2x48,3/180), prod. nach DIN EN 15698-1 und EN 448

Art.Nr.: ADGIPGGP1065040
Mediumrohr Durchgang: P235GH
Mediumrohr Abgang: P235GH
Mantelrohr: PEHD
Dämmdicke: 1x verstärkt
Netzüberwachung: IPS-Cu
Abmessungen:
Verbundmantelrohr - Nennweite: 2x DN 65 - 2x DN 40
Mediumrohr - Außendurchm.: 2x 76,1 mm - 2x 48,3 mm
Mantelrohr - Außendurchmesser: 250 mm - 180 mm
Fabrikat: isoplus  oder gleichwertig
Menge: 1,000 St

**08.14.0019 Abzweig 90°, gerade, Doppelrohr DN 65/32**
*** Bedarfsposition ohne GB
Abzweig 90°, gerade, Doppelrohr DN 65/32 (2x76,1/250)-(2x42,4/180), prod. nach DIN EN 15698-1 und EN 448

Art.Nr.: ADGIPGGP1065032
Mediumrohr Durchgang: P235GH
Mediumrohr Abgang: P235GH
Mantelrohr: PEHD
Dämmdicke: 1x verstärkt
Netzüberwachung: IPS-Cu
Abmessungen:
Verbundmantelrohr - Nennweite: 2x DN 65 - 2x DN 32
Mediumrohr - Außendurchm.: 2x 76,1 mm - 2x 42,4 mm
Mantelrohr - Außendurchmesser: 250 mm - 180 mm
Fabrikat: isoplus  oder gleichwertig
Menge: 1,000 St

**08.14.0020 Reduzierstück Doppelrohr DN 65/50(2x76,1/250)-(2x60,3/225)**
Reduzierstück Doppelrohr DN 65/50(2x76,1/250)-(2x60,3/225), inkl. IPS, DIN EN 15698-1 und EN 448

Mediumrohr: P235GH
Mantelrohr: PEHD
Dämmdicke: 1x verstärkt
Netzüberwachung: IPS-Cu

Abmessungen:
Verbundmantelrohr - Nennweite: 2x DN 65 - 2x DN 50
Mediumrohr - Außendurchm.: 2x 76,1 mm - 2x 60,3 mm
Mantelrohr - Außendurchmesser: 250 mm - 225 mm

Fabrikat: isoplus  oder gleichwertig
Menge: 1,000 St

*Hinweis: Kugelhahn*

**08.14.0021 Einmalkugelhahn Broen DN 32 (42,4), reduzierter Durchgang**
Einmalkugelhahn Broen DN 32 (42,4), reduzierter Durchgang

Abmessungen:
Kugelhahn - Nennweite: DN 32
Mediumrohr - Außendurchmesser: 42,4 mm
Typ: Broen, reduzierter Durchgang, PN 25
Fabrikat: Broen  oder gleichwertig
Menge: 10,000 St

**08.14.0022 Einmalkugelhahn Broen DN 40 (48,3), reduzierter Durchgang**
*** Bedarfsposition ohne GB
Einmalkugelhahn Broen DN 40 (48,3), reduzierter Durchgang

Abmessungen:
Kugelhahn - Nennweite: DN 40
Mediumrohr - Außendurchmesser: 48,3 mm
Typ: Broen, reduzierter Durchgang, PN 25
Fabrikat: Broen  oder gleichwertig
Menge: 1,000 St

**08.14.0023 Einmalkugelhahn Broen DN 50 (60,3), reduzierter Durchgang**
Einmalkugelhahn Broen DN 50 (60,3), reduzierter Durchgang

Abmessungen:
Kugelhahn - Nennweite: DN 50
Mediumrohr - Außendurchmesser: 60,3 mm
Typ: Broen, reduzierter Durchgang, PN 25
Fabrikat: Broen  oder gleichwertig
Menge: 16,000 St

**08.14.0024 Einmalkugelhahn Broen DN 65 (76,1), reduzierter Durchgang**
*** Bedarfsposition ohne GB
Einmalkugelhahn Broen DN 65 (76,1), reduzierter Durchgang

Abmessungen:
Kugelhahn - Nennweite: DN 65
Mediumrohr - Außendurchmesser: 76,1 mm
Typ: Broen, reduzierter Durchgang, PN 25

Fabrikat: Broen  oder gleichwertig
Menge: 1,000 St

**08.14.0025 ELE/ELÜ Doppel-/2xEinzelrohr DN 65/2xDN25 (2x76,1/250)-2x(33,7/110), AG-Anschluß, DIN EN 15698-1, DIN EN 448**
*** Bedarfsposition ohne GB
Art.Nr.: ELDIPGGP1065025
Mediumrohr Durchgang: P235GH
Mediumrohr Abgang: P235GH
Mantelrohr: PEHD
Dämmdicke: 1x verstärkt
Netzüberwachung: IPS-Cu
Abmessungen:
Verbundmantelrohr - Nennweite: 2x DN 65 - 2x DN 25
Mediumrohr - Außendurchmesser: 2x 76,1 mm - 2x 33,7 mm
Mantelrohr - Außendurchmesser: 250 mm - 2x 110 mm
Fabrikat: isoplus oder gleichwertig
Menge: 1,000 St

*Hinweis: Klöpperboden*

**08.14.0026 Klöpperboden DN 65**
*** Bedarfsposition ohne GB
Klöpperboden DN 65 für Mediumrohr 76,1x3,2 mm
Menge: 1,000 St

**08.14.0027 Klöpperboden DN 50**
Klöpperboden DN 50 für Mediumrohr 60,3x3,2 mm
Menge: 16,000 St

**08.14.0028 Klöpperboden DN 40**
*** Bedarfsposition ohne GB
Klöpperboden DN 40 für Mediumrohr 48,3x3,2 mm
Menge: 1,000 St

**08.14.0029 Klöpperboden DN 32**
Klöpperboden DN 32 für Mediumrohr 42,4x3,2 mm
Menge: 10,000 St

*Hinweis: Schweißnähte und Trennschnitte*

**08.14.0030 Rundschweißnaht DN 65**
Menge: 10,000 St

**08.14.0031 Rundschweißnaht DN 50**
Menge: 80,000 St

**08.14.0032 Rundschweißnaht DN 40**
*** Bedarfsposition ohne GB
Menge: 1,000 St

**08.14.0033 Rundschweißnaht DN 32**
Menge: 50,000 St

**08.14.0034 Trennschnitt DN 65**
Trennschnitt DN 65/65/250
Menge: 3,000 St

**08.14.0035 Trennschnitt DN 50**
Trennschnitt DN 50/50/225
Menge: 8,000 St

**08.14.0036 Trennschnitt DN 40**
*** Bedarfsposition ohne GB
Trennschnitt DN 40/40/180
Menge: 1,000 St

**08.14.0037 Trennschnitt DN 32**
Trennschnitt DN 32/32/180
Menge: 5,000 St

**08.14.0038 Zulage Segmentnaht DN 32**
Zulage Segmentnaht wie vor beschrieben für Stahlrohr DN 32
Menge: 2,000 St

**08.14.0039 Zulage Segmentnaht DN 40**
*** Bedarfsposition ohne GB
Zulage Segmentnaht wie vor beschrieben für Stahlrohr DN 40
Menge: 1,000 St

**08.14.0040 Zulage Segmentnaht DN 50**
Zulage Segmentnaht wie vor beschrieben für Stahlrohr DN 50
Menge: 2,000 St

**08.14.0041 Zulage Segmentnaht DN 65**
Zulage Segmentnaht wie vor beschrieben für Stahlrohr DN 65
Menge: 2,000 St

### 09 BAUTEIL I - RETENTION

#### 09.01 Baugruben - Becken - Einbauteile

**09.01.0001 Retentionsmulde und Becken herstellen**
Retentionsbecken und Zulauf Rinne (Mulde) nach Vorgaben des AG ins Gelände modellieren.
Menge: 1235,000 m2

**09.01.0002 Robustrohr DN500**
Abwasserleitungen + Kanäle DIN EN 1610/DWA139 ROBUST®-Rohren Typ 2 nach DIN V1201/ DIN EN 1916, sowie den erhöhten Anforderungen der FBS-Qualitätsrichtlinie

Form:  SB-K-FM-ROBUST® Kreisquerschnitt mit Falzmuffe
Herstellverfahren:  sofortentschalt
Betongüte:  C40/50; Expositionsklasse XA2 chemischer Angriff bis 600 mg/l
Rohrdurchmesser:  DN 500mm
Wandstärke:  125mm
Baulänge:  3,00 m
Nutzquerschnitt:  0,196 A/m2
Verkehrsbelastung:  LM1/SLW60
Verkehrsbelastung:  Lastmodell 1 (LM1) nach Eurocode (DIN EN 1991-2)
Überdeckungshöhe: 0,30 m bis 11,00 m bei einem Bettungswinkel 2xAlpha = 120 Grad
Rohrverbindung:  mit integrierter ROBUST®-Dichtung,
  Dichtmittel nach DIN EN 681-1 + DIN 4060
Einbau / Bettung:  gemäß DIN EN 1610/DWA-A139 Bettung Typ 1 auf gut verdichtbar
  abgestuften Kies/Sand bzw. Brechsand-Splitt
(entspricht Lagerungsfall I gem. DWA-A 127).

Herstellung des Auflagers und Verfüllen der Leitungszone
nach DIN EN 1610 werden gesondert vergütet.

Eine prüffähige Objektstatik ist vor Verlegung dem AG schriftlich vorzulegen.

Material liefern und einbauen

Herstellernachweis:  Röser Vertriebs GmbH
  Haus Nr. 11
  88525 Dürmentingen-Burgau
  info@roeser-gmbh.de
  Tel. 07576/9608-0
  www.roeser-gmbh.de

oder gleichwertig
Menge: 45,000 m

**09.01.0003 Rohrleitung aus Kunststoff, DN 200**
Anschlussleitung zum Schacht bzw. zur Sammelrohrleitung
nach statischen und konstruktiven Erfordernissen herstellen.
Anschluss an Schacht bzw. Sammelrohrleitung sowie
Formstücke werden gesondert berechnet.
Rohr DN200
Muffenloses Vollwand-Kunststoffrohr, System "FUNKE" oder gleichwertig.
Ringsteifigkeit nach ISO 9969, mind. 12 kN/m², glattwandig,
inkl. der Doppelmuffen und Dichtungen für die Rohrverbindungen.
Das Ablängen der Rohre auf Passmaß ist einzurechnen.
Herstellung des Auflagers und Verfüllen der Leitungszone
nach DIN EN 1610 werden gesondert vergütet.
Rohre nach den Verlegerichtlinien des Herstellers verlegen.
Farbe: Blau für Regenwasser
Straßenverkehrslast = SLW 60.
Material liefern und einbauen.
Menge: 15,000 m

**09.01.0004 Böschungsrohr DN 200**
Zulage für Böschungsrohr, Böschungsneigung nach
örtlicher Festlegung (ca 45°)
aus Kunststoff, Rohrleitung DN 200
Menge: 1,000 St

**09.01.0005 Zulaufschieber PVC DN200 mit Steckmuffe/Lippend./DIN19534**
Zulaufschieber DN200 aus PVS
beiderseits Steckmuffe 200 mm mit Lippendichtring

z.B. ACO
oder gleichwertig
Menge: 1,000 St

**09.01.0006 Formstück einbauen, Bögen DN bis 200**
Formstück für Rohrleitung liefern und einbauen.
Vergütet wird der Mehraufwand für das Material und
den Einbau des Formstückes gegenüber der durchgemessenen Rohrleitung.
Formstück: Bögen, versch. Krümmungen, Überschiebmuffen, Verschlussteller.
Muffenloses Vollwand-Kunststoffrohr, System "FUNKE" oder gleichwertig.
Ringsteifigkeit nach ISO 9969, mind. 12 kN/m², glattwandig,
inkl. der Doppelmuffen und Dichtungen für die Rohrverbindungen.
Farbe blau für RW-Leitungen
Nennweite bis DN 200 mm einschl.
Menge: 50,000 St

**09.01.0007 Niederschlags-Behandlungsanlage inkl. Entleerungstechnik**
Niederschlags-Behandlungsanlage nach dem Prinzip des Hydrodynamischen Abscheiders

Regenwasserbehandlungsanlage bestehend aus:
Sedimentationseinheit mit volumenstromgesteuerter Reinging und integriertem Bypass
werkseitig eingebaut im Betonschacht D= 2500 nach DIN4034-1
Betonschacht nach den erhöhten Qualitätsanforderungen der FBS Richtlinie
Bauhöhe Deckel-Sohle bis 4,00 m.

Anwendung:
Die Anlage dient zur Behandlung belasteter Regenabflüsse von Partikulärfracht beim Anschluss großer Flächen und zum Rückhalt von Leichtflüssigkeiten im Havariefall – sowohl bei Trockenwetter als auch bei Regen.

Schlammfang, h=0,70 m 3.400 l;

mit Zulauf DN500 - Höhe Achse 0,99 m über Schachtboden innen
mit Ablauf DN500 - Höhe Achse 0,99 m über Schachtboden innen
OHNE HÖHENVERSATZ
mit Abdeckplatte DN 2500 Kl. D 40to mit zentraler oder dezentraler Einstiegsöffnung NW 625mm

Schwerstes Einzelteil ca. 17 Tonnen

Sonderausführung BG Hegneberg mit folgenden Eigenschaften:
-Einbautiefe bis 4,50 m mit Übergangsplatte DN2500 auf DN1500 und weiterem Schachtaufbau DN1500 DIN4034-1 System Tobnorm mit integrierter Dichtung und Lastausgleich.
- Sulfatbeständigkeit ≥ 1.500 mg/l
-Automatisierte Entleerung mit Abwasser Tauchpumpe TP30M13/2 D, nach dem Regenereignis mit Steuergerät Tendenz Schmutzfangzelle, mit Airpress Controller und Niveaumessung, sowie Störungsanzeige inkl. GFK Freiluftschrank mit Blitzleuchte

Montage der Pumpenanlage nach Einbau des Schachtes, Aufstellen Schrank bauseits, Anschluss der Druckleitung und Stromanschluss bauseits. Zur Montage sind Hilfskräfte und Hebegeräte einzukalkulieren

Anschließbare Flächen:
Regenwasserbehandlungsanlage mit nachfolgenden Nachweisen durch unabhängige Institute geprüft:
1)  Einordnung in das DWA-M 153:
Anlagentypen D24 (D=0,50) 17.500 m2, D25 (D=0,35) 15.000 m2
Ermittlung der Durchgangswerte nach DWA-M 153
2)  Ermittlung der Durchgangswerte nach DWA-A 102/BWK-A 3-2 AFS fein für Flächen Kat. II mit 15.000 m2 im Vollstrom Beh. Regenspende 15 l/sxha

Eigenschaften und Prüfungen:
Verhinderung der Remobilisierung geprüft in Anlehnung an das DIBt Prüfverfahren. Prüfung des stofflichen Rückhaltes durch das PIA inkl. Nachweis
Geprüfte Rückhalte inkl. online ByPass

Wartungsintervalle 1-5 Jahre in Abhängigkeit von angeschlossener Fläche und örtlichem Verschmutzungsgrad.

z.B.: RöserFlow2500
Röser Vertriebs GmbH
Haus Nr. 11
88525 Dürmentingen-Burgau
info@roeser-gmbh.de
Tel. 07576/9608-0
www.roeser-gmbh.de

oder gleichwertig
Menge: 1,000 St

**09.01.0008 Pumpenschacht**
Schacht DN1200 DIN4034-1
Zulauf bis DN250 PP
Ablauf Druckausgang Pumpe
Kabelleerrohr
Steigbügel Form B Edelstahl
Aufbauteile für eine Tiefe bis 4,50 m
Öffnung LW625 mm

Inkl. Pumpenanlage Einzelbetrieb, Regenwasser
bestehend aus:
- 1 Stck Abwasser-Tauchmotorpumpe für
Sedientleerung TP30M13/2 D
- 1 Stck Steuergerät W1F-SFZ Tendenz
Schmutzfangzelle, mit Airpress Controller,
Störungsanzeigen und Niveaumessung eingebaut in
GFK Freiluftschrank inkl. Einzelschließung mit
Profilhalbzylinder, Schaltplantasche, Blitzleuchte
24VDC, Potenzialausgleichschiene VA
- 1 Stck Kupplungssystem
- 1 Stck Befestigungskit
- 1 Stck Kugel-Rückflussverhinderer
- 1 Stck Absperrschieber Messing
- 3 lfdm PE-HD-Rohr
- 1 psch Montagematerial

inkl. Montage und Inbetriebnahme
(ggf. bauseitige Gestellung der Hilfskräfte, dem evtl.
erforderlichen Hebezeug und Baustrom, ohne
Herstellung des Stromanschlusses, Druckleitung
außerhalb des Pumpenschachtes sowie
Leerrohrverlegung bauseits, Aufstellen des
Steuerschrankes bauseits, ohne Pumpenschacht)
Menge: 1,000 St

**09.01.0009 Entleerungstechnik für Regenwaserbehandlungsanlage**
zur Montage in vorstehender Anlage
Pumpenanlage Einzelbetrieb, Regenwasser

bestehend aus:
- 1 Stck Abwasser-Tauchmotorpumpe für
Sedientleerung TP30M13/2 D
- 1 Stck Steuergerät W1F-SFZ Tendenz
Schmutzfangzelle, mit Airpress Controller,
Störungsanzeigen und Niveaumessung eingebaut in
GFK Freiluftschrank inkl. Einzelschließung mit
Profilhalbzylinder, Schaltplantasche, Blitzleuchte
24VDC, Potenzialausgleichschiene VA
- 1 Stck Kupplungssystem
- 1 Stck Befestigungskit
- 1 Stck Kugel-Rückflussverhinderer
- 1 Stck Absperrschieber Messing
- 3 lfdm PE-HD-Rohr
- 1 psch Montagematerial
inkl. Montage und Inbetriebnahme
(ggf. bauseitige Gestellung der Hilfskräfte, dem evtl.
erforderlichen Hebezeug und Baustrom, ohne
Herstellung des Stromanschlusses, Druckleitung
außerhalb des Pumpenschachtes sowie
Leerrohrverlegung bauseits, Aufstellen des
Steuerschrankes bauseits, ohne Pumpenschacht)
Menge: 1,000 St

**09.01.0010 Auslauf umpflastern Granit 16/16/16cm**
Notüberlauf mehrreihig umpflastern mit Granit-
Großkopfpflaster 16/16/16cm hellgrau
allseits gesägt und gestockt, Trittfläche eben gestockt, nur gesägte Flächen ohne zusätzliche mechanische Bearbeitung werden nicht zugelassen.
Zulässige Abweichungen in der Breite +/- 3 mm,
H 2, mit 2 Schnurkanten, Widerstandsfähigkeit F 1,
Naturstein mit Fuge verlegen. Rückenstütze aus Beton C 20/25 DIN EN 206-1 herstellen, bis 12 cm unter OF Bordstein,
15 cm breit, Fuge mit Mörtel ausfugen oder ausschlämmen.
Unterbeton C 20/25 DIN EN 206-1, 15 cm stark, herstellen.

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Menge: 1,000 St

**09.01.0011 Kabelverteiler**
Vom AG beigestellte Kabelverteilerschränke, alle Größen, zur Baustelle transportieren, zusammenbauen und aufstellen einschließlich Erd-, Oberflächen- und Fundamentierungsarbeiten sowie Entsorgung des verdrängten Bodens und Deponiegebühren. Sockel und Kabelverteiler sind getrennte Bauteile. Eingrabtiefe der Sockel ca. 70 cm. Höhe der Bauteile ca. 95 cm, Breite ca. 35 cm, Länge ca. 50 cm, 60 cm, 80 cm oder 115 cm. Die Kabelverteiler sind bei der ENRW GmbH, Stuttgarter Str 80-82 in 787628 Rottweil nach vorheriger Abstimmung abzuholen. Transporte (auch mehrmalige Transporte) von Material zur Baustelle und Rücklieferungen (z.B. nicht verbrauchtes Material), Zwischenlagerungen sowie Lade- und Entladezeiten sind mit einzukalkulieren und werden nicht separat vergütet.
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Menge: 3,000 St

**09.01.0012 Kanal TV-Abnahme, Kunststoffrohre**
Die Kanalleitungen sind nach Fertigstellung durch
eine Kamerabefahrung zu prüfen.
Rohrart: Kunststoff DN100 - DN400
Aufzeichnung digital,
mit genauer Einmessung der Seitenzuläufe und Haltungslängen.
Eventuelle Schadstellen sind durch Einzelfotos darzustellen.
Ein schriftliches Protokoll ist zu erstellen.
Die Daten sind digital in Format ISYBAU zu speichern.
Schriftl. Protokoll und digitale Daten sind dem Auftraggeber abzuliefern.
Menge: 15,000 m

**09.01.0013 Deformationsmessung**
Nach der Sanierung oder Neuverlegung von biegeweichen Rohren ist die Verformung nach den zulässigen Bestimmungen der EN-DIN 1610, ATV-DVWK-A 127, DWA-A 139 und GW 320/II über die gesamte Haltungslänge mit einem mechanischen Abtastsystem wie z.B. das OPTIMESS Deformations- und Kalibermessgerät DKM, nachzuweisen.
Unmittelbar vor der Prüfung muss die untersuchende Haltung oder Strecke gereinigt werden.
Die Änderung des vertikalen Durchmessers von biegeweichen Rohren (Kurzzeitverformung) darf den maximalen Wert von 4% und 6 % Langzeitverformung nicht überschreiten.
Die Messungen müssen kontinuierlich über den Weg in einem Messabstand < 5 cm erfolgen.
Die Genauigkeit der Deformationsmessung muss < 1 mm betragen.
Ein aktuelles Kalibrierzertifikat, das die Messgenauigkeit des Gerätes bestätigt und nicht älter als 12 Monate sein darf, ist vorzulegen.
Das Ergebnis der Prüfung ist in einem Protokoll zu dokumentieren. In der Dokumentation sind der Innendurchmesser, die zulässigen Grenzwerte, der vertikale und horizontale Verformungsverlauf grafisch darzustellen.
Die arithmetischen Werte sind in Tabellenform aufzuführen.
Die Messprotokolle gehen ins Eigentum des Auftraggebers über.
Die Nebenleistungen zum Messvorgang sind einzurechnen.
( Spülen, TV-Wagen, etc.)
Menge: 15,000 m

**09.01.0014 Kanal TV-Abnahme, SB/STZ-Rohre**
Die Kanalleitungen sind nach Fertigstellung durch eine
Kamerabefahrung zu prüfen.
Rohrart: SB/STZ DN 500
Aufzeichnung digital
mit genauer Einmessung der Seitenzuläufe und Haltungslängen.
Eventuelle Schadstellen sind durch Einzelfotos darzustellen.
Ein schriftliches Protokoll ist zu erstellen.
Die Daten sind digital in Format ISYBAU zu speichern.
Schriftl. Protokoll und digitale Daten sind dem Auftraggeber
abzuliefern.
Menge: 45,000 m
